# 40219-01 Neubau ZK Lohr
Angebotsaufforderung (GAEB DA XML 3.1, DA83)
Währung: EUR
Erstellt mit: CaliforniaX by G&W Software AG, CaliforniaX V24.1.06, 05.05.2025

## ZK-344-01 Stahl- Glas- Türen
Datum: 05.05.2025

*Hinweis: 1. UMFANG DER BAUARBEITEN:*
1. UMFANG DER BAUARBEITEN:

Bei den ausgeschriebenen Leistungen handelt es sich im Wesentlichen um die Lieferung und Montage von verglasten Stahlrahmentüren mit und ohne Brand-, Rauch- und Schallschutzanforderungen für den Neubau des Klinikums Main- Spessart in 97816 Lohr.

*Hinweis: 2. PLANANLAGE:*
2. PLANANLAGE:

Folgende Pläne und Unterlagen liegen dem Leistungsverzeichnis
als Kalkulationsgrundlage bei:

- Zonenpläne
- siehe separates Anlagenverzeichnis

Dieses Leistungsverzeichnis wurde automatisch sortiert.
Der Bieter hat die Vollständigkeit der Unterlagen
anhand der Seitenzahlen zu prüfen und ggf. fehlende
Blätter anzufordern.

Die Leistungen sind gemäß den zum Zeitpunkt der Ausführung
gültigen und freigegebenen Ausführungsplänen auszuführen.

*Hinweis: 3. BAUSTELLEN-BESCHREIBUNG NACH DIN 18299*
3. BAUSTELLEN-BESCHREIBUNG NACH DIN 18299

Angaben zur Baustelle:

Das Klinikum Main-Spessart beabsichtigt
den Neubau des Zentralklinikums in Lohr am Main.

Lage der Baustelle (Anschrift):
Neubau Klinikum Main-Spessart
Zentralklinikum MSP
Am Sommerberg
97816 Lohr am Main

Zufahrtsmöglichkeiten:

Das Grundstück für den Neubau Zentralklinikum Lohr liegt am
südwestlichen Rand der Stadt Lohr.
Das Baugrundstück wird nördlich, östlich und südlich von kleinteiliger Wohnbebauung begrenzt.
Unmittelbar nördlich schließt ein Reitverein an.
Westlich begrenzen zwei Wohnhäuser das Baugrundstück.
Das Grundstück wird ausschließlich über eine neu errichtete Privatstraße erschlossen. Die Zufahrt erfolgt über die öffentlichen Straßen "Westtangente" und "Zur Alm". "Zur Alm" mündet in die Privatstraße "Am Sommerberg", von welcher wiederum die neue Privatstraße erschlossen wird. Diese führt nördlich des Baugrundstücks in südliche Richtung auf das Grundstück, um dann westlich entlang des Reitvereins das Grundstück zu erschließen.

Im Süden des Baufeldes befindet sich eine Feuerwehrzufahrt
mit einem Fußgängereingang für die Objektüberwachung.
Diese Zufahrt über die Straße "Bergwiesenstraße" dient ausdrücklich nicht als Zufahrt für Baufahrzeuge und ist jederzeit freizuhalten. Gleiches gilt für das Tor im Osten des Grundstückes, dieses ist dauerhaft verschlossen und kann nicht als Zugang zur Baustelle genutzt werden.

Art der geplanten baulichen Anlagen:

Das neue Klinikum verortet sich in südwestlicher Grundstückslage.
Das Baugrundstück fällt von Westen nach Osten ab.
Im westlichen Teil liegt das Gebäude unterhalb des Bestandsgeländes
und wächst nach Osten aus diesem heraus. Der Haupteingang
öffnet sich in nordöstlicher Richtung zum abfallenden Gelände.

Auf dem Baugrundstück ist ein Medizinisches Versorgungszentrum (MVZ) vorgesehen, dieses ist nicht Bestandteil der Planung.
Der Standort für das MVZ ist nördlich in Verlängerung des Klinikums angegliedert. Das MVZ wird als freistehendes Gebäude konzipiert.
Als spätere Verbindung zwischen MVZ und Klinikum wird vorab ein Verbindungsgang im Untergeschoss errichtet. Zwischen Klinikum und MVZ befindet sich die geplante Liegendkrankenvorfahrt.

Westlich hinter dem Klinikum befindet sich der Wirtschaftshof.
Die Abfahrt zum Wirtschaftshof, welcher auf dem Niveau des Untergeschosses des Klinikums liegt, befindet sich an der westlichen Grundstücksgrenze. An den Wirtschaftshof schließt südlich die geplante
Feuerwehrumfahrt an. Die notwendigen Geländeabfangungen erfolgen mittels Bohrpfahl-Stützwänden und Gabionen-Stützwänden.

Das geplante Parkhaus liegt am östlichen Rand des Baufelds, es liegt mit seiner Einfahrtsebene ca. 10,00 m unter OKFF der Zugangsebene des Klinikums und des MVZ, und entwickelt sich durch die versetzt angeordneten Parkebenen nach oben bis auf das Niveau der Zugangsebene.
Südlich des Parkhauses liegt der geplante Mitarbeiterparkplatz.
Die notwendigen Geländeabfangungen erfolgen mittels Gabionen-Stützwänden.

Das geplante Zentralklinikum Lohr beinhaltet
ca. 17.200 m² Nutzungsfläche sowie ca. 33.200 m² BGF
(ohne Wirtschaftshof, ohne Parkhaus)
und hat eine Gesamtbettenzahl von 280 Betten.

Das Gebäude besteht aus drei Gebäudeteilen:
Bauteil A, B und C

Der Neubau verfügt über fünf Geschosse:
Das Untergeschoss, das Erdgeschoss und das 1. Obergeschoss
mit einer Regelgeschosshöhe von jeweils 4,50 m sowie das
2. Obergeschoss und das 3. Obergeschoss mit einer Regelgeschosshöhe von jeweils 3,70 m.
Das Gebäude springt mehrfach in verschiedenen Geschossen von unten nach oben zurück.
Alle Dachflächen werden als Flachdächer ausgebildet.

Nutzungsverteilung:

Das Gebäude gliedert sich nutzungsspezifisch in folgende Teile:
Im Untergeschoss befinden sich Lagerräume und Technikzentralen,
Umkleidebereiche für die Mitarbeiter, die Zentralsterilisation
und die Zentralküche. Das Untergeschoss steht in direkter Verbindung mit dem Wirtschaftshof.
Im Erdgeschoss befinden sich die zentralen Eingangs- und
Erschließungszonen sowie die Notaufnahme, Funktionsdiagnostik, Labor, Arztdienste und die Verwaltungsbereiche.
Im 1. Obergeschoss befindet sich das Funktionsgeschoss mit allen hochinstallierten, diagnostischen Bereichen.
Diese gruppieren sich um den zentralen Erschließungskern.
Im 2. Obergeschoss befinden sich zwei Allgemeinpflegestationen und eine geriatrische Station.
Im 3. Obergeschoss befinden sich zwei Allgemeinpflegestationen
und eine Allgemeinpflegestation mit 4 Palliativbetten.

Die Dachflächen dienen u.a. als Aufstellfläche für technische
Geräte wie Rückkühler, Photovoltaikanlagen und Lüftungsgeräte.
Die oberste Dachfläche wird bekiest ausgeführt. Tieferliegende
Dachflächen, welche eine Aussicht aus den Arbeits- und
Patientenbereichen ermöglichen erhalten eine extensive Begrünung.

Der Hubschrauberlandeplatz ist auf der Dachfläche auf dem östlichen Gebäudeflügel (Bauteil C) angeordnet. Dieser ist an zwei Notfallaufzüge angebunden, welche kurze Wege in die Notaufnahme, den OP und die Intensivstation sicherstellen.

Innere Erschließung:

Der Haupteingang befindet sich im Erdgeschoss auf der nördlichen Gebäudeseite.
Vom Foyer des Klinikums werden alle Bereiche, wie die Erschließung des gesamten Erdgeschosses,
sowie der Ober- und Untergeschosse erreicht.
Die vertikale Haupterschließung erfolgt durch die dem Foyer
angegliederten beiden Personenaufzüge und der zentralen Treppe
in der Mitte des Gebäudes. Im Rücken der öffentlichen Erschließung angeordnet befinden sich die vier Bettenaufzüge.
Vier weitere Treppenkerne erschließen das Gebäude.
Diese dienen nicht der öffentlichen Erschließung, sondern nur als
Geschossverbindung für die Mitarbeiter des Klinikums,
sowie für die Entfluchtung des Gebäudes für alle Personen.

Fassade:

Die Fassaden von Erdgeschoss und Untergeschoss sowie der Innenhöfe werden als vorgehängte hinterlüftete Fassade (VHF) mit einer Außenwandbekleidung aus großformatigen Faserzementtafeln
ausgeführt.
Die Fassaden der Obergeschosse werden als vorgehängte hinterlüftete Fassade (VHF) mit einer Außenwandbekleidung aus Nadelholz ausgeführt Fenster werden als Lochfenster in die Fassade integriert.
Der Haupteingang im Erdgeschoss erhält eine großflächige
Verglasung.

Tragwerk:

Das Haupttragwerk wird in Stahlbetonskelettbauweise errichtet,
bestehend aus Stahlbetonstützen im Regelstützenraster
von 7,50 m x 7,50 m und Stahlbetonflachdecken.
Hierdurch ist eine möglichst hindernisfreie Führung der Haustechnik möglich. Die Decken der Patientenzimmer in den Obergeschossen erhalten eine Betonkerntemperierung.
Der Neubau wird durch zwei Dehnfugen in drei Gebäudeteile
(Bauteil A, B und C) unterteilt.
Die Aussteifung der Gebäudeteile erfolgt jeweils über
Treppenhaus-/Aufzugskerne aus Stahlbetonwänden.
Am Deckenrand entlang der Außenfassade werden umlaufend tragende Stahlbetonunterzüge ausgeführt, bündig mit den Fassadenstützen. Die Ausfachung der Außenwände erfolgt mit nichttragendem Mauerwerk.
Technikschächte werden teilweise mit Stahlbetonwänden ausgeführt,
mindestens eine Wand wird mit nichttragendem Mauerwerk
verschlossen. Nichttragende Innenwände werden in Mauerwerk,
Leichtbau oder als transparente Trennwände errichtet.

Die Bodenplatte sowie die an das Erdreich angrenzenden Außenwände werden als WU-Betonkonstruktion ausgeführt. Die Abdichtung der erdberührten Bauteile wie Außenwände und Bodenplatte erfolgt als WU-Konstruktion und Frischbetonverbundfolie als additiver Rissabdichtung.Die Baukörpergründung erfolgt über Bohrpfähle.

Lage der geplanten baulichen Anlagen:
Die Lage des Gebäudes, der Baustelleneinrichtungsflächen
und Wegeführung sowie Höhenangaben sind den beigefügten
Planunterlagen zu entnehmen.

Vermutete Kampfmittel im Bereich der Baustelle,
Ergebnisse von Erkundung- oder Beräumungsmaßnahmen:
Eine Luftbildauswertung sowie eine Oberflächensondierung mit
Nachgrabung wurden durchgeführt. Die Auswertung hat keinen Hinweis auf vorhandene Kampfmittel ergeben.

Baustellenkrane:
Baustellenkrane sind mit Befeuerung nach Vorschriften des
Luftfahrt-Bundesamtes auszustatten.

*Hinweis: 4. ERDBEBENZONE*
4. ERDBEBENZONE

Gemäß geotechnischer Untersuchung des Baugeländes liegt Lohr in keiner Erdbebenzone nach DIN EN 19981.

*Hinweis: 5. BAUSTELLENKOORDINATION*
5. BAUSTELLENKOORDINATION/ ENTSORGUNGSLOGISTIK

Zur Unterstützung der logistischen Koordination, zum Interessenausgleich aller am Bau beteiligten Unternehmen und zur Überwachung der Einhaltung der logistischen Bedingungen wird die Baustellenkoordination durch ein Baustellenlogistikunternehmen ausgeführt.

Die Baustellenkoordination errichtet die allgemeine Baustelleneinrichtung aus Bauzaun und Zugängen, eine Containeranlage für die Objektüberwachung des AG und stellt Sanitär- und Firmencontainer zur Verfügung. Die Baustellenkoordination sorgt für kontrollierte Zugänge zur Baustelle, koordiniert Materialanlieferungen, weist Lagerflächen zu, stellt Baustrom- und Bauwasser- Entnahmestellen zur Verfügung und betreibt einen Wertstoffhof auf dem Grundstück.

Ein kontrollierter Zugang zur Baustelle verhindert unberechtigten Zugang und erhöht den allgemeinen Schutz der Baustelle vor Diebstahl und Vandalismus.

Durch rechtzeitige Planung und Koordination aller Transporte/ Anlieferungen werden die vorhandenen logistischen Ressourcen, wie Verkehrswege, Entladeflächen, Entladezeiten und Lagerflächen optimiert.

Außerdem wird die Bereitstellung und Freihaltung von Parkplätzen, Baustraßen und Fluchtwegen überwacht und koordiniert. Errichtet und überwacht werden außerdem Beschilderungen, und allgemeine Absperrungen bzw. Sicherheitseinrichtungen.

Den Anweisungen des Baustellenkoordinators zu vorgenannten Bereichen bzw. gemäß Vorgaben des Logistikhandbuchs ist Folge zu leisten.

Nähere Angaben zu BE und Baustellenkoordination siehe Weitere Besondere Vertragsbedingungen (WBVBs zu Formblatt 214.H).

*Hinweis: 6. MATERIALTRANSPORT*
6. MATERIALTRANSPORT

Grundsätzlich ist der Transport der Materialien zu den Verwendungsstellen, d.h. zum Verarbeitungs-/Einbauort in die jeweiligen Positionen mit einzukalkulieren, sofern nicht besondere Ansätze in den Positionen enthalten sind.

*Hinweis: 7. EINBAU + LIEFERUNG STOFFE:*
7. EINBAU + LIEFERUNG STOFFE:

Alle Leistungen umfassen neben dem Einbau auch die Lieferung der dazugehörigen Stoffe und Bauteile einschl. Abladen und Lagern auf der Baustelle, wenn in der Leistungsbeschreibung nichts anderes
vorgeschrieben ist. Ergänzend hierzu gelten die Regelungen aus den Weiteren Besonderen Vertragsbedingungen (WBVBs zu Formblatt 214.H).

Paletten sind spätestens bei Anlieferung vor Ort deutlich und fest (Spraylack oder wasserfestem Stift) mit dem Namen des AN zu beschriften.

*Hinweis: 8. VORARBEITEN DURCH DEN AG/ METERRISS:*
8. VORARBEITEN DURCH DEN AG/ METERRISS:

Im Gebäude werden bauseits Messmarken in Form von Meterrissen angebracht. Es wird pro Geschoss je ein Meterriss in jedem Bauteil (A,B,C) und im Erschließungskern angebracht. Die Höhen müssen vom AN eigenverantwortlich an die für ihn relevanten Stellen
übertragen werden.

*Hinweis: 9. GERÜSTE:*
9. GERÜSTE:

Gerüste sowie Hebezeuge sind für sämtliche angebotenen Leistungen bereitzustellen und in die Einheitspreise einzukalkulieren.

Arbeitshöhen: siehe Angaben im Leistungsverzeichnis bzw. beiliegende Schnittzeichnungen.

Bauseits wird für die Ausführung von Dach- und Fassadenarbeiten ein Fassadengerüst zur Verfügung gestellt. Sonstige Gerüste werden bauseits nicht zur Verfügung gestellt.

*Hinweis: 10. BAUSTELLENEINRICHTUNG*
10. BAUSTELLENEINRICHTUNG

Das Einrichten, Vorhalten und Räumen der Baustelle einschl. aller dazugehörigen Nebenarbeiten ist in die Einheitspreise einzurechnen.

*Hinweis: 11. WINTERBAUHEIZUNG*
11. WINTERBAUHEIZUNG

Für den Innenausbau wird im Winter 2025/2026 bauseits eine Winterbauheizung im Gebäude aufgestellt. Das Gebäude wird provisorisch beheizt, um Unterbrechungen im Innenausbau möglichst zu vermeiden.

Weitere Winterbauvorkehrungen wird der Bauherr nicht vornehmen.

*Hinweis: 12. PRODUKTANGABEN BIETER*
12. PRODUKTANGABEN BIETER

Produktdatenblätter, Zulassungen etc. und sonstige Nachweise sowie Muster sind spätestens auf Anforderung innerhalb von 6 Kalendertagen vorzulegen (in Schriftform und elektronisch im pdf- Format auf Datenträgern).

Für alle Bauabschnitte sind jeweils die gleichen Produkte anzubieten.

*Hinweis: 13. ANGABEN ÜBER BAUART, BAUTEIL, BAUSTOFF:*
13. ANGABEN ÜBER BAUART, BAUTEIL, BAUSTOFF:

Mit den im Leistungsverzeichnis enthaltenen Angaben über Bauart, Bauteil, Baustoff und Abmessungen gelten auch der Herstellungsvorgang und -ablauf bis zur fertigen Leistung unter Zugrundelegung der anerkannten Regeln der Technik und der gesetzlichen und
behördlichen Vorschriften als beschrieben.
Hierbei bedeutet Bauart das Herstellen durch Zusammenfügen der Stoffe und Bauteile bis zur fertigen Leistung.

*Hinweis: 14. ARBEITEN ANDERER UNTERNEHMER AUF DER BAUSTELLE:*
14. ARBEITEN ANDERER UNTERNEHMER AUF DER BAUSTELLE:

Es sind zeitgleich andere Unternehmer auf der Baustelle tätig.

*Hinweis: 15. ANFORDERUNGEN AN RECYCLING-MATERIALIEN:*
15. ANFORDERUNGEN AN RECYCLING-MATERIALIEN:

Beabsichtigt der AN Recyclingmaterialien einzubauen, ist zuvor die Zustimmung des AG unter Vorlage der erforderlichen Nachweise,
Unbedenklichkeitsbescheinigungen und Zulassungen vorzulegen.

*Hinweis: 16. ANFORDERUNGEN GESUNDHEITS- UND UMWELTSCHUTZ*
16. ANFORDERUNGEN AN STOFFE IN BEZUG AUF
GESUNDHEITS- UND UMWELTSCHUTZ:

Es dürfen grundsätzlich keine lösungsmittelhaltigen oder als gesundheitsschädlich eingestuften Materialien verarbeitet werden.
Lösungsmittelhaltige Materialien sind nur zulässig, wenn keine technischen Alternativen möglich sind und bei entsprechendem Nachweis die eingesetzten Materialien vor Beginn der Arbeiten vom Auftraggeber genehmigt werden. Die Datenblätter der Materialien sind hierfür vorzulegen.

Für alle zum Einbau in Innenräumen kommenden Materialien muss der Nachweis der gesundheitlichen Unbedenklichkeit gemäß ABG - Anforderungen an bauliche Anlagen bezüglich des Gesundheitsschutzes - des DIBt erbracht sein.

Bei allen Materialien, die in Boden und Grundwasser eingebaut bzw. durch Niederschlag beaufschlagt werden, ist sicherzustellen, dass die verwendeten Bauteile weder eine schädliche Bodenveränderung noch eine Grundwasserverunreinigung hervorrufen können.
Bei der Auswahl der Materialien für die betroffenen Bauteile (z.B. Dachhaut, Fassade, Gründung) und bei der Ausführung der Arbeiten ist die ABuG - Anforderungen an bauliche Anlagen bezüglich der Auswirkungen auf Boden und Gewässer - des DIBt einzuhalten.

Die entsprechenden Nachweise sind vom AN vorzulegen.

*Hinweis: 17. ART UND UMFANG VON EIGNUNGSNACHWEISEN:*
17. ART UND UMFANG VON EIGNUNGSNACHWEISEN:

Bei der Verwendung von zulassungspflichtigen Stoffen und Bauteilen ist der gültige Zulassungsbescheid vorzulegen.

*Hinweis: 18. ALLGEMEINER HINWEIS*
18. ALLGEMEINER HINWEIS

Grundlage des Angebotes sind die Leistungsbeschreibung und Plananlagen.

Der AN ist dazu verpflichtet, im Rahmen seiner Kalkulation alle in den Verdingungsunterlagen enthaltenen Information auf inhaltliche Kongruenz zu überprüfen. Dabei sind nicht nur ausdrücklich angegebene Massen, Mengen, Materialien, Termine, begleitende Vertragskonditionen, Einschränkungen, etc. zu berücksichtige, sondern gleichermaßen auch solche Informationen, die sich in der Gesamtschau der Verdingungsunterlagen ergeben und / oder ableitbar sind.
Sollten im Zuge der Prüfung durch den AN inhaltliche Widersprüche festgestellt werden, sind diese vor Angebotsabgabe gegenüber dem AG schriftlich anzuzeigen, damit durch den AG Aufklärung betrieben bzw. für Abhilfe gesorgt werden kann.

*Hinweis: 19. BETONKERNAKTIVIERUNG*
19. BETONKERNAKTIVIERUNG

Für Teile der Stahlbetondeckenbauteile über dem 1. Obergeschoss, dem 2. Obergeschoss und dem 3.Obergeschoss ist eine
Betonkernaktivierung vorgesehen.

Hierbei ist zwingend zu beachten:
Befestigungen von unten in die Stahlbetondecke sind auf eine
max. Bohrtiefe von 50 mm zu beschränken.
Befestigungen von oben in die Stahlbetondecke sind auf eine
max. Bohrtiefe von 100 mm zu beschränken.

In den Stahlbetondecken über dem Untergeschoss und über
dem Erdgeschoss ist keine Betonkernaktivierung vorgesehen.

*Hinweis: ZTV METALL-BRANDSCHUTZTÜREN (09/2021)*
ZUSÄTZLICHE TECHNISCHE VERTRAGSBEDINGUNGEN (ZTV)
FÜR METALLBAU- UND VERGLASUNGSARBEITEN BRANDSCHUTZTÜREN

1.  Normen, Richtlinien, Vorschriften, Verordnungen:

Zusätzlich zur VOB, Teil C (neueste Ausgabe) mit den dort
aufgeführten "Allgemeinen Technischen Vertragsbedingungen
für Bauleistungen (ATV)" gilt folgendes:

- DIN 4102 - Brandverhalten von Baustoffen und  Bauteilen  bzw.
- DIN EN 13501 - Klassifizierung von Bauprodukten und Bauarten zu ihrem Brandverhalten
- DIN EN 1634 - Prüfungen zum Feuerwiderstand und zur Rauchdichte für Feuer- und Rauchschutzabschlüsse, Fenster und Beschläge
- Die jeweils gültigen Technischen Baubestimmungen
- Sämtliche Unfallverhütungsvorschriften und die Regeln der Bauberufsgenossenschaften
- Die jeweils gültigen TRGS
- Die jeweils gültigen Abfallentsorgungsbestimmungen

Außerdem müssen folgende Richtlinien eingehalten
werden:
- Verglasungsrichtlinien der Glashersteller.
- System- und Verarbeitungs-Richtlinien des System-Herstellers für Brand- und Rauchschutzkonstruktionen

Die Ausführung der vertraglichen Leistungen hat in Übereinstimmung mit den DIN-Normen, Fachregeln der Verbände, Verordnungen der Baubehörden, allgemein anerkannten Regeln der Technik sowie Hinweisen des Werkstofflieferanten zu erfolgen. Sie gelten vollinhaltlich als Ergänzung der Leistungsbeschreibung.

Soweit in der Leistungsbeschreibung auf Technische
Spezifikationen (z.B. nationale Normen, mit denen europäische
Normen umgesetzt werden, europäische technische Zulassungen,
gemeinsame technische Spezifikationen, internationale Normen)
Bezug genommen wird, werden auch ohne den ausdrücklichen
Zusatz: "oder gleichwertig" immer gleichwertige Technische
Spezifikationen in Bezug genommen.

2.  Ausführung

Grundlage des Angebotes sind die Leistungsbeschreibung
und Plananlagen.
Der Bieter ist gehalten, die im LV beschriebenen Details auf Vollständigkeit, fachgerechte Ausführung und Eignung für den vorgesehenen Verwendungszweck zu überprüfen. Etwaige Unklarheiten sind vor Abgabe des Angebotes mit der ausschreibenden Stelle zu klären.

Vor Beginn der Arbeiten ist gemeinsam mit der Bauleitung eine genaue Leistungsaufnahme vorzunehmen und der Arbeitsablauf festzulegen. Der AN ist verpflichtet, bei der Ausführung die Koordinierung mit den anderen Gewerken zu gewährleisten, bei denen
Kontaktpunkte zur eigenen Leistung vorhanden sind.

Vor Aufnahme der Auftragsvorbereitung/Fertigung ist durch den Auftragnehmer ein eigenverantwortliches Aufmaß zu nehmen. Bauseits werden hierzu an Messhilfspunkten verbindliche Meterrisse angebracht. Diese sind zu überprüfen und bei Unstimmigkeiten mit
der örtlichen Bauleitung auf Verbindlichkeit festzulegen.
Das Aufmaß ist vom Auftragnehmer am Bau zu nehmen, er allein ist für das richtige Maß verantwortlich, es ist jedes Element vor Ort
aufzumessen.

Die im LV angegebenen Maße sind ungefähre Planungsmaße,
die von den örtlichen bzw. zur Ausführung kommenden
Maßen abweichen können.
Die angegebenen Öffnungsmaße sind Richtmaße und beziehen sich auf die Rohbaumaße, wenn nicht anders angegeben.
Die angegebenen Höhenmaße beziehen sich auf Oberkante
Fertigfußboden, wenn nicht anders angegeben.

Erforderliche lichte nutzbare Durchgangsbreiten sind aus der lichten Durchgangsbreite zwischen den Rahmen abzüglich der Abmessungen der Flügelprofil-Tiefe und von in den Durchgang ragenden Beschlagteilen zu ermitteln.

Bei der Kalkulation ist zu berücksichtigen, dass die einzelnen Elemente aufgrund von Toleranzen in der Decke bzw. im Estrich unterschiedliche Höhen haben können, auch wenn sie in gruppenweise in den Positionen mit einer Höhe angegeben sind.

Fordert der Auftraggeber, dass die Konstruktionen schon zu einem Zeitpunkt zur Montage bereitstehen müssen, der ein vorheriges Aufmaß unmöglich macht, so sind unter Berücksichtigung der Bautoleranzen nach DIN 18202 die Fertigungsmaße mit dem Auftraggeber zu vereinbaren.

2.1  Allgemein

Folgendes ist in die Einheitspreise einzukalkulieren:

Der Aufwand für Aufmaß vor Ort gemäß o.a. Beschreibung.

Der Einbau der Türen erfolgt in allen angegebenen Geschossen, die genaue Lage nach Angabe der Bauleitung bzw. entsprechend
Grundriss bzw. Türliste.

Die Türen sind dichtschließend und leichtgängig einzubauen.

Die Montage der Elemente hat in Dübelmontage mit verdeckter
Befestigung zu erfolgen.
Befestigungen am Baukörper einschl. aller Befestigungsmittel sowie Bohrungen in Mauerwerk, Beton und Stahl, Schrauben, Bolzen etc. aus Edelstahl bzw. nichtrostend und Dübel gemäß Verwendbarkeitsnachweis entsprechend den Technischen Baubestimmungen
(z.B. Zulassung (abZ) etc.) und statischen Erfordernissen,
sämtliche Befestigungsmittel mit Verwendbarkeitsnachweis
entsprechend den Technischen Baubestimmungen.

Innerhalb von Wänden aus Sichtbeton oder fertig verputzten Wänden ist der Einbau der Elemente in Sichtqualität auszuführen.

Ggf. notwendige Befestigungsprofile im abgehängten Deckenbereich und die verstärkten Profile in den Wänden werden bauseits vom Trockenbauer montiert .

Sämtliche Anschlüsse an angrenzende Bauteile sind in die Einheitspreise einzukalkulieren.
Anschlussfugenbreite umlaufend max. 10 mm.
Anschlüsse nach bauphysikalischen Anforderungen und Stand der Technik sowie gemäß Verwendbarkeitsnachweis.
Für Versiegelungen der Anschlussfugen sind elastisch bleibende Dichtstoffe auf Silikon- oder Thiokolbasis zu verwenden. Die Versiegelung muss unter Berücksichtigung der konstruktiven Gegebenheiten innerhalb der vorkommenden Temperaturbereiche an den anschließenden Bauteilen so haften, dass sie unter Berücksichtigung der
zulässigen Dehnungsbewegungen der Bauteile nicht von den
Haftflächen abreißen.
Bei der Abdichtung von Anschlussfugen mit elastischen Dichtstoffen sind die DIN 18540 und die Verarbeitungs- Richtlinien des Herstellers zu befolgen. Die Fugenmassen müssen schwerentflammbar -
Baustoffklasse B1 gemäß DIN 4102 sein.

Das nach BauProdV erforderliche CE-Zeichen ist dauerhaft als Blechschild an den Türelementen anzubringen.

2.2  Beschläge

Es sind nur Markenbeschläge in Objektqualität gemäß
DIN EN 1906, Gebrauchskategorie Klasse 4 zu verwenden,
sofern im Positionstext nichts anderes angegeben ist.
Im Zuge der Klarstellung sind die Beschläge zu bemustern.

Einbau der Türdrücker generell 1,05 m ü. OK FFB, sofern nicht
in der nachfolgenden Leistungsbeschreibung anders angegeben.

2.3  Verwendbarkeitsnachweise gemäß den Technischen
Baubestimmungen für Brandschutz- und Rauchschutztüren

Brandschutztür-Elemente müssen gemäß DIN 4102 bzw.
DIN EN 13501 und DIN EN 1634 als Feuerschutzabschlüsse
geprüft sein und einen Verwendbarkeitsnachweis gemäß den
Technischen Baubestimmungen (z.B. Zulassung (abZ) etc.) haben,
Rauchschutztür-Elemente müssen gemäß DIN 18095 bzw.
DIN EN 1634 geprüft sein und einen Verwendbarkeitsnachweis
gemäß den Technischen Baubestimmungen (z.B. Prüfzeugnis
(abP) etc.) haben.
Bei Sondergrößen bzw. Sonderausführung ist vom AN die
Zustimmung der zuständigen Bauaufsichtsbehörde einzuholen.
Der Einbau der Elemente muss jeweils entsprechend
Verwendbarkeitsnachweis (z.B. Zulassung (abZ) oder
Prüfzeugnis (abP) etc.) und Montageanleitung des
Herstellers erfolgen.

Diese Verwendbarkeitsnachweise (z.B. Zulassungs- bzw.
Prüfbescheide), Werksbescheinigung sowie Montage- und
Wartungsanleitungen des Herstellers für die eingebauten
Bauteile sind nach Aufforderung innerhalb von 6 Kalendertagen,
spätestens jedoch vor Montagebeginn vorzulegen.

Spätestens zur Abnahme sind unaufgefordert alle entsprechenden Übereinstimmungsbestätigungen des AN der Bauleitung
auszuhändigen.

Ausführung der Brandschutzgläser entsprechend jeweiliger Brandschutzanforderung gemäß Verwendbarkeitsnachweis entsprechend den Technischen Baubestimmungen  (z.B. Zulassung (abZ) etc.) als Klarglas sowie bis mind. 2 m Höhe als beidseitiges Sicherheitsglas
nach DIN 1259 und Verbundsicherheitsglas nach DIN EN ISO 12543, mit Prüfung der Sicherheitsglas- Eigenschaften im "kalten" Zustand (normale Zimmertemperatur).

Das jeweils angebotene Brandschutzglas muss grundsätzlich für Beklebung mit selbstklebenden Folien aus PVC oder PET mit max. Dicke von 250 mym zugelassen und geeignet sein.

2.4  Zeichnungen

Nach Auftragserteilung hat der Auftragnehmer
KONSTRUKTIONSZEICHNUNGEN anzufertigen,
Übersichtszeichnungen im Maßstab 1:10 und
Anschlusspunkt-Zeichnungen im M 1:1, und in zweifacher
Ausfertigung sowie digital rechtzeitig dem Architekten zur Prüfung
auf Übereinstimmung mit dessen Planung vorzulegen.
Aus den vom Auftragnehmer zu liefernden zeichnerischen und
beschreibenden Darstellungen müssen Konstruktion, Maße, Einbau und Befestigungspunkte der Bauteile und Unterkonstruktionen sowie die Einbaufolge zu ersehen sein.
Diese sind mit dem Architekten bezüglich Teilung, Anschlussdetails etc. zu koordinieren.

Es ist ein Prüfungszeitraum von mind. 4 Wochen einzukalkulieren, die Unterlagen sind entsprechend rechtzeitig vor Fertigungs- und Montagebeginn einzureichen.
Sollte der Bauablauf oder der Leistungsumfang kürzere Prüffristen erfordern bzw. ermöglichen, sind diese rechtzeitig vorab bei der Bauleitung anzumelden und bestätigen  zu lassen.

Mit der Fertigung darf erst nach positivem Prüfergebnis begonnen werden.

Planänderungen des AG bzw. seiner Bevollmächtigten sind
nachzutragen und berechtigen nicht zu Nachforderungen.

Die geprüften und ggf. entsprechend Prüfung des Architekten korrigierten Planunterlagen sind der Bauleitung 2-fach in Papierform sowie digital zu übergeben.

Dies ist in die Einheitspreise einzukalkulieren, einschl. der
vollständigen konstruktiven Bearbeitung einschließlich örtlichem
Aufmaß, Detailierung sowie die Abstimmung mit dem Architekt, den Fachingenieuren, inklusive Planung, Lichtpaus- und Vervielfältigungs- Kosten für die oben genannten Ausfertigungen.

Die Planvorlage-Termine sind in dem vom AN vorzulegenden Terminplan mit aufzuführen.

2.5  Statische Dimensionierung

Grundsätzlich sind die Profiltypen und Glasdicken je Element statisch zu ermitteln und entsprechend statischer Erfordernis zu dimensionieren. Dies ist in die Einheitspreise einzurechnen.

Die Angaben der formalen Profilabmessungen (Bautiefen und Ansichtsbreiten) und der Konstruktionsmerkmale der Ausführungsbeschreibung sind zu berücksichtigen. Abweichungen von den dort gemachten Angaben werden ggf. in den jeweiligen Positionsbeschreibungen aufgeführt.

Gegebenenfalls aus statischen Gründen verstärkte Profile werden an dieser Stelle nicht genannt und sind vom AN in formaler Abstimmung mit dem Architekten anzuordnen.
Vom Auftraggeber gewünschte formale Profilabmessungen
entbinden den Auftragnehmer nicht von der Verpflichtung
zu einem statischen Nachweis.
Die Dimensionierung der Profile in den beiliegenden Regeldetails ist nicht verbindlich und muss im Rahmen der statischen Dimensionierung überprüft werden.

2.6 Abnahmeprüfung Feststellanlagen etc.

Nach dem betriebsfertigen Einbau am Verwendungsort ist die einwandfreie Funktion und vorschriftsmäßige Installation durch eine Abnahmeprüfung festzustellen.
Die Abnahmeprüfung darf nur von Fachkräften oder einer dafür benannten Prüfstelle durchgeführt werden. Nach erfolgter Abnahmeprüfung ist in unmittelbarer Nähe des Abschlusses nach Angabe des AG ein Kennzeichnungsschild dauerhaft anzubringen. Dem AG ist über die erfolgreiche Abnahmeprüfung eine Bescheinigung auszustellen.
Alle dem AN entstehenden Kosten in Zusammenhang mit den
vorbeschriebenen Prüfungen und Kennzeichnungen sind in
die jeweilige Position einzukalkulieren.

2.7  Elektrische Komponenten

Für elektrische Komponenten wie Türantriebe, Feststellanlagen, Einbauteile für Einbruchmeldeanlagen, Zutrittskontrollanlagen etc., die gemäß der Leistungsbeschreibung zum Leistungsumfang des AN
gehören, sind die zugehörigen projektbezogenen Kabelpläne
und Kabelzuglisten rechtzeitig vorab zu liefern, dies ist
in die entsprechenden Einheitspreise einzukalkulieren.

Schnittstelle zum Elektrogewerk:
Alle Anschlusskabel, die an bauseitige Elektroleitungen
anzuschließen sind, sind vom AN verdeckt bis zur
Übergabestelle in der Wand bzw. in der abgehängten Decke
zu führen, dies ist in die entsprechenden Einheitspreise
einzukalkulieren.

*Hinweis: FARBBESCHICHTUNG:*
FARBBESCHICHTUNG:

Der ausführende Beschichtungsbetrieb muss Inhaber des
Gütezeichens der GSB International ("Gütegemeinschaft
für die Stückbeschichtung von Bauteilen",
www.gsb-international.de)
oder eines gleichwertigen Gütenachweises sein.

*Hinweis: ALLGEMEINE ANFORDERUNGEN AN DIE TÜRBESCHLÄGE:*
ALLGEMEINE ANFORDERUNGEN AN DIE TÜRBESCHLÄGE:

Alle angebotenen Beschläge müssen grundsätzlich für
den Einsatz an Türen mit höchsten Beanspruchungen
geeignet und geprüft sein sowie den Anforderungen der
Unfallverhütungsvorschriften des GUV entsprechen.

Anforderung an alle Drückergarnituren gemäß
DIN EN 1906:
Gebrauchskategorie: Klasse 4
Dauerhaftigkeit: Klasse 7
Sicherheit: Klasse 1
Korrosionsbeständigkeit: Klasse 4
Ausführungsart: Typ B - mit Federvorspannung

Entsprechende Prüfzeugnisse sind auf Anforderung
spätestens innerhalb 6 Kalendertagen vorzulegen.

Material aller Drückergarnitur-Typen: Edelstahl
rostfrei, Oberflächen matt.

Ausführung der Türdrücker festdrehbar gelagert
in einer Ausgleichslagerung mit reibungsarmen
(z.B. teflonbeschichteten) Metallgleitlagerbuchsen
für wartungsfreie und nachhaltige Dauerfunktion,
mit formschlüssiger Verbindung von Stift- und Lochteil
zur optimalen Ableitung der auftretenden Kräfte ins
Türblatt, mit Federvorspannung.

Die Ausstattung und Anordnung sämtlicher Beschlagteile und Zubehör ist nach technischen und statischen
Anforderungen, dem gültigen Zulassungsbescheid
und/oder Angaben des System-Herstellers vorzusehen.
Ein Öffnungswinkel der Türen von mind. 90° ist
grundsätzlich zu gewährleisten.

*Hinweis: Verbundglas, Verbund-Sicherheitsglas Haftverhalten*
STLB-Bau 2020-07 032
Anforderung Verbundglas, Verbund-Sicherheitsglas, in DIN EN 14449:2005-07 nicht geregelt:
Bei Verwendung von Verbund-Sicherheitsglas im Anwendungsbereich der DIN 18008 ist das Haftverhalten des Glases an der Zwischenschicht bei gebrochenen Scheiben zur Sicherung der Resttragfähigkeit auf Grundlage einer ETA oder in einer technischen Dokumentation unter Einschaltung einer entsprechend Art. 30 BauPVO qualifizierten Stelle nachzuweisen. Alternativ: ehemalige Dokumentationsunterlagen (z.B. allgemeine bauaufsichtliche Zulassung (abZ) oder allgemeines bauaufsichtliches Prüfzeugnis (abP)).

*Hinweis: PRODUKTANGABEN BIETER (ohne Fabrikatsangaben gemäß VOB/A)*
PRODUKTANGABEN BIETER

Produktdatenblätter, Zulassungen etc. und sonstige Nachweise
sowie Muster sind spätestens auf Anforderung innerhalb von
6 Kalendertagen vorzulegen (in Schriftform und elektronisch
im pdf-Format auf Datenträgern).

Für alle Bauabschnitte sind jeweils die gleichen Produkte anzubieten.

*Hinweis: KALKULATIONSHINWEIS ZUM ZEITLICHEN ABLAUF*
KALKULATIONSHINWEIS ZUM ZEITLICHEN ABLAUF

Die Türrahmen sind vorab nach Aufforderung durch die Bauleitung einzubauen, der Einbau der Türblätter erfolgt später, zeitversetzt nach Aufforderung durch die Bauleitung.

Es kann nicht davon ausgegangen werden, dass alle Elemente
auf einmal freigegeben und abgerufen werden, sondern dies
erfolgt in mehreren Abschnitten (siehe Zonenpläne zur Orientierung), in Abstimmung mit der Bauleitung. Gleiches gilt für das Aufmaß vor Ort sowie das Erstellen von Türlisten und Werkstattzeichnungen, auch dies erfolgt in mehreren Abschnitten.
Dies ist bei der Kalkulation zu berücksichtigen und ein ggf. hierdurch entstehender Mehraufwand in die Einheitspreise
einzukalkulieren.

### 01 ZK-344-01 Stahl- Glas- Türen

#### 01.01 VERGLASTE STAHLRAHMEN-TÜRELEMENTE

*Hinweis: AUSFÜHRUNGSBESCHREIBUNG STAHLRAHMEN-BRANDSCHUTZELEMENTE MIT SB (KH)*
AUSFÜHRUNGSBESCHREIBUNG STAHLRAHMEN-BRANDSCHUTZELEMENTE

STAHL-BRANDSCHUTZKONSTRUKTION MIT VERGLASUNG

Herstellung, Lieferung und Montage von Brandschutz-Konstruktionen als Stahl-Glas-Elemente aus thermisch getrennten Stahlprofilen,
Ausführung als komplette, vollverglaste Elemente einschließlich
Rahmentüren, Beschlägen, Brandschutz-Verglasungen etc.,
Brandschutz- bzw. Rauchschutz-Anforderungen jeweils
gemäß Angabe in der Einzelposition.

Brandschutz-Innentür-Element mit gemäß der bauaufsichtlichen
Anforderungen gültigem Verwendbarkeitsnachweis, als nach
DIN 4102-5 geprüftes Bauteil mit allgemeiner bauaufsichtlicher
Zulassung (abZ)/allgemeiner Bauartgenehmigung (aBG)
und Übereinstimmungszeichen (Ü-Zeichen),
Rauchschutz geprüft nach DIN 18095 bzw. DIN EN 1634-3
mit allgemeinem bauaufsichtlichen Prüfzeugnis (AbP) und
Übereinstimmungserklärung des Herstellers (ÜH),
oder nach Wahl des Bieters nach DIN EN 13501-2 mit europäischer Technischer Bewertung (ETA).

Die Angaben aus dem jeweiligen bauaufsichtlichen
Verwendbarkeitsnachweis und der zugehörigen Einbau-, Montage-
und Betriebsanleitung sind bei der Bauausführung einzuhalten.
Diese Dokumente und die Wartungsanleitung sowie
Systemzeichnungen sind spätestens auf Anforderung
innerhalb 6 Kalendertagen vorzulegen.

Fabrikats-Typen jeweils gemäß Anforderungen und
Abmessungen der Einzelpositionen.

Der Eignungsnachweis der angebotenen Brand- und Rauchschutztüren muss den Einsatz von Feststellanlagen zulassen.

Elementabmessungen und Einteilung gemäß Angabe
in der Einzelposition,
Tür-Anschlagrichtungen (DIN L ober DIN R) jeweils
gemäß Planangabe bzw. in Absprache mit Architekt.

- Konstruktionsmerkmale:
Die tragende Konstruktion besteht aus thermisch getrennten Stahlprofilen, bei T30 mit integrierten Isolatoren, bei T90 mit werkseitiger Brandschutzfüllung und integriertem Kabelkanal (geprüfter Werksverbund), bei reinen Rauchschutz-Konstruktionen ist die thermische Trennung und Isolatoren/Brandschutzfüllung nicht erforderlich.
Alle Eck- und T-Verbindungen durch Schweißung kraftschlüssig
verbunden.
Die Halbschalen der Profile sind kraft- und formschlüssig verbunden, die Verbindung muss kurzfristigen Temperaturerhöhungen während der Schweißung standhalten.
Es sind umlaufend glatte Stahlprofile und Isolierstege zu verwenden. Die energieverzehrenden Brandschutzeinlagen sowie der Kabelkanal sind werkseitig einzubringen und sind am fertigen Element weder sichtbar noch zugänglich. Aus hygienischen und gestalterischen Gründen ist ein offener Profilverbund nicht zugelassen.

Innen und außen flächenbündige Türflügel mit umlaufender Schattennut von ca. 5 mm. Doppelte, dreiseitig umlaufende Anschlagdichtung.
Übergang zur automatischen Senkdichtung ohne Einsatz von speziellen Dichtstücken. Die Boden-Senkdichtung kann auch nachträglich ohne weiteren Aufwand montiert werden. Ausführung schwellenlos.
Die Verglasung der Konstruktion wird mit einseitiger Glasleiste
durchgeführt. Die Abdichtung zu den Füllungen erfolgt durch
EPDM-Dichtungen.

Profil-Bautiefe:
Rahmen und Flügel: ca. 60 mm (T30, RS)
bzw. ca. 70 mm (T90)
bzw. gemäß statischer und systembedingter Erfordernis,
innen und außen in einer Ebene liegend.

Profilansichtsbreiten (Angaben für T30, Profile bei
T90- bzw. reiner Rauchschutz-Anforderung mit ähnlichen
Ansichtsbreiten), möglichst schmal:
Profilbreite: max. 70 mm,
Sockelprofil-Höhe: ca. 95 mm

- Oberflächenbehandlung:
Profile verzinkt und farbbeschichtet,
alle Profil-Oberflächen mit Pulverlackbeschichtung oder
Einbrennlackierung bzw. bei T90-Türen ggf. als
Nasslackierung, sofern dies gemäß deren Zulassung
erforderlich ist,

Farbton: RAL-Farbtöne nach Wahl des AG,
voraussichtlich NCSS 5005-Y50R (grau-beige)

- Verglasung:
Brandschutzglas entsprechend Brandschutzanforderung gemäß Zulassungsbescheid als Klarglas sowie bis mind. 2 m Höhe  als beidseitiges Sicherheitsglas nach DIN 1259 und Verbundsicherheitsglas nach DIN EN ISO 12543, Glasdicken nach statischen Erfordernissen.

Das angebotene Brandschutzglas muss grundsätzlich für Beklebung mit selbstklebenden Folien aus PVC oder PET mit max. Dicke von 250 mym zugelassen und geeignet sein.
Die Verglasungsrichtlinien sind zu beachten.
Die Abdichtung der Brandschutzgläser und/oder Ausfachungen erfolgt mit äußeren und inneren EPDM- Dichtungen.
Glasleisten stumpf gestoßen.

Erforderlicher Glastyp jeweils gemäß Anforderungen und
Abmessungen der Einzelposition.

Alle Türbeschläge entsprechend Zulassung in
Brandschutzausführung:

- Schloss:
Rahmeneinsteckschloss als Riegel-Fallenschloss,
mit 9 mm Vierkantnuss, geschlossener Kasten,
Stulp aus nicht rostendem Edelstahl,
vorgerichtet für digitale Profilzylinder (Europrofil).
2-flüglige Türen mit zusätzlichem Schloss für den Bedarfsflügel (ohne PZ-Lochung) mit gleichem Drücker mit Rosette wie Gangflügel, jedoch senkrecht montiert.
Ausführung mit und ohne Antipanikfunktion (Umschaltfunktion B mit geteilter Nuss) gemäß Positionsangabe, bei zweiflügligen Türen mit Vollpanikfunktion

Die Zwängungsfreiheit der 2-flügligen Tür bei gleichzeitiger Öffnung beider Flügel ist durch geeignete Maßnahmen zu gewährleisten.

- Bänder: zwei- oder dreiteilige Rollentürbänder mit 3-facher
Nachstellmöglichkeit (dreidimensional) für höchste Beanspruchung, verdeckt befestigt, mit Sicherungsbolzen, Bandtyp für ein späteres
Einhängen der Türen geeignet, Oberflächen: Edelstahl,
Anzahl und Dimensionierung entsprechend Türgewicht,
mind. 3 Stück je Türflügel.

Türdrücker:
Rahmentür-Drückergarnitur in Feuerschutzausführung,
Gebrauchskategorie Klasse 4 EN 1906, weitere
Anforderungen siehe oben im Abschnitt:
Allgemeine Anforderungen an die Türbeschläge.

In einem abgestimmten Gestaltungskonzept wurde das
Drücker- Fabrikat der FSB- Produktfamilie 1107/1177 zur
Ausführung an allen Türen der unterschiedlichen Gewerke (Außentüren, Stahltüren, Stahl- Glas-Türen und Holztüren)
festgelegt.
In allen Positionen dieses LVs sind zwingend gekröpfte
Rahmentür-Drücker und -Knäufe dieser FSB- Drückerfamilien (FSB 1107/1177) für alle Türen dieses LVs anzubieten.
Ausführung innen und außen mit ovalen Rosetten, sämtliche Oberflächen Edelstahl, rostfrei, fein matt gebürstet, Griffenden mit 90°- Gehrungsschnitt geschlossen (Return-Variante).

Die Beschläge müssen den Anforderungen an Notausgänge/ Fluchtwege gemäß DIN EN 179 entsprechen und entsprechend zusammen geprüft sein sowie den Richtlinien der gesetzlichen Unfallversicherungsträger (GUV) der öffentlichen Hand entsprechen.

Bodendichtungen als automatische Senkdichtung.

Türschließer jeweils gemäß gesonderter Position.

Elemente z.T. mit Stoßabweisern gemäß Ausführungsbeschreibung Stoßbügel, Anordnung ein- bzw. beidseitig auf den Türelementen gemäß Angabe in der Einzelposition bzw. gemäß Planangabe.

Die Ausstattung und Anordnung sämtlicher Beschlagteile und Zubehör ist nach technischen und statischen Anforderungen, dem gültigen Zulassungsbescheid und/oder Angaben des System-Herstellers vorzusehen. Ein Öffnungswinkel der Türen von mind. 90° ist
grundsätzlich zu gewährleisten.

Die Türelemente sind z.T. mit elektrischen, bauseits gelieferten Komponenten für Zutrittskontrolle, Einbruchmeldeanlage bzw. Fluchtwegsteuerung auszustatten, Einbau gemäß gesonderten Positionen,
Ausführung entsprechend bauaufsichtlichem Verwendbarkeitsnachweis.

Einbau der Elemente in Trockenbau- und Massivwänden,
z.T. Befestigung an Stahlkonstruktion mit F90-Bekleidung.
Ausführung jeweils gemäß Zulassung, Wandart gemäß Angabe in der Einzelposition, Befestigung verdeckt in Dübel-/Schraubmontage,
Dimensionierung gemäß statischer Erfordernis.
Montage der Elemente teilweise mittig in Wandachse, teilweise einseitig bündig mit Wandfläche je nach Angabe Architekt/Bauleitung.

Bei Einbau in Trockenbauwänden bzw. unter Trockenbau-Stürzen werden nach Bedarf für die Befestigung der Elemente verstärkte Stahlprofile integriert. Diese Stahl-Unterkonstruktionen werden bauseits durch den Trockenbauer nach Angabe des AN eingebaut und bekleidet.

Die statische Dimensionierung dieser jeweils erforderlichen Stahlprofile ist durch den AN vorzunehmen, als Hohlprofil-Typ in
Abstimmung mit der Bauleitung, und ist rechtzeitig vor Ausführung des Trockenbaus schriftlich vorzulegen.
Dies ist in die Einheitspreise einzukalkulieren.

Befestigung der Elemente unten auf Estrich, bzw. falls dies gemäß der jeweiligen Zulassung erforderlich ist, auf der Stahlbeton-Rohdecke mit einem Sockelprofil aus Stahlrohr (feuerverzinkt),
Höhe passend zur jeweiligen Fußbodenaufbau-Höhe,
Sockelprofil verdeckt im Fußbodenaufbau liegend, im Türbereich mit Abdeckblech aus Edelstahl, Ausbildung als ebenflächige, bodengleiche Türschwelle mit rutschhemmender Oberfläche
(entsprechend Fluchtweg-Anforderung).

Seitliche und obere Anschlussfugen zwischen Rahmen und Unterkonstruktion gemäß Zulassung, Hohlraumhinterfüllung mit festgestopfter Mineralwolle, nicht brennbar.

Einschl. dauerelastischer Verfugung aller Anschlussfugen mit Fugenmaterial auf Silikon-Basis in Brandschutzqualität, Farbton nach Wahl des AG.

Die umlaufenden Rahmenkonstruktionen der Elemente sind z.T. zeitlich vorgezogen vor Ausführung der Putzarbeiten und vor Einbau der abgehängten Decken einzubauen, alle eingebauten Profile etc. sind mit geeigneten Maßnahmen vor Beschädigung während der
Bauzeit zu schützen, wie z.B. durch Ummantelung aus stabilem
Karton o.ä. Material nach Wahl des AN, Befestigung ohne Beschädigung der Profile.
Um Farbgleichheit zu gewährleisten, sind die später einzubauenden Profile in einem Zug mit den zeitlich vorgezogenen Rahmenprofilen zu fertigen, EP einschl. Lagerung der Materialien in einem Lager des AN.
Dies ist in den EP einzukalkulieren, einschl. aller entsprechenden
Zusatzkosten wie zusätzlichen An- und Abfahrtskosten, Lagerhaltung etc.

Der Einbau der Türflügel und der Verglasungen erfolgt erst nach Fertigstellung der Trockenbauarbeiten und abgehängten Decken sowie nach den Maler- und Bodenbelagsarbeiten, daher sind beim Einbau alle angrenzenden Bauteile vor Verschmutzung und Beschädigung zu schützen, dieser Umstand ist bei der Kalkulation zu berücksichtigen.

*Hinweis: AUSFÜHRUNGSBESCHREIBUNG SCHALLSCHUTZTÜREN:*
AUSFÜHRUNGSBESCHREIBUNG SCHALLSCHUTZTÜREN:

Zusätzliche Schallschutzanforderungen an die Türelemente jeweils gemäß Angabe in den Einzelpositionen

Schallschutztür-Element aus Türblatt und Rahmen als geprüftes
Bauteil nach DIN 4109, mit Prüfzeugnis und Übereinstimmungs-
Kennzeichen. Die Angaben aus dem Prüfbericht sind bei der Bauausführung einzuhalten. Das Prüfzeugnis ist vorzulegen.

Einschl. Verfugung der Anschlussfugen an den Baukörper gemäß
Schallschutzanforderung mit Fugenmaterial auf Silikon-Basis, in
Brandschutzqualität B1, anstrichverträglich, Farbton nach Wahl des AG, Ausführung nach Abschluss der bauseitigen Malerarbeiten.

*Hinweis: AUSFÜHRUNGSBESCHREIBUNG STOSSBÜGEL (SB)*
AUSFÜHRUNGSBESCHREIBUNG STOSSBÜGEL

Stoßbügel aus Edelstahl,
bestehehend aus 3 Edelstahl-Rundrohren,
Durchmesser 16 mm, an den Enden jeweils um
90° umgebogen und verdeckt mit innenliegenden
Gewindestiften auf Rahmenprofil befestigt,
Oberflächen feingeschliffen,
Befestigung mit Edelstahl-Schrauben,
Einzellängen jeweils entsprechend Türflügel- bzw.
Seitenteil-Breite, Anordnung ein- bzw. beidseitig auf
den Türelementen gemäß Angabe in der Einzelposition
bzw. gemäß Planangabe,
Ausführung gemäß Detailzeichnung.

*Hinweis: TÜRELEMENTE MIT ANFORDERUNG T90-RS:*

**01.01.0001 1-flg.Stahl-Glas-Tür T90-RS/EI2 90-S200-C5,B/H:1,01x2,26m,MW+P,ohne SB,verbr.BRo**
1-flügliges, verglastes Stahlrahmen-Türelement,
Brandschutz- und Rauchschutzanforderung
T90-RS oder EI2 90-S200-C5 gemäß Ausführungsbeschreibung
Stahlrahmen-Brandschutz-Elemente.

Element oben mit verbreitertem Blendrahmen
mit Profilbreite gesamt ca. 120 mm

Ausführung mit Schloss ohne Antipanikfunktion.

Ausstattung mit Obentürschließer, teilweise mit Feststellanlage
bzw. z.T. mit Motorantrieb jeweils gemäß gesonderter Position.

Einbau in Mauerwerkswand, oben Anschluss an Stahlbetonsturz
Wandoberflächen verputzt.

Elementabmessungen:
Gesamtbreite: ca. 1,01x2,26  m
Höhe: ca.  m (OK FFB - UK Sturz)
zuzügl. Fußbodenaufbau-Höhe ca. 15 cm

Einbauort/Türnr.:
1.OG:
Anmeldung/Stützpunkt: 1.OG.A.024.4-1
Menge: 1,000 st
Vergabeeinheiten_Gewerke_Vorl.: 300.031.03

**01.01.0002 2-flg.Stahl-Glas-Tür T90-RS/EI2 90-S200-C5,B/H:1,76x2,65m,asym,MW+P,NA,mit SB beids., verbr.BRo**
2-flügliges, verglastes Stahlrahmen-Türelement,
Brandschutz- und Rauchschutzanforderung
T90-RS oder EI2 90-S200-C5 gemäß Ausführungsbeschreibung
Stahlrahmen-Brandschutz-Elemente

Element oben mit verbreitertem
Blendrahmen mit Profilbreite gesamt ca. 270 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 1,76 m,
asymmetrische Teilung gemäß Angabe Architekt:
Breite Gangflügel ca. 1,05m
Höhe: ca. 2,65 m (OK FFB - UK Sturz)
zuzügl. Fußbodenaufbau-Höhe ca. 15 cm

Einbauort/Türnr.:
EG:
Flur BTC 1: EG.C.F01-1
Menge: 1,000 st
Vergabeeinheiten_Gewerke_Vorl.: 300.031.03

**01.01.0003 2-flg.Stahl-Glas-Tür T90-RS/EI2 90-S200-C5,B/H:1,85x2,55m,sym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 1,85 m,
symmetrische Teilung
Höhe: ca. 2,55 m (OK FFB - UK Sturz)
zuzügl. Fußbodenaufbau-Höhe ca. 15 cm

Einbauort/Türnr.:
UG:
Flur BTC 4: UG.C.F04-1
Menge: 1,000 st
Vergabeeinheiten_Gewerke_Vorl.: 300.031.03

**01.01.0004 2-flg.Stahl-Glas-Tür T90-RS/EI2 90-S200-C5,B/H:1,88x2,65m,asym,STB+P,NA,mit SB beids., verbr.BRo**
2-flügliges, verglastes Stahlrahmen-Türelement,
Brandschutz- und Rauchschutzanforderung
T90-RS oder EI2 90-S200-C5 gemäß Ausführungsbeschreibung
Stahlrahmen-Brandschutz-Elemente

Element oben mit verbreitertem
Blendrahmen mit Profilbreite gesamt ca. 170 mm,
beide Türflügel mit je 2x 3 Stoßbügeln (Anordnung beidseitig)
gemäß Ausführungsbeschreibung Stoßbügel.

Element als Notausgangstür mit Vollpanikfunktion,
Fluchtwegrichtung auswärts (in Türaufschlagrichtung).

Ausstattung mit Obentürschließer, teilweise mit Feststellanlage
bzw. z.T. mit Motorantrieb jeweils gemäß gesonderter Position.

Einbau in Stahlbetonwand, Wandoberflächen verputzt.

Elementabmessungen:
Gesamtbreite: ca. 1,88 m,
asymmetrische Teilung gemäß Angabe Architekt:
Breite Gangflügel ca. 1,25m
Höhe: ca. 2,65 m (OK FFB - UK Sturz)
zuzügl. Fußbodenaufbau-Höhe ca. 15 cm

Einbauort/Türnr.:
EG:
Flur BTB 1: EG.B.F01-1
Menge: 1,000 st
Vergabeeinheiten_Gewerke_Vorl.: 300.031.03

**01.01.0005 2-flg.Stahl-Glas-Tür T90-RS/EI2 90-S200-C5,B/H:2,00x2,65m,sym,MW+P,NA,mit SB beids., verbr.BRo**
2-flügliges, verglastes Stahlrahmen-Türelement,
Brandschutz- und Rauchschutzanforderung
T90-RS oder EI2 90-S200-C5 gemäß Ausführungsbeschreibung
Stahlrahmen-Brandschutz-Elemente

Element oben mit verbreitertem Blendrahmen mit
Profilbreite gesamt ca. 270 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,00 m,
symmetrische Teilung
Höhe: ca. 2,65 m (OK FFB - UK Sturz)
zuzügl. Fußbodenaufbau-Höhe ca. 15 cm

Einbauort/Türnr.:
1.OG:
Flur BTC 1: 1.OG.C.F01-1, 1.OG.C.F01-2
2.OG:
Flur BTA 1: 2.OG.A.F01-1
Flur BTA 3: 2.OG.A.F03-1
Flur BTB 3: 2.OG.B.F03-1
Flur BTC 1: 2.OG.C.F01-1
Flur BTC 5: 2.OG.C.F05-1
3.OG:
Flur BTA 1: 3.OG.A.F01-1
Flur BTA 3: 3.OG.X.F01-3
Flur BTB 4: 3.OG.B.F04-1
Flur BTC 1: 3.OG.C.F01-1
Flur BTC 4: 3.OG.C.F04-1
Menge: 12,000 st
Vergabeeinheiten_Gewerke_Vorl.: 300.031.03

**01.01.0006 2-flg.Stahl-Glas-Tür T90-RS/EI2 90-S200-C5,B/H:2,05x2,55m,sym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,05 m,
symmetrische Teilung
Höhe: ca. 2,55 m (OK FFB - UK Sturz)
zuzügl. Fußbodenaufbau-Höhe ca. 15 cm

Einbauort/Türnr.:
UG:
Flur BTA 1: UG.A.F01-1
Menge: 1,000 st
Vergabeeinheiten_Gewerke_Vorl.: 300.031.03

**01.01.0007 2-flg.Stahl-Glas-Tür T90-RS/EI2 90-S200-C5,B/H:2,05x2,65m,sym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,05 m,
symmetrische Teilung
Höhe: ca. 2,65 m (OK FFB - UK Sturz)
zuzügl. Fußbodenaufbau-Höhe ca. 15 cm

Einbauort/Türnr.:
EG:
Flur BTA 1: EG.A.F01-1
Flur BTB 10: EG.B.F10-1
Menge: 2,000 st
Vergabeeinheiten_Gewerke_Vorl.: 300.031.03

**01.01.0008 2-flg.Stahl-Glas-Tür T90-RS/EI2 90-S200-C5,B/H:2,05x2,65m,sym,MW+P,NA,mit SB beids., verbr.BRo**
2-flügliges, verglastes Stahlrahmen-Türelement,
Brandschutz- und Rauchschutzanforderung
T90-RS oder EI2 90-S200-C5 gemäß Ausführungsbeschreibung
Stahlrahmen-Brandschutz-Elemente

Element oben mit verbreitertem Blendrahmen mit
Profilbreite gesamt ca. 270 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,05 m,
symmetrische Teilung
Höhe: ca. 2,65 m (OK FFB - UK Sturz)
zuzügl. Fußbodenaufbau-Höhe ca. 15 cm

Einbauort/Türnr.:
2.OG:
Flur BTB 1: 2.OG.B.F01-2
Menge: 1,000 st
Vergabeeinheiten_Gewerke_Vorl.: 300.031.03

**01.01.0009 2-flg.Stahl-Glas-Tür T90-RS/EI2 90-S200-C5,B/H:2,05x2,65m,sym,MW+P,NA,ohne SB., verbr.BRo**
2-flügliges, verglastes Stahlrahmen-Türelement,
Brandschutz- und Rauchschutzanforderung
T90-RS oder EI2 90-S200-C5 gemäß Ausführungsbeschreibung
Stahlrahmen-Brandschutz-Elemente

Element oben mit verbreitertem Blendrahmen mit
Profilbreite gesamt ca. 270 mm,

Element als Notausgangstür mit Vollpanikfunktion,
Fluchtwegrichtung auswärts (in Türaufschlagrichtung).

Ausstattung mit Obentürschließer, teilweise mit Feststellanlage
bzw. z.T. mit Motorantrieb jeweils gemäß gesonderter Position.

Einbau in Mauerwerkswand, oben Anschluss an Stahlbetonsturz
Wandoberflächen verputzt.

Elementabmessungen:
Gesamtbreite: ca. 2,05 m,
symmetrische Teilung
Höhe: ca. 2,65 m (OK FFB - UK Sturz)
zuzügl. Fußbodenaufbau-Höhe ca. 15 cm

Einbauort/Türnr.:
3.OG:
Flur BTB 1: 3.OG.B.F01-2
Menge: 1,000 st
Vergabeeinheiten_Gewerke_Vorl.: 300.031.03

**01.01.0010 2-flg.Stahl-Glas-Tür T90-RS/EI2 90-S200-C5,B/H:2,10x2,65m,sym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,10 m
symmetrische Teilung
Höhe: ca. 2,65 m (OK FFB - UK Sturz)
zuzügl. Fußbodenaufbau-Höhe ca. 15 cm

Einbauort/Türnr.:
1.OG:
Flur BTA 1: 1.OG.A.F01-2
Menge: 1,000 st
Vergabeeinheiten_Gewerke_Vorl.: 300.031.03

**01.01.0011 2-flg.Stahl-Glas-Tür T90-RS/EI2 90-S200-C5,B/H:2,10x2,65m,asym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,10 m
asymmetrische Teilung gemäß Angabe Architekt:
Breite Gangflügel ca. 1,40m
Höhe: ca. 2,65 m (OK FFB - UK Sturz)
zuzügl. Fußbodenaufbau-Höhe ca. 15 cm

Einbauort/Türnr.:
1.OG:
Flur Kernbereich 2: 1.OG.X.F01-1
Menge: 1,000 st
Vergabeeinheiten_Gewerke_Vorl.: 300.031.03

**01.01.0012 2-flg.Stahl-Glas-Tür T90-RS/EI2 90-S200-C5,B/H:2,15x2,55m,sym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,15 m
symmetrische Teilung
Höhe: ca. 2,55 m (OK FFB - UK Sturz)
zuzügl. Fußbodenaufbau-Höhe ca. 15 cm

Einbauort/Türnr.:
UG:
Flur BTC 1: UG.C.F01-1
Menge: 1,000 st
Vergabeeinheiten_Gewerke_Vorl.: 300.031.03

**01.01.0013 2-flg.Stahl-Glas-Tür T90-RS/EI2 90-S200-C5,B/H:2,30x2,65m,sym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,30 m
symmetrische Teilung
Höhe: ca. 2,65 m (OK FFB - UK Sturz)
zuzügl. Fußbodenaufbau-Höhe ca. 15 cm

Einbauort/Türnr.:
1.OG:
Flur BTB 1: 1.OG.B.F01-2
Flur BTB 5: 1.OG.B.F05-1
Menge: 2,000 st
Vergabeeinheiten_Gewerke_Vorl.: 300.031.03

**01.01.0014 2-flg.Stahl-Glas-Tür T90-RS/EI2 90-S200-C5,B/H:2,45x2,65m,asym,STB+P,NA,mit SB beids., verbr.BRo+1s**
2-flügliges, verglastes Stahlrahmen-Türelement,
Brandschutz- und Rauchschutzanforderung
T90-RS oder EI2 90-S200-C5 gemäß Ausführungsbeschreibung
Stahlrahmen-Brandschutz-Elemente

Element einseitig mit verbreitertem Blendrahmen (an Bandseite Gangflügel), Profilbreite gesamt ca. 120 mm und oben mit verbreitertem Blendrahmen mit Profilbreite gesamt ca. 170 mm,
beide Türflügel mit je 2x 3 Stoßbügeln (Anordnung beidseitig)
gemäß Ausführungsbeschreibung Stoßbügel.

Element als Notausgangstür mit Vollpanikfunktion,
Fluchtwegrichtung auswärts (in Türaufschlagrichtung).

Ausstattung mit Obentürschließer, teilweise mit Feststellanlage
bzw. z.T. mit Motorantrieb jeweils gemäß gesonderter Position.

Einbau in Stahlbetonwand, Wandoberflächen verputzt.

Elementabmessungen:
Gesamtbreite: ca. 2,45 m
asymmetrische Teilung gemäß Angabe Architekt:
Breite Gangflügel ca. 1,40m
Höhe: ca. 2,65 m (OK FFB - UK Sturz)
zuzügl. Fußbodenaufbau-Höhe ca. 15 cm

Einbauort/Türnr.:
EG:
Flur BTA 8: EG.X.F01-2
Menge: 1,000 st
Vergabeeinheiten_Gewerke_Vorl.: 300.031.03

**01.01.0015 2-flg.Stahl-Glas-Tür T90-RS/EI2 90-S200-C5,B/H:2,50x2,65m,asym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,50 m
asymmetrische Teilung gemäß Angabe Architekt:
Breite Gangflügel ca. 1,40m
Höhe: ca. 2,65 m (OK FFB - UK Sturz)
zuzügl. Fußbodenaufbau-Höhe ca. 15 cm

Einbauort/Türnr.:
EG:
Flur BTA 7: EG.X.F01-1
1.OG:
Flur Kernbereich 1: 1.OG.X.F01-2
Menge: 2,000 st
Vergabeeinheiten_Gewerke_Vorl.: 300.031.03

**01.01.0016 2-flg.Stahl-Glas-Tür T90-RS/EI2 90-S200-C5,B/H:2,50x2,55m,sym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,50 m
symmetrische Teilung
Höhe: ca. 2,55 m (OK FFB - UK Sturz)
zuzügl. Fußbodenaufbau-Höhe ca. 15 cm

Einbauort/Türnr.:
UG:
Flur Kernbereich 3: UG.B.F01-1
Menge: 1,000 st
Vergabeeinheiten_Gewerke_Vorl.: 300.031.03

**01.01.0017 2-flg.Stahl-Glas-Tür T90-RS/EI2 90-S200-C5,B/H:2,50x2,65m,sym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,50 m
symmetrische Teilung
Höhe: ca. 2,65 m (OK FFB - UK Sturz)
zuzügl. Fußbodenaufbau-Höhe ca. 15 cm

Einbauort/Türnr.:
EG:
Flur BTC 5: EG.C.F05-1
Menge: 1,000 st
Vergabeeinheiten_Gewerke_Vorl.: 300.031.03

**01.01.0018 2-flg.Stahl-Glas-Tür T90-RS/EI2 90-S200-C5,B/H:2,55x2,65m,sym,MW+P,NA,mit SB beids., verbr.BRo**
2-flügliges, verglastes Stahlrahmen-Türelement,
Brandschutz- und Rauchschutzanforderung
T90-RS oder EI2 90-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,55 m
symmetrische Teilung
Höhe: ca. 2,65 m (OK FFB - UK Sturz)
zuzügl. Fußbodenaufbau-Höhe ca. 15 cm

Einbauort/Türnr.:
EG:
Flur BTB 8: EG.B.F08-1
Menge: 1,000 st
Vergabeeinheiten_Gewerke_Vorl.: 300.031.03

*Hinweis: TÜRELEMENTE MIT ANFORDERUNG T30-RS:*

**01.01.0019 1-flg. Stahl-Glas-Tür T30-RS/EI2 30-S200-C5,B/H:1,01x2,26m,TB,NA-E,mit SB beids.,ohne verbr.BR**
1-flügliges, verglastes Stahlrahmen-Türelement,
Brandschutz- und Rauchschutzanforderung
T30-RS oder EI2 30-S200-C5 gemäß Ausführungsbeschreibung
Stahlrahmen-Brandschutz-Elemente.

Element oben mit verbreitertem Blendrahmen
mit Profilbreite gesamt ca. 120 mm
Türflügel mit 2x 3 Stoßbügeln (Anordnung beidseitig)
gemäß Ausführungsbeschreibung Stoßbügel.

Element als Notausgangstür mit Panikfunktion,
Fluchtwegrichtung einwärts (entgegen der Türaufschlagrichtung).

Ausstattung mit Obentürschließer, teilweise mit Feststellanlage
bzw. z.T. mit Motorantrieb jeweils gemäß gesonderter Position.

Einbau in Trockenbauwand

Elementabmessungen:
Gesamtbreite: ca. 1,01 m
Höhe: ca. 2,26 m (OK FFB - UK Sturz)
zuzügl. Fußbodenaufbau-Höhe ca. 15 cm

Einbauort/Türnr.:
EG:
Flur BTC 7: EG.C.F07-1
Menge: 1,000 st
Vergabeeinheiten_Gewerke_Vorl.: 300.031.03

**01.01.0020 1-flg. Stahl-Glas-Tür T30-RS/EI2 30-S200-C5,B/H:1,26x2,26m,TB,NA-E,mit SB beids.,ohne verbr.BR**
1-flügliges, verglastes Stahlrahmen-Türelement,
Brandschutz- und Rauchschutzanforderung
T30-RS oder EI2 30-S200-C5 gemäß Ausführungsbeschreibung
Stahlrahmen-Brandschutz-Elemente.

Element oben mit verbreitertem Blendrahmen
mit Profilbreite gesamt ca. 120 mm
Türflügel mit 2x 3 Stoßbügeln (Anordnung beidseitig)
gemäß Ausführungsbeschreibung Stoßbügel.

Element als Notausgangstür mit Panikfunktion,
Fluchtwegrichtung einwärts (entgegen der Türaufschlagrichtung).

Ausstattung mit Obentürschließer, teilweise mit Feststellanlage
bzw. z.T. mit Motorantrieb jeweils gemäß gesonderter Position.

Einbau in Trockenbauwand

Elementabmessungen:
Gesamtbreite: ca. 1,26 m
lichtes Durchgangsmaß mind 0,90m
Höhe: ca. 2,26 m (OK FFB - UK Sturz)
zuzügl. Fußbodenaufbau-Höhe ca. 15 cm

Einbauort/Türnr.:
EG:
Flur BTC 5: EG.C.F05-2
Menge: 1,000 st
Vergabeeinheiten_Gewerke_Vorl.: 300.031.03

**01.01.0021 1-flg. Stahl-Glas-Tür T30-RS/EI2 30-S200-C5,B/H:1,26x2,26m,TB,NA,ohne SB.,ohne verbr.BR**
1-flügliges, verglastes Stahlrahmen-Türelement,
Brandschutz- und Rauchschutzanforderung
T30-RS oder EI2 30-S200-C5 gemäß Ausführungsbeschreibung
Stahlrahmen-Brandschutz-Elemente.

Element oben mit verbreitertem Blendrahmen
mit Profilbreite gesamt ca. 120 mm

Element als Notausgangstür mit Panikfunktion,
Fluchtwegrichtung auswärts (in Türaufschlagrichtung).

Ausstattung mit Obentürschließer, teilweise mit Feststellanlage
bzw. z.T. mit Motorantrieb jeweils gemäß gesonderter Position.

Einbau in Trockenbauwand

Elementabmessungen:
Gesamtbreite: ca. 1,26 m
Höhe: ca. 2,26 m (OK FFB - UK Sturz)
zuzügl. Fußbodenaufbau-Höhe ca. 15 cm

Einbauort/Türnr.:
EG:
Flur BTC 6: EG.C.F06-1
Menge: 1,000 st
Vergabeeinheiten_Gewerke_Vorl.: 300.031.03

**01.01.0022 1-flg. Stahl-Glas-Tür T30-RS/EI2 30-S200-C5,B/H:1,365x2,55m,STB+P,NA,mit SB eins.,verbr.BRo**
1-flügliges, verglastes Stahlrahmen-Türelement,
Brandschutz- und Rauchschutzanforderung
T30-RS oder EI2 30-S200-C5 gemäß Ausführungsbeschreibung
Stahlrahmen-Brandschutz-Elemente.

Element oben mit verbreitertem Blendrahmen mit
Profilbreite gesamt ca. 170 mm,
Türflügel einseitig mit 3 Stoßbügeln (Anordnung auf Band- oder Bandgegenseite nach Angabe Architekt) gemäß Ausführungsbeschreibung Stoßbügel.

Element als Notausgangstür mit Panikfunktion,
Fluchtwegrichtung auswärts (in Türaufschlagrichtung).

Ausstattung mit Obentürschließer, teilweise mit Feststellanlage
bzw. z.T. mit Motorantrieb jeweils gemäß gesonderter Position.

Einbau in Stahlbetonwand, Wandoberflächen verputzt.

Elementabmessungen:
Gesamtbreite: ca. 1,365x2,55  m
Höhe: ca.  m (OK FFB - UK Sturz)
zuzügl. Fußbodenaufbau-Höhe ca. 15 cm

lichte Türdurchgangsbreite: mind. 1,20 m
(Ausführung mit verschmälerten seitlichen Rahmenprofilen mit je ca.40mm Breite)

Einbauort/Türnr.:
UG:
Treppenhaus 1: UG.T.001-1
Menge: 1,000 st
Vergabeeinheiten_Gewerke_Vorl.: 300.031.03

**01.01.0023 1-flg. Stahl-Glas-Tür T30-RS/EI2 30-S200-C5,B/H:1,365x2,55m,STB+P,NA-2,mit SB eins.,verbr.BRo**
1-flügliges, verglastes Stahlrahmen-Türelement,
Brandschutz- und Rauchschutzanforderung
T30-RS oder EI2 30-S200-C5 gemäß Ausführungsbeschreibung
Stahlrahmen-Brandschutz-Elemente.

Element oben mit verbreitertem Blendrahmen mit
Profilbreite gesamt ca. 170 mm,
Türflügel einseitig mit 3 Stoßbügeln (Anordnung auf Band- oder Bandgegenseite nach Angabe Architekt) gemäß Ausführungsbeschreibung Stoßbügel.

Element als Notausgangstür mit Ppanikfunktion, Wechselfunktion E für Fluchtwegrichtung in beide Richtungen.

Ausstattung mit Obentürschließer, teilweise mit Feststellanlage
bzw. z.T. mit Motorantrieb jeweils gemäß gesonderter Position.

Einbau in Stahlbetonwand, Wandoberflächen verputzt.

Elementabmessungen:
Gesamtbreite: ca. 1,365x2,55  m
Höhe: ca.  m (OK FFB - UK Sturz)
zuzügl. Fußbodenaufbau-Höhe ca. 15 cm

lichte Türdurchgangsbreite: mind. 1,20 m
(Ausführung mit verschmälerten seitlichen Rahmenprofilen mit je ca.40mm Breite)

Einbauort/Türnr.:
UG:
Treppenhaus 1: UG.T.001-2
Menge: 1,000 st
Vergabeeinheiten_Gewerke_Vorl.: 300.031.03

**01.01.0024 1-flg. Stahl-Glas-Tür T30-RS/EI2 30-S200-C5,B/H:1,45x2,65m,TB,NA-2,mit SB beids., verbr.BRo**
1-flügliges, verglastes Stahlrahmen-Türelement,
Brandschutz- und Rauchschutzanforderung
T30-RS oder EI2 30-S200-C5 gemäß Ausführungsbeschreibung
Stahlrahmen-Brandschutz-Elemente.

Element oben mit verbreitertem Blendrahmen mit
Profilbreite gesamt ca. 170 mm,
Türflügel mit 2x 3 Stoßbügeln (Anordnung beidseitig)
gemäß Ausführungsbeschreibung Stoßbügel.

Element als Notausgangstür mit Vollpanikfunktion, Wechselfunktion E für Fluchtwegrichtung in beide Richtungen.

Ausstattung mit Obentürschließer, teilweise mit Feststellanlage
bzw. z.T. mit Motorantrieb jeweils gemäß gesonderter Position.

Einbau in Trockenbauwand

Elementabmessungen:
Gesamtbreite: ca. 1,45 m
lichte Durchgangsbreite mind. 1,20m
Höhe: ca. 2,65 m (OK FFB - UK Sturz)
zuzügl. Fußbodenaufbau-Höhe ca. 15 cm

Einbauort/Türnr.:
EG:
Flur BTB 2: EG.B.F02-2
Menge: 1,000 st
Vergabeeinheiten_Gewerke_Vorl.: 300.031.03

**01.01.0025 1-flg. Stahl-Glas-Tür T30-RS/EI2 30-S200-C5,B/H:1,49x2,65m,TB,NA-E,mit SB beids., verbr.BRo+1s**
1-flügliges, verglastes Stahlrahmen-Türelement,
Brandschutz- und Rauchschutzanforderung
T30-RS oder EI2 30-S200-C5 gemäß Ausführungsbeschreibung
Stahlrahmen-Brandschutz-Elemente.

Element einseitig mit verbreitertem Blendrahmen (an Bandseite Gangflügel), Profilbreite gesamt ca. 120 mm und oben mit verbreitertem Blendrahmen mit Profilbreite gesamt ca. 170 mm,
Türflügel mit 2x 3 Stoßbügeln (Anordnung beidseitig)
gemäß Ausführungsbeschreibung Stoßbügel.

Element als Notausgangstür mit Panikfunktion,
Fluchtwegrichtung einwärts (entgegen der Türaufschlagrichtung).

Ausstattung mit Obentürschließer, teilweise mit Feststellanlage
bzw. z.T. mit Motorantrieb jeweils gemäß gesonderter Position.

Einbau in Mauerwerkswand, Wandoberflächen verputzt

Elementabmessungen:
Gesamtbreite: ca. 1,49 m
lichte Durchgangsbreite mind. 1,20m
Höhe: ca. 2,65 m (OK FFB - UK Sturz)
zuzügl. Fußbodenaufbau-Höhe ca. 15 cm

Einbauort/Türnr.:
EG:
Flur BTA 7: EG.A.F08-3
Menge: 1,000 st
Vergabeeinheiten_Gewerke_Vorl.: 300.031.03

**01.01.0026 1-flg. Stahl-Glas-Tür T30-RS/EI2 30-S200-C5,B/H:1,55x2,55m,STB+P,NA,mit SB eins., verbr.BRo+1s**
1-flügliges, verglastes Stahlrahmen-Türelement,
Brandschutz- und Rauchschutzanforderung
T30-RS oder EI2 30-S200-C5 gemäß Ausführungsbeschreibung
Stahlrahmen-Brandschutz-Elemente.

Element einseitig mit verbreitertem Blendrahmen (an Bandseite Gangflügel), Profilbreite gesamt ca. 120 mm und oben mit verbreitertem Blendrahmen mit Profilbreite gesamt ca. 170 mm,
Türflügel einseitig mit 3 Stoßbügeln (Anordnung auf Band- oder Bandgegenseite nach Angabe Architekt) gemäß Ausführungsbeschreibung Stoßbügel.

Element als Notausgangstür mit Vollpanikfunktion,
Fluchtwegrichtung auswärts (in Türaufschlagrichtung).

Ausstattung mit Obentürschließer, teilweise mit Feststellanlage
bzw. z.T. mit Motorantrieb jeweils gemäß gesonderter Position.

Einbau in Stahlbetonwand, Wandoberflächen verputzt

Elementabmessungen:
Gesamtbreite: ca. 1,55 m
lichte Durchgangsbreite mind. 1,20m
Höhe: ca. 2,55 m (OK FFB - UK Sturz)
zuzügl. Fußbodenaufbau-Höhe ca. 15 cm

Einbauort/Türnr.:
UG:
Treppenhaus 2: UG.T.002-1
Treppenhaus 3: UG.T.003-1
Treppenhaus 5: UG.T.005-1
Menge: 3,000 st
Vergabeeinheiten_Gewerke_Vorl.: 300.031.03

**01.01.0027 1-flg. Stahl-Glas-Tür T30-RS/EI2 30-S200-C5,B/H:1,55x2,65m,STB+P,NA,mit SB eins., verbr.BRo+1s**
1-flügliges, verglastes Stahlrahmen-Türelement,
Brandschutz- und Rauchschutzanforderung
T30-RS oder EI2 30-S200-C5 gemäß Ausführungsbeschreibung
Stahlrahmen-Brandschutz-Elemente.

Element einseitig mit verbreitertem Blendrahmen (an Bandseite Gangflügel), Profilbreite gesamt ca. 120 mm und oben mit verbreitertem Blendrahmen mit Profilbreite gesamt ca. 170 mm,
Türflügel einseitig mit 3 Stoßbügeln (Anordnung auf Band- oder Bandgegenseite nach Angabe Architekt) gemäß Ausführungsbeschreibung Stoßbügel.

Element als Notausgangstür mit Vollpanikfunktion,
Fluchtwegrichtung auswärts (in Türaufschlagrichtung).

Ausstattung mit Obentürschließer, teilweise mit Feststellanlage
bzw. z.T. mit Motorantrieb jeweils gemäß gesonderter Position.

Einbau in Stahlbetonwand, Wandoberflächen verputzt

Elementabmessungen:
Gesamtbreite: ca. 1,55 m
lichte Durchgangsbreite mind. 1,20m
Höhe: ca. 2,65 m (OK FFB - UK Sturz)
zuzügl. Fußbodenaufbau-Höhe ca. 15 cm

Einbauort/Türnr.:
EG:
Treppenhaus 2: EG.T.002-1
Treppenhaus 3: EG.T.003-1
Treppenhaus 4: EG.T.004-1
Treppenhaus 5: EG.T.005-1
1.OG:
Treppenhaus 2: 1.OG.T.002-1
Treppenhaus 3: 1.OG.T.003-1
Treppenhaus 4: 1.OG.T.004-1
Treppenhaus 5: 1.OG.T.005-1
Menge: 8,000 st
Vergabeeinheiten_Gewerke_Vorl.: 300.031.03

**01.01.0028 1-flg. Stahl-Glas-Tür T30-RS/EI2 30-S200-C5,B/H:1,55x2,65m,STB+P,NA,mit SB eins., verbr.BRo+1s**
1-flügliges, verglastes Stahlrahmen-Türelement,
Brandschutz- und Rauchschutzanforderung
T30-RS oder EI2 30-S200-C5 gemäß Ausführungsbeschreibung
Stahlrahmen-Brandschutz-Elemente.

Element einseitig mit verbreitertem Blendrahmen (an Bandseite Gangflügel), Profilbreite gesamt ca. 120 mm und oben mit verbreitertem Blendrahmen mit Profilbreite gesamt ca. 270 mm,
Türflügel einseitig mit 3 Stoßbügeln (Anordnung auf Band- oder Bandgegenseite nach Angabe Architekt) gemäß Ausführungsbeschreibung Stoßbügel.

Element als Notausgangstür mit Vollpanikfunktion,
Fluchtwegrichtung auswärts (in Türaufschlagrichtung).

Ausstattung mit Obentürschließer, teilweise mit Feststellanlage
bzw. z.T. mit Motorantrieb jeweils gemäß gesonderter Position.

Einbau in Stahlbetonwand, Wandoberflächen verputzt

Elementabmessungen:
Gesamtbreite: ca. 1,55 m
lichte Durchgangsbreite mind. 1,20m
Höhe: ca. 2,65 m (OK FFB - UK Sturz)
zuzügl. Fußbodenaufbau-Höhe ca. 15 cm

Einbauort/Türnr.:
2.OG:
Treppenhaus 2: 2.OG.T.002-1
Treppenhaus 4: 2.OG.T.004-1
Treppenhaus 5: 2.OG.T.005-1
3.OG:
Treppenhaus 2: 3.OG.T.002-1
Treppenhaus 4: 3.OG.T.004-1
Treppenhaus 5: 3.OG.T.005-1
Menge: 6,000 st
Vergabeeinheiten_Gewerke_Vorl.: 300.031.03

**01.01.0029 2-flg.Stahl-Glas-Tür T30-RS/EI2 30-S200-C5,B/H:1,72x2,65m,asym,MW+P,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Mauerwerkswand, oben Anschluss an Stahlbetonsturz
Wandoberflächen verputzt.

Elementabmessungen:
Gesamtbreite: ca. 1,725 m,
asymmetrische Teilung gemäß Angabe Architekt:
Breite Gangflügel ca. 1,05m
Höhe: ca. 2,65 m (OK FFB - UK Sturz)
zuzügl. Fußbodenaufbau-Höhe ca. 15 cm

Einbauort/Türnr.:
1.OG:
Flur BTB 5: 1.OG.B.F05-2
Menge: 1,000 st
Vergabeeinheiten_Gewerke_Vorl.: 300.031.03

**01.01.0030 2-flg.Stahl-Glas-Tür T30-RS/EI2 30-S200-C5,B/H:1,72x2,65m,asym,TB,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Trockenbauwand

Elementabmessungen:
Gesamtbreite: ca. 1,725 m,
asymmetrische Teilung gemäß Angabe Architekt:
Breite Gangflügel ca. 1,05m
Höhe: ca. 2,65 m (OK FFB - UK Sturz)
zuzügl. Fußbodenaufbau-Höhe ca. 15 cm

Einbauort/Türnr.:
1.OG:
Flur BTB 10: EG.B.F10-2
Menge: 1,000 st
Vergabeeinheiten_Gewerke_Vorl.: 300.031.03

**01.01.0031 2-flg.Stahl-Glas-Tür T30-RS/EI2 30-S200-C5,B/H:1,85x2,65m,asym,STB+P,NA,mit SB eins., ohne BRo, verbr.BR2s**
2-flügliges, verglastes Stahlrahmen-Türelement,
Brandschutz- und Rauchschutzanforderung
T30-RS oder EI2 30-S200-C5 gemäß Ausführungsbeschreibung
Stahlrahmen-Brandschutz-Elemente

Element beidseitig mit verbreitertem Blendrahmen,
Profilbreite je gesamt ca. 120 mm,
beide Türflügel einseitig mit 3 Stoßbügeln (Anordnung auf Band- oder Bandgegenseite nach Angabe Architekt) gemäß Ausführungsbeschreibung Stoßbügel.

Element als Notausgangstür mit Vollpanikfunktion,
Fluchtwegrichtung auswärts (in Türaufschlagrichtung).

Ausstattung mit Obentürschließer, teilweise mit Feststellanlage
bzw. z.T. mit Motorantrieb jeweils gemäß gesonderter Position.

Einbau in Stahlbetonwand, Wandoberflächen verputzt.

Elementabmessungen:
Gesamtbreite: ca. 1,85 m,
asymmetrische Teilung gemäß Angabe Architekt:
Breite Gangflügel ca. 1,05m
Höhe: ca. 2,65 m (OK FFB - UK Sturz)
zuzügl. Fußbodenaufbau-Höhe ca. 15 cm

Einbauort/Türnr.:
1.OG:
Treppenhaus 1: 1.OG.T.001-1, 1.OG.T.001-2
Menge: 2,000 st
Vergabeeinheiten_Gewerke_Vorl.: 300.031.03

**01.01.0032 2-flg.Stahl-Glas-Tür T30-RS/EI2 30-S200-C5,B/H:1,85x2,65m,asym,STB+P,NA,mit SB eins., verbr.BRo+2s**
2-flügliges, verglastes Stahlrahmen-Türelement,
Brandschutz- und Rauchschutzanforderung
T30-RS oder EI2 30-S200-C5 gemäß Ausführungsbeschreibung
Stahlrahmen-Brandschutz-Elemente

Element beidseitig mit verbreitertem Blendrahmen,
Profilbreite je gesamt ca. 120 mm und oben mit verbreitertem
Blendrahmen mit Profilbreite gesamt ca. 170 mm,
beide Türflügel einseitig mit 3 Stoßbügeln (Anordnung auf Band- oder Bandgegenseite nach Angabe Architekt) gemäß Ausführungsbeschreibung Stoßbügel.

Element als Notausgangstür mit Vollpanikfunktion,
Fluchtwegrichtung auswärts (in Türaufschlagrichtung).

Ausstattung mit Obentürschließer, teilweise mit Feststellanlage
bzw. z.T. mit Motorantrieb jeweils gemäß gesonderter Position.

Einbau in Stahlbetonwand, Wandoberflächen verputzt.

Elementabmessungen:
Gesamtbreite: ca. 1,85 m,
asymmetrische Teilung gemäß Angabe Architekt:
Breite Gangflügel ca. 1,05m
Höhe: ca. 2,65 m (OK FFB - UK Sturz)
zuzügl. Fußbodenaufbau-Höhe ca. 15 cm

Einbauort/Türnr.:
EG:
Treppenhaus 1: EG.T.001-1, EG.T.001-2
Menge: 2,000 st
Vergabeeinheiten_Gewerke_Vorl.: 300.031.03

**01.01.0033 2-flg.Stahl-Glas-Tür T30-RS/EI2 30-S200-C5,B/H:1,85x2,65m,asym,STB+P,NA,mit SB eins., verbr.BRo+2s**
2-flügliges, verglastes Stahlrahmen-Türelement,
Brandschutz- und Rauchschutzanforderung
T30-RS oder EI2 30-S200-C5 gemäß Ausführungsbeschreibung
Stahlrahmen-Brandschutz-Elemente

Element beidseitig mit verbreitertem Blendrahmen,
Profilbreite je gesamt ca. 120 mm und oben mit verbreitertem
Blendrahmen mit Profilbreite gesamt ca. 270 mm,
beide Türflügel einseitig mit 3 Stoßbügeln (Anordnung auf Band- oder Bandgegenseite nach Angabe Architekt) gemäß Ausführungsbeschreibung Stoßbügel.

Element als Notausgangstür mit Vollpanikfunktion,
Fluchtwegrichtung auswärts (in Türaufschlagrichtung).

Ausstattung mit Obentürschließer, teilweise mit Feststellanlage
bzw. z.T. mit Motorantrieb jeweils gemäß gesonderter Position.

Einbau in Stahlbetonwand, Wandoberflächen verputzt.

Elementabmessungen:
Gesamtbreite: ca. 1,85 m,
asymmetrische Teilung gemäß Angabe Architekt:
Breite Gangflügel ca. 1,05m
Höhe: ca. 2,65 m (OK FFB - UK Sturz)
zuzügl. Fußbodenaufbau-Höhe ca. 15 cm

Einbauort/Türnr.:
2.OG:
Treppenhaus 1: 2.OG.T.001-1, 2.OG.T.001-2
3.OG:
Treppenhaus 1: 3.OG.T.001-1, 3.OG.T.001-2
Menge: 4,000 st
Vergabeeinheiten_Gewerke_Vorl.: 300.031.03

**01.01.0034 2-flg.Stahl-Glas-Tür T30-RS/EI2 30-S200-C5,B/H:1,95x2,55m,sym,MW+P,NA,mit SB beids., verbr.BRo**
2-flügliges, verglastes Stahlrahmen-Türelement,
Brandschutz- und Rauchschutzanforderung
T30-RS oder EI2 30-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 1,95 m,
symmetrische Teilung
Höhe: ca. 2,55 m (OK FFB - UK Sturz)
zuzügl. Fußbodenaufbau-Höhe ca. 15 cm

Einbauort/Türnr.:
UG:
Flur Kernbereich 3: UG.X.F04
Menge: 1,000 st
Vergabeeinheiten_Gewerke_Vorl.: 300.031.03

**01.01.0035 2-flg.Stahl-Glas-Tür T30-RS/EI2 30-S200-C5,B/H:1,98x2,65m,sym,TB,NA,mit SB beids., verbr.BRo**
2-flügliges, verglastes Stahlrahmen-Türelement,
Brandschutz- und Rauchschutzanforderung
T30-RS oder EI2 30-S200-C5 gemäß Ausführungsbeschreibung
Stahlrahmen-Brandschutz-Elemente

Element oben mit verbreitertem Blendrahmen mit
Profilbreite gesamt ca. 270 mm,
beide Türflügel mit je 2x 3 Stoßbügeln (Anordnung beidseitig)
gemäß Ausführungsbeschreibung Stoßbügel.

Element als Notausgangstür mit Vollpanikfunktion,
Fluchtwegrichtung auswärts (in Türaufschlagrichtung).

Ausstattung mit Obentürschließer, teilweise mit Feststellanlage
bzw. z.T. mit Motorantrieb jeweils gemäß gesonderter Position.

Einbau in Trockenbauwand

Elementabmessungen:
Gesamtbreite: ca. 1,98m,
symmetrische Teilung
Höhe: ca. 2,65 m (OK FFB - UK Sturz)
zuzügl. Fußbodenaufbau-Höhe ca. 15 cm

Einbauort/Türnr.:
EG:
Flur BTC 4: EG.C.F04-1
Menge: 1,000 st
Vergabeeinheiten_Gewerke_Vorl.: 300.031.03

**01.01.0036 2-flg.Stahl-Glas-Tür T30-RS/EI2 30-S200-C5,B/H:2,01x2,65m,sym,STB+P,NA-2,mit SB beids., verbr.BRo+2s**
2-flügliges, verglastes Stahlrahmen-Türelement,
Brandschutz- und Rauchschutzanforderung
T30-RS oder EI2 30-S200-C5 gemäß Ausführungsbeschreibung
Stahlrahmen-Brandschutz-Elemente

Element beidseitig mit verbreitertem Blendrahmen,
Profilbreite je gesamt ca. 120 mm und oben mit verbreitertem
Blendrahmen mit Profilbreite gesamt ca. 170 mm,
beide Türflügel mit je 2x 3 Stoßbügeln (Anordnung beidseitig)
gemäß Ausführungsbeschreibung Stoßbügel.

Element als Notausgangstür mit Vollpanikfunktion, Wechselfunktion E für Fluchtwegrichtung in beide Richtungen.

Ausstattung mit Obentürschließer, teilweise mit Feststellanlage
bzw. z.T. mit Motorantrieb jeweils gemäß gesonderter Position.

Einbau in Stahlbetonwand, Wandoberflächen verputzt.

Elementabmessungen:
Gesamtbreite: ca. 2,10 m,
symmetrische Teilung
Höhe: ca. 2,65 m (OK FFB - UK Sturz)
zuzügl. Fußbodenaufbau-Höhe ca. 15 cm

Einbauort/Türnr.:
1.OG:
Versorgungsflur / Lager Instrumente: 1.OG.A.057.1-2
Menge: 1,000 st
Vergabeeinheiten_Gewerke_Vorl.: 300.031.03

**01.01.0037 2-flg.Stahl-Glas-Tür T30-RS/EI2 30-S200-C5,B/H:2,05x2,65m,asym,TB,NA,mit SB beids., verbr.BRo**
2-flügliges, verglastes Stahlrahmen-Türelement,
Brandschutz- und Rauchschutzanforderung
T30-RS oder EI2 30-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Trockenbauwand

Elementabmessungen:
Gesamtbreite: ca. 2,05 m,
asymmetrische Teilung gemäß Angabe Architekt:
Breite Gangflügel 1,25m
Höhe: ca. 2,65 m (OK FFB - UK Sturz)
zuzügl. Fußbodenaufbau-Höhe ca. 15 cm

Einbauort/Türnr.:
EG:
Flur BTA 1: EG.A.F01-2
Flur BTA 10: EG.A.F10-1
Menge: 2,000 st
Vergabeeinheiten_Gewerke_Vorl.: 300.031.03

**01.01.0038 2-flg.Stahl-Glas-Tür T30-RS/EI2 30-S200-C5,B/H:2,05x2,65m,sym,MW+P,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Mauerwerkswand, oben Anschluss an Stahlbetonsturz
Wandoberflächen verputzt.

Elementabmessungen:
Gesamtbreite: ca. 2,05 m,
symmetrische Teilung
Höhe: ca. 2,65 m (OK FFB - UK Sturz)
zuzügl. Fußbodenaufbau-Höhe ca. 15 cm

Einbauort/Türnr.:
EG:
Flur BTA 11: EG.A.F11-2
Menge: 1,000 st
Vergabeeinheiten_Gewerke_Vorl.: 300.031.03

**01.01.0039 2-flg.Stahl-Glas-Tür T30-RS/EI2 30-S200-C5,B/H:2,08x2,65m,sym,TB,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Trockenbauwand

Elementabmessungen:
Gesamtbreite: ca. 2,08 m,
symmetrische Teilung
Höhe: ca. 2,65 m (OK FFB - UK Sturz)
zuzügl. Fußbodenaufbau-Höhe ca. 15 cm

Einbauort/Türnr.:
1.OG:
Flur BTA 4: 1.OG.A.F04-1
Menge: 1,000 st
Vergabeeinheiten_Gewerke_Vorl.: 300.031.03

**01.01.0040 2-flg.Stahl-Glas-Tür T30-RS/EI2 30-S200-C5,B/H:2,08x2,65m,sym,TB,NA,mit SB beids., verbr.BRo**
2-flügliges, verglastes Stahlrahmen-Türelement,
Brandschutz- und Rauchschutzanforderung
T30-RS oder EI2 30-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Trockenbauwand

Elementabmessungen:
Gesamtbreite: ca. 2,08 m,
symmetrische Teilung
Höhe: ca. 2,65 m (OK FFB - UK Sturz)
zuzügl. Fußbodenaufbau-Höhe ca. 15 cm

Einbauort/Türnr.:
EG:
Flur BTA 9: EG.A.F04-1
Menge: 1,000 st
Vergabeeinheiten_Gewerke_Vorl.: 300.031.03

**01.01.0041 2-flg.Stahl-Glas-Tür T30-RS/EI2 30-S200-C5,B/H:2,10x2,65m,sym,TB,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Trockenbauwand

Elementabmessungen:
Gesamtbreite: ca. 2,10 m,
symmetrische Teilung
Höhe: ca. 2,65 m (OK FFB - UK Sturz)
zuzügl. Fußbodenaufbau-Höhe ca. 15 cm

Einbauort/Türnr.:
EG:
Flur BTB 12: EG.B.F12-2
1.OG:
Flur BTA 1: 1.OG.A.F01-1
Flur BTA 4: 1.OG.A.F05-1
Menge: 3,000 st
Vergabeeinheiten_Gewerke_Vorl.: 300.031.03

**01.01.0042 2-flg.Stahl-Glas-Tür T30-RS/EI2 30-S200-C5,B/H:2,10x2,65m,sym,MW+P,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Mauerwerkswand, oben Anschluss an Stahlbetonsturz
Wandoberflächen verputzt.

Elementabmessungen:
Gesamtbreite: ca. 2,10 m,
symmetrische Teilung
Höhe: ca. 2,65 m (OK FFB - UK Sturz)
zuzügl. Fußbodenaufbau-Höhe ca. 15 cm

Einbauort/Türnr.:
EG:
Flur BTB 11: EG.B.F11-1
1.OG:
Flur BTA 11: 1.OG.A.F11-1
Menge: 2,000 st
Vergabeeinheiten_Gewerke_Vorl.: 300.031.03

**01.01.0043 2-flg.Stahl-Glas-Tür T30-RS/EI2 30-S200-C5,B/H:2,13x2,65m,sym,MW+P,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Mauerwerkswand, oben Anschluss an Stahlbetonsturz
Wandoberflächen verputzt.

Elementabmessungen:
Gesamtbreite: ca. 2,13 m,
symmetrische Teilung
Höhe: ca. 2,65 m (OK FFB - UK Sturz)
zuzügl. Fußbodenaufbau-Höhe ca. 15 cm

Einbauort/Türnr.:
1.OG:
Flur BTA 9: 1.OG.A.F09-1
Menge: 1,000 st
Vergabeeinheiten_Gewerke_Vorl.: 300.031.03

**01.01.0044 2-flg.Stahl-Glas-Tür T30-RS/EI2 30-S200-C5,B/H:2,13x2,65m,asym,TB,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Trockenbauwand

Elementabmessungen:
Gesamtbreite: ca. 2,13 m,
asymmetrische Teilung gemäß Angabe Architekt:
Breite Gangflügel ca. 1,25m
Höhe: ca. 2,65 m (OK FFB - UK Sturz)
zuzügl. Fußbodenaufbau-Höhe ca. 15 cm

Einbauort/Türnr.:
1.OG:
Flur BTB 5: EG.B.F05-1
Menge: 1,000 st
Vergabeeinheiten_Gewerke_Vorl.: 300.031.03

**01.01.0045 2-flg.Stahl-Glas-Tür T30-RS/EI2 30-S200-C5,B/H:2,15x2,65m,sym,STB+P,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Stahlbetonwand, Wandoberflächen verputzt.

Elementabmessungen:
Gesamtbreite: ca. 2,15 m,
symmetrische Teilung
Höhe: ca. 2,65 m (OK FFB - UK Sturz)
zuzügl. Fußbodenaufbau-Höhe ca. 15 cm

Einbauort/Türnr.:
EG:
Flur BTB 7: EG.B.F06-1
Menge: 1,000 st
Vergabeeinheiten_Gewerke_Vorl.: 300.031.03

**01.01.0046 2-flg.Stahl-Glas-Tür T30-RS/EI2 30-S200-C5,B/H:2,25x2,65m,asym,TB,NA,mit SB beids., verbr.BRo**
2-flügliges, verglastes Stahlrahmen-Türelement,
Brandschutz- und Rauchschutzanforderung
T30-RS oder EI2 30-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Trockenbauwand

Elementabmessungen:
Gesamtbreite: ca. 2,25 m,
asymmetrische Teilung gemäß Angabe Architekt:
Breite Gangflügel ca. 1,40m
Höhe: ca. 2,65 m (OK FFB - UK Sturz)
zuzügl. Fußbodenaufbau-Höhe ca. 15 cm

Einbauort/Türnr.:
EG:
Flur Kernbereich 1: EG.X.F04-2
Menge: 1,000 st
Vergabeeinheiten_Gewerke_Vorl.: 300.031.03

**01.01.0047 2-flg.Stahl-Glas-Tür T30-RS/EI2 30-S200-C5,B/H:2,30x2,65m,sym,TB,NA-2,mit SB beids., verbr.BRo+2s**
2-flügliges, verglastes Stahlrahmen-Türelement,
Brandschutz- und Rauchschutzanforderung
T30-RS oder EI2 30-S200-C5 gemäß Ausführungsbeschreibung
Stahlrahmen-Brandschutz-Elemente

Element beidseitig mit verbreitertem Blendrahmen,
Profilbreite je gesamt ca. 120 mm und oben mit verbreitertem
Blendrahmen mit Profilbreite gesamt ca. 170 mm,
beide Türflügel mit je 2x 3 Stoßbügeln (Anordnung beidseitig)
gemäß Ausführungsbeschreibung Stoßbügel.

Element als Notausgangstür mit Vollpanikfunktion, Wechselfunktion E für Fluchtwegrichtung in beide Richtungen.

Ausstattung mit Obentürschließer, teilweise mit Feststellanlage
bzw. z.T. mit Motorantrieb jeweils gemäß gesonderter Position.

Einbau in Trockenbauwand

Elementabmessungen:
Gesamtbreite: ca. 2,30 m,
symmetrische Teilung
Höhe: ca. 2,65 m (OK FFB - UK Sturz)
zuzügl. Fußbodenaufbau-Höhe ca. 15 cm

Einbauort/Türnr.:
EG:
Flur BTB 2: EG.B.F02-1
Menge: 1,000 st
Vergabeeinheiten_Gewerke_Vorl.: 300.031.03

**01.01.0048 2-flg.Stahl-Glas-Tür T30-RS/EI2 30-S200-C5,B/H:2,30x2,65m,sym,MW+P,NA-2,mit SB beids., verbr.BRo**
2-flügliges, verglastes Stahlrahmen-Türelement,
Brandschutz- und Rauchschutzanforderung
T30-RS oder EI2 30-S200-C5 gemäß Ausführungsbeschreibung
Stahlrahmen-Brandschutz-Elemente

Element oben mit verbreitertem Blendrahmen mit
Profilbreite gesamt ca. 170 mm,
beide Türflügel mit je 2x 3 Stoßbügeln (Anordnung beidseitig)
gemäß Ausführungsbeschreibung Stoßbügel.

Element als Notausgangstür mit Vollpanikfunktion, Wechselfunktion E für Fluchtwegrichtung in beide Richtungen.

Ausstattung mit Obentürschließer, teilweise mit Feststellanlage
bzw. z.T. mit Motorantrieb jeweils gemäß gesonderter Position.

Einbau in Mauerwerkswand, oben Anschluss an Stahlbetonsturz
Wandoberflächen verputzt.

Elementabmessungen:
Gesamtbreite: ca. 2,30 m,
symmetrische Teilung
Höhe: ca. 2,65 m (OK FFB - UK Sturz)
zuzügl. Fußbodenaufbau-Höhe ca. 15 cm

Einbauort/Türnr.:
1.OG:
Flur BTB 4: 1.OG.B.F04-1
Menge: 1,000 st
Vergabeeinheiten_Gewerke_Vorl.: 300.031.03

**01.01.0049 2-flg.Stahl-Glas-Tür T30-RS/EI2 30-S200-C5,B/H:2,36x2,65m,sym,TB,NA,mit SB beids., verbr.BRo**
2-flügliges, verglastes Stahlrahmen-Türelement,
Brandschutz- und Rauchschutzanforderung
T30-RS oder EI2 30-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Trockenbauwand

Elementabmessungen:
Gesamtbreite: ca. 2,36 m,
symmetrische Teilung
Höhe: ca. 2,65 m (OK FFB - UK Sturz)
zuzügl. Fußbodenaufbau-Höhe ca. 15 cm

Einbauort/Türnr.:
EG:
Flur Kernbereich 2: EG.X.F04-1
Menge: 1,000 st
Vergabeeinheiten_Gewerke_Vorl.: 300.031.03

**01.01.0050 2-flg.Stahl-Glas-Tür T30-RS/EI2 30-S200-C5,B/H:2,45x2,65m,asym,TB,NA,mit SB beids., verbr.BRo+2s**
2-flügliges, verglastes Stahlrahmen-Türelement,
Brandschutz- und Rauchschutzanforderung
T30-RS oder EI2 30-S200-C5 gemäß Ausführungsbeschreibung
Stahlrahmen-Brandschutz-Elemente

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,45 m,
asymmetrische Teilung gemäß Angabe Architekt:
Breite Gangflügel ca. 1,40m
Höhe: ca. 2,65 m (OK FFB - UK Sturz)
zuzügl. Fußbodenaufbau-Höhe ca. 15 cm

Einbauort/Türnr.:
EG:
Flur BTA 8: EG.A.F08-2
Menge: 1,000 st
Vergabeeinheiten_Gewerke_Vorl.: 300.031.03

**01.01.0051 2-flg.Stahl-Glas-Tür T30-RS/EI2 30-S200-C5,B/H:2,50x2,65m,sym,STB+P,NA-2,mit SB beids., verbr.BRo+2s**
2-flügliges, verglastes Stahlrahmen-Türelement,
Brandschutz- und Rauchschutzanforderung
T30-RS oder EI2 30-S200-C5 gemäß Ausführungsbeschreibung
Stahlrahmen-Brandschutz-Elemente

Element beidseitig mit verbreitertem Blendrahmen,
Profilbreite je gesamt ca. 120 mm und oben mit verbreitertem
Blendrahmen mit Profilbreite gesamt ca. 170 mm,
beide Türflügel mit je 2x 3 Stoßbügeln (Anordnung beidseitig)
gemäß Ausführungsbeschreibung Stoßbügel.

Element als Notausgangstür mit Vollpanikfunktion, Wechselfunktion E für Fluchtwegrichtung in beide Richtungen.

Ausstattung mit Obentürschließer, teilweise mit Feststellanlage
bzw. z.T. mit Motorantrieb jeweils gemäß gesonderter Position.

Einbau in Stahlbetonwand, Wandoberflächen verputzt.

Elementabmessungen:
Gesamtbreite: ca. 2,50 m,
symmetrische Teilung
Höhe: ca. 2,65 m (OK FFB - UK Sturz)
zuzügl. Fußbodenaufbau-Höhe ca. 15 cm

Einbauort/Türnr.:
EG:
Flur BTA 9: EG.A.F09-1
1.OG:
Flur BTA 10: 1.OG.A.F10-1
Flur BTA 7: 1.OG.A.F07-1
Menge: 3,000 st
Vergabeeinheiten_Gewerke_Vorl.: 300.031.03

**01.01.0052 2-flg.Stahl-Glas-Tür T30-RS/EI2 30-S200-C5,B/H:2,50x2,55m,asym,TB,NA,mit SB beids., verbr.BRo**
2-flügliges, verglastes Stahlrahmen-Türelement,
Brandschutz- und Rauchschutzanforderung
T30-RS oder EI2 30-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Trockenbauwand

Elementabmessungen:
Gesamtbreite: ca. 2,50 m,
asymmetrische Teilung gemäß Angabe Architekt:
Breite Gangflügel ca. 1,40m
Höhe: ca. 2,55 m (OK FFB - UK Sturz)
zuzügl. Fußbodenaufbau-Höhe ca. 15 cm

Einbauort/Türnr.:
UG:
Flur Kernbereich 2: UG.X.F02-2
Menge: 1,000 st
Vergabeeinheiten_Gewerke_Vorl.: 300.031.03

**01.01.0053 2-flg.Stahl-Glas-Tür T30-RS/EI2 30-S200-C5,B/H:2,50x2,55m,asym,MW+P,NA,mit SB beids., verbr.BRo**
2-flügliges, verglastes Stahlrahmen-Türelement,
Brandschutz- und Rauchschutzanforderung
T30-RS oder EI2 30-S200-C5 gemäß Ausführungsbeschreibung
Stahlrahmen-Brandschutz-Elemente

Element oben mit verbreitertem Blendrahmen mit
Profilbreite gesamt ca. 170 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,50 m,
asymmetrische Teilung gemäß Angabe Architekt:
Breite Gangflügel ca. 1,40m
Höhe: ca. 2,55 m (OK FFB - UK Sturz)
zuzügl. Fußbodenaufbau-Höhe ca. 15 cm

Einbauort/Türnr.:
UG:
Flur Kernbereich 2: UG.X.F02-1
Menge: 1,000 st
Vergabeeinheiten_Gewerke_Vorl.: 300.031.03

**01.01.0054 2-flg.Stahl-Glas-Tür T30-RS/EI2 30-S200-C5,B/H:2,50x2,65m,asym,MW+P,NA,mit SB beids., ohne BRo, verbr.BR2s**
2-flügliges, verglastes Stahlrahmen-Türelement,
Brandschutz- und Rauchschutzanforderung
T30-RS oder EI2 30-S200-C5 gemäß Ausführungsbeschreibung
Stahlrahmen-Brandschutz-Elemente

Element beidseitig mit verbreitertem Blendrahmen,
Profilbreite je gesamt ca. 120 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,50 m,
asymmetrische Teilung gemäß Angabe Architekt:
Breite Gangflügel ca. 1,40m
Höhe: ca. 2,65 m (OK FFB - UK Sturz)
zuzügl. Fußbodenaufbau-Höhe ca. 15 cm

Einbauort/Türnr.:
1.OG:
Flur Kernbereich 2: 1.OG.X.F02-1
Menge: 1,000 st
Vergabeeinheiten_Gewerke_Vorl.: 300.031.03

**01.01.0055 2-flg.Stahl-Glas-Tür T30-RS/EI2 30-S200-C5,B/H:2,50x2,65m,asym,TB,NA,mit SB beids., verbr.BRo**
2-flügliges, verglastes Stahlrahmen-Türelement,
Brandschutz- und Rauchschutzanforderung
T30-RS oder EI2 30-S200-C5 gemäß Ausführungsbeschreibung
Stahlrahmen-Brandschutz-Elemente

Element oben mit verbreitertem
Blendrahmen mit Profilbreite gesamt ca. 270 mm,
beide Türflügel mit je 2x 3 Stoßbügeln (Anordnung beidseitig)
gemäß Ausführungsbeschreibung Stoßbügel.

Element als Notausgangstür mit Vollpanikfunktion,
Fluchtwegrichtung auswärts (in Türaufschlagrichtung).

Ausstattung mit Obentürschließer, teilweise mit Feststellanlage
bzw. z.T. mit Motorantrieb jeweils gemäß gesonderter Position.

Einbau in Trockenbauwand

Elementabmessungen:
Gesamtbreite: ca. 2,50 m,
asymmetrische Teilung gemäß Angabe Architekt:
Breite Gangflügel ca. 1,40m
Höhe: ca. 2,65 m (OK FFB - UK Sturz)
zuzügl. Fußbodenaufbau-Höhe ca. 15 cm

Einbauort/Türnr.:
2.OG:
Flur Kernbereich 1: 2.OG.X.F01-1, 2.OG.X.F01-2
Flur Kernbereich 2: 2.OG.X.F02-1, 2.OG.X.F02-2
3.OG:
Flur Kernbereich 1: 3.OG.X.F01-1, 3.OG.X.F01-2
Flur Kernbereich 2: 3.OG.X.F02-1, 3.OG.X.F02-2
Menge: 8,000 st
Vergabeeinheiten_Gewerke_Vorl.: 300.031.03

**01.01.0056 2-flg.Stahl-Glas-Tür T30-RS/EI2 30-S200-C5,B/H:2,52x2,65m,asym,MW+P,NA,mit SB beids., ohne BRo, verbr.BR2s**
2-flügliges, verglastes Stahlrahmen-Türelement,
Brandschutz- und Rauchschutzanforderung
T30-RS oder EI2 30-S200-C5 gemäß Ausführungsbeschreibung
Stahlrahmen-Brandschutz-Elemente

Element beidseitig mit verbreitertem Blendrahmen,
Profilbreite je gesamt ca. 120 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 2,52 m,
asymmetrische Teilung gemäß Angabe Architekt:
Breite Gangflügel ca. 1,40m
Höhe: ca. 2,65 m (OK FFB - UK Sturz)
zuzügl. Fußbodenaufbau-Höhe ca. 15 cm

Einbauort/Türnr.:
1.OG:
Flur Kernbereich 3: 1.OG.X.F02-2
Menge: 1,000 st
Vergabeeinheiten_Gewerke_Vorl.: 300.031.03

**01.01.0057 2-flg.Stahl-Glas-Tür T30-RS/EI2 30-S200-C5,B/H:2,70x2,65m,sym,STB+P,NA-2,mit SB beids., verbr.BRo+2s**
2-flügliges, verglastes Stahlrahmen-Türelement,
Brandschutz- und Rauchschutzanforderung
T30-RS oder EI2 30-S200-C5 gemäß Ausführungsbeschreibung
Stahlrahmen-Brandschutz-Elemente

Element beidseitig mit verbreitertem Blendrahmen,
Profilbreite je gesamt ca. 120 mm und oben mit verbreitertem
Blendrahmen mit Profilbreite gesamt ca. 170 mm,
beide Türflügel mit je 2x 3 Stoßbügeln (Anordnung beidseitig)
gemäß Ausführungsbeschreibung Stoßbügel.

Element als Notausgangstür mit Vollpanikfunktion, Wechselfunktion E für Fluchtwegrichtung in beide Richtungen.

Ausstattung mit Obentürschließer, teilweise mit Feststellanlage
bzw. z.T. mit Motorantrieb jeweils gemäß gesonderter Position.

Einbau in Stahlbetonwand, Wandoberflächen verputzt.

Elementabmessungen:
Gesamtbreite: ca. 2,70 m,
symmetrische Teilung
Höhe: ca. 2,65 m (OK FFB - UK Sturz)
zuzügl. Fußbodenaufbau-Höhe ca. 15 cm

Einbauort/Türnr.:
1.OG:
Flur BTB 1: 1.OG.B.F01-1
Menge: 1,000 st
Vergabeeinheiten_Gewerke_Vorl.: 300.031.03

**01.01.0058 2-flg.Stahl-Glas-Tür+1ST T30-RS/EI2 30-S200-C5,B/H:3,20x2,65m,sym,TB,NA-2,mit SB beids., verbr.BRo**
2-flügliges, verglastes Stahlrahmen-Türelement,
Brandschutz- und Rauchschutzanforderung
T30-RS oder EI2 30-S200-C5
mit 1 feststehenden, festverglasten Seitenteil F30,
gemäß Ausführungsbeschreibung
Stahlrahmen-Brandschutz-Elemente

Element oben mit verbreitertem
Blendrahmen mit Profilbreite gesamt ca. 170 mm,
beide Türflügel mit je 2x 3 Stoßbügeln (Anordnung beidseitig)
gemäß Ausführungsbeschreibung Stoßbügel.

Element als Notausgangstür mit Vollpanikfunktion, Wechselfunktion E für Fluchtwegrichtung in beide Richtungen.

Ausstattung mit Obentürschließer, teilweise mit Feststellanlage
bzw. z.T. mit Motorantrieb jeweils gemäß gesonderter Position.

Einbau in Trockenbauwand

Elementabmessungen:
Gesamtbreite: ca. 3,20 m,
davon 2-flügliges Türelement ca. 2,50m mit
symmetrischer Teilung
und 1 Stück feststehendes Seitenteil mit ca. 70cm Breite
Höhe: ca. 2,65 m (OK FFB - UK Sturz)
zuzügl. Fußbodenaufbau-Höhe ca. 15 cm

Einbauort/Türnr.:
1.OG:
Flur Kernbereich 3: 1.OG.X.F03-1
Menge: 1,000 st
Vergabeeinheiten_Gewerke_Vorl.: 300.031.03

**01.01.0059 2-flg.Stahl-Glas-Tür+2ST T30-RS/EI2 30-S200-C5,B/H:4,40x2,65m,sym,TB,NA,mit SB beids., verbr.BRo**
2-flügliges, verglastes Stahlrahmen-Türelement,
Brandschutz- und Rauchschutzanforderung
T30-RS oder EI2 30-S200-C5
mit 2 feststehenden, festverglasten Seitenteilen F30,
gemäß Ausführungsbeschreibung
Stahlrahmen-Brandschutz-Elemente

Element oben mit verbreitertem
Blendrahmen mit Profilbreite gesamt ca. 270 mm,
beide Türflügel mit je 2x 3 Stoßbügeln (Anordnung beidseitig)
gemäß Ausführungsbeschreibung Stoßbügel.

Element als Notausgangstür mit Vollpanikfunktion,
Fluchtwegrichtung auswärts (in Türaufschlagrichtung).

Ausstattung mit Obentürschließer, teilweise mit Feststellanlage
bzw. z.T. mit Motorantrieb jeweils gemäß gesonderter Position.

Einbau in Trockenbauwand

Elementabmessungen:
Gesamtbreite: ca. 4,40 m,
davon 2-flügliges Türelement ca. 2,50m mit
symmetrischer Teilung
und 2 Stück feststehende Seitenteile, 1x mit ca. 62cm Breite und 1x mit ca. 1,28m Breite
Höhe: ca. 2,65 m (OK FFB - UK Sturz)
zuzügl. Fußbodenaufbau-Höhe ca. 15 cm

Einbauort/Türnr.:
2.OG:
Flur Kernbereich 3: 2.OG.X.F03-1
Menge: 1,000 st
Vergabeeinheiten_Gewerke_Vorl.: 300.031.03

**01.01.0060 2-flg.Stahl-Glas-Tür+2ST T30-RS/EI2 30-S200-C5,B/H:4,50x2,65m,sym,TB,NA-2,mit SB beids., verbr.BRo**
2-flügliges, verglastes Stahlrahmen-Türelement,
Brandschutz- und Rauchschutzanforderung
T30-RS oder EI2 30-S200-C5
mit 2 feststehenden, festverglasten Seitenteilen F30,
gemäß Ausführungsbeschreibung
Stahlrahmen-Brandschutz-Elemente

Element oben mit verbreitertem
Blendrahmen mit Profilbreite gesamt ca. 270 mm,
beide Türflügel mit je 2x 3 Stoßbügeln (Anordnung beidseitig)
gemäß Ausführungsbeschreibung Stoßbügel.

Element als Notausgangstür mit Vollpanikfunktion, Wechselfunktion E für Fluchtwegrichtung in beide Richtungen.

Ausstattung mit Obentürschließer, teilweise mit Feststellanlage
bzw. z.T. mit Motorantrieb jeweils gemäß gesonderter Position.

Einbau in Trockenbauwand

Elementabmessungen:
Gesamtbreite: ca. 4,50 m,
davon 2-flügliges Türelement ca. 2,50m mit
symmetrischer Teilung
und 2 Stück feststehende Seitenteile, 1x mit ca. 62cm Breite und 1x mit ca. 1,38m Breite
Höhe: ca. 2,65 m (OK FFB - UK Sturz)
zuzügl. Fußbodenaufbau-Höhe ca. 15 cm

Einbauort/Türnr.:
3.OG:
Flur Kernbereich 3: 3.OG.X.F04-1
Menge: 1,000 st
Vergabeeinheiten_Gewerke_Vorl.: 300.031.03

*Hinweis: TÜRELEMENTE MIT ANFORDERUNG T30-RS UND SCHALLSCHUTZANFORDERUNG:*

**01.01.0061 1-flg. Stahl-Glas-Tür T30-RS/EI2 30-S200-C5+Rw=32dB,B/H:1,01x2,26m,TB,ohne SB.,ohne verbr.BR**
1-flügliges, verglastes Stahlrahmen-Türelement,
Brandschutz- und Rauchschutzanforderung
T30-RS oder EI2 30-S200-C5 gemäß Ausführungsbeschreibung
Stahlrahmen-Brandschutz-Elemente
und zusätzlich
Ausführung als Schallschutz-Element gemäß
Ausführungsbeschreibung mit mind. Rw=32dB bzw.RwP=37dB

Element oben mit verbreitertem Blendrahmen
mit Profilbreite gesamt ca. 120 mm

Ausführung mit Schloss ohne Antipanikfunktion.

Ausstattung mit Obentürschließer, teilweise mit Feststellanlage
bzw. z.T. mit Motorantrieb jeweils gemäß gesonderter Position.

Einbau in Trockenbauwand

Elementabmessungen:
Gesamtbreite: ca. 1,01 m
Höhe: ca. 2,26 m (OK FFB - UK Sturz)
zuzügl. Fußbodenaufbau-Höhe ca. 15 cm

Einbauort/Türnr.:
EG:
Sachbearbeiter (2AP): EG.C.005-1
Menge: 1,000 st
Vergabeeinheiten_Gewerke_Vorl.: 300.031.03

**01.01.0062 1-flg. Stahl-Glas-Tür T30-RS/EI2 30-S200-C5+Rw=27dB,B/H:1,26x2,26m,TB,ohne SB.,ohne verbr.BR**
1-flügliges, verglastes Stahlrahmen-Türelement,
Brandschutz- und Rauchschutzanforderung
T30-RS oder EI2 30-S200-C5 gemäß Ausführungsbeschreibung
Stahlrahmen-Brandschutz-Elemente
und zusätzlich
Ausführung als Schallschutz-Element gemäß
Ausführungsbeschreibung mit mind. Rw=27dB bzw.RwP=32dB

Element oben mit verbreitertem Blendrahmen
mit Profilbreite gesamt ca. 120 mm

Ausführung mit Schloss ohne Antipanikfunktion.

Ausstattung mit Obentürschließer, teilweise mit Feststellanlage
bzw. z.T. mit Motorantrieb jeweils gemäß gesonderter Position.

Einbau in Trockenbauwand

Elementabmessungen:
Gesamtbreite: ca. 1,26 m
Höhe: ca. 2,26 m (OK FFB - UK Sturz)
zuzügl. Fußbodenaufbau-Höhe ca. 15 cm

Einbauort/Türnr.:
5.OG:
Kontrolle HuLa: 5.OG.X.003-1
Menge: 1,000 st
Vergabeeinheiten_Gewerke_Vorl.: 300.031.03

**01.01.0063 1-flg. Stahl-Glas-Tür T30-RS/EI2 30-S200-C5+Rw=27dB,B/H:1,50x2,65m,TB,NA-E,mit SB beids.,verbr.BRo+2s**
1-flügliges, verglastes Stahlrahmen-Türelement,
Brandschutz- und Rauchschutzanforderung
T30-RS oder EI2 30-S200-C5 gemäß Ausführungsbeschreibung
Stahlrahmen-Brandschutz-Elemente
und zusätzlich
Ausführung als Schallschutz-Element gemäß
Ausführungsbeschreibung mit mind. Rw=27dB bzw. RwP=32dB

Element beidseitig mit verbreitertem Blendrahmen,
Profilbreite je gesamt ca. 120 mm und oben mit verbreitertem
Blendrahmen mit Profilbreite gesamt ca. 270 mm,
beide Türflügel mit je 2x 3 Stoßbügeln (Anordnung beidseitig)
gemäß Ausführungsbeschreibung Stoßbügel.

Element als Notausgangstür mit Vollpanikfunktion,
Fluchtwegrichtung einwärts (entgegen der Türaufschlagrichtung).

Ausstattung mit Obentürschließer, teilweise mit Feststellanlage
bzw. z.T. mit Motorantrieb jeweils gemäß gesonderter Position.

Einbau in Trockenbauwand

Elementabmessungen:
Gesamtbreite: ca. 1,50 m
lichte Durchgangsbreite mind. 1,20m
Höhe: ca. 2,65 m (OK FFB - UK Sturz)
zuzügl. Fußbodenaufbau-Höhe ca. 15 cm

Einbauort/Türnr.:
EG:
Flur BTC 6: EG.C.F06-2
Menge: 1,000 st
Vergabeeinheiten_Gewerke_Vorl.: 300.031.03

**01.01.0064 2-flg.Stahl-Glas-Tür T30-RS/EI2 30-S200-C5+Rw=27dB,B/H:1,875x2,65m,asym,TB,NA,mit SB beids., verbr.BRo**
2-flügliges, verglastes Stahlrahmen-Türelement,
Brandschutz- und Rauchschutzanforderung
T30-RS oder EI2 30-S200-C5 gemäß Ausführungsbeschreibung
Stahlrahmen-Brandschutz-Elemente
und zusätzlich
Ausführung als Schallschutz-Element gemäß
Ausführungsbeschreibung mit mind. Rw=27dB bzw. RwP=32dB

Element oben mit verbreitertem Blendrahmen mit
Profilbreite gesamt ca. 170 mm,
beide Türflügel mit je 2x 3 Stoßbügeln (Anordnung beidseitig)
gemäß Ausführungsbeschreibung Stoßbügel.

Element als Notausgangstür mit Vollpanikfunktion,
Fluchtwegrichtung auswärts (in Türaufschlagrichtung).

Ausstattung mit Obentürschließer, teilweise mit Feststellanlage
bzw. z.T. mit Motorantrieb jeweils gemäß gesonderter Position.

Einbau in Trockenbauwand

Elementabmessungen:
Gesamtbreite: ca. 1,875 m,
asymmetrische Teilung gemäß Angabe Architekt:
Breite Gangflügel ca. 1,05m
Höhe: ca. 2,65 m (OK FFB - UK Sturz)
zuzügl. Fußbodenaufbau-Höhe ca. 15 cm

Einbauort/Türnr.:
EG:
Flur BTC 3: EG.C.F03-1
Flur BTC 2: EG.C.F03-2
Menge: 2,000 st
Vergabeeinheiten_Gewerke_Vorl.: 300.031.03

*Hinweis: FESTVERGLASUNGEN MIT ANFORDERUNGEN EI30*

**01.01.0065 Festverglasung EI30, B/H = 3,32/2,65 m, STB+P, ohne verbr.BR**
Bodentiefe Festverglasung, 4-teilig,
Ausführung mit Brandschutzanforderung EI30,
Ausführung gemäß Ausführungsbeschreibung
Stahl-Brandschutzelemente,
jedoch als Festverglasung.

Einbau in Stahlbetonwand, Wandflächen verputzt.

Elementabmessungen:
Gesamtbreite: ca. 3,32 m,
horizontal vierfach geteilt in 2 Felder mit ca. 1,10m Breite und
2 Felder mit ca. 56 cm Breite (siehe Türtypenplan im Anhang)
Höhe: ca. 2,65 m (Höhe ab OK FFB - UK Sturz),
zuzügl. Fußbodenaufbau-Höhe ca. 15 cm,

Einbauort:
Haupttreppenhaus Kernbereich
1.OG, zwei Stück,  gegenüberliegende Elemente gespiegelt
Menge: 2,000 st
Vergabeeinheiten_Gewerke_Vorl.: 300.031.07

**01.01.0066 Festverglasung EI30, B/H = 3,32/2,65 m, STB+P, verbr.BRo.17cm**
Bodentiefe Festverglasung, 4-teilig,
Ausführung mit Brandschutzanforderung EI30,
Ausführung gemäß Ausführungsbeschreibung
Stahl-Brandschutzelemente,
jedoch als Festverglasung.
Ausführung mit verbreitertem Sturzprofil:
Gesamtbreite ca. 170 mm.

Einbau in Stahlbetonwand, Wandflächen verputzt.

Elementabmessungen:
Gesamtbreite: ca. 3,32 m,
horizontal vierfach geteilt in 2 Felder mit ca. 1,10m Breite und
2 Felder mit ca. 56 cm Breite (siehe Türtypenplan im Anhang)
Höhe: ca. 2,65 m (Höhe ab OK FFB - UK Sturz),
zuzügl. Fußbodenaufbau-Höhe ca. 15 cm,

Einbauort:
Haupttreppenhaus Kernbereich
EG, zwei Stück,  gegenüberliegende Elemente gespiegelt
Menge: 2,000 st
Vergabeeinheiten_Gewerke_Vorl.: 300.031.07

**01.01.0067 Festverglasung EI30, B/H = 3,32/2,65 m, STB+P, verbr.BRo.27cm**
Bodentiefe Festverglasung, 4-teilig,
Ausführung mit Brandschutzanforderung EI30,
Ausführung gemäß Ausführungsbeschreibung
Stahl-Brandschutzelemente,
jedoch als Festverglasung.
Ausführung mit verbreitertem Sturzprofil:
Gesamtbreite ca. 270 mm.

Einbau in Stahlbetonwand, Wandflächen verputzt.

Elementabmessungen:
Gesamtbreite: ca. 3,32 m,
horizontal vierfach geteilt in 2 Felder mit ca. 1,10m Breite und
2 Felder mit ca. 56 cm Breite (siehe Türtypenplan im Anhang)
Höhe: ca. 2,65 m (Höhe ab OK FFB - UK Sturz),
zuzügl. Fußbodenaufbau-Höhe ca. 15 cm,

Einbauort:
Haupttreppenhaus Kernbereich
2.+3.OG, je zwei Stück, gegenüberliegende Elemente gespiegelt
Menge: 4,000 st
Vergabeeinheiten_Gewerke_Vorl.: 300.031.07

*Hinweis: TÜRELEMENTE NUR MIT RAUCHSCHUTZANFORDERUNG:*

**01.01.0068 1-flg. Stahl-Glas-Tür RS/S200-C5,B/H:1,01x2,26m,TB,ohne SB.,verbr.BRo**
1-flügliges, verglastes Stahlrahmen-Türelement,
Rauchschutzanforderung RS oder S200-C5,
Ausführung gemäß Ausführungsbeschreibung
Stahlrahmen-Brandschutz-Elemente,
Verglasung aus Verbundsicherheitsglas (VSG).

Element oben mit verbreitertem Blendrahmen
mit Profilbreite gesamt ca. 120 mm

Ausführung mit Schloss ohne Antipanikfunktion.

Ausstattung mit Obentürschließer gemäß gesonderter Position.

Einbau in Trockenbauwand

Elementabmessungen:
Gesamtbreite: ca. 1,01 m
Höhe: ca. 2,26 m (OK FFB - UK Sturz)
zuzügl. Fußbodenaufbau-Höhe ca. 15 cm

Einbauort/Türnr.:
1.OG:
Zentraler Überwachungsplatz: 1.OG.B.045-1, 1.OG.B.045-2
Pflegestützpunkt: 1.OG.C.048-1, 1.OG.C.048-2
2.OG:
Pflegestützpunkt: 2.OG.A.049-1, 2.OG.A.049-2, 2.OG.B.037-1, 2.OG.B.037-2, 2.OG.C.039-1, 2.OG.C.039-2
3.OG:
Pflegestützpunkt: 3.OG.A.047-1, 3.OG.A.047-2, 3.OG.B.041-1, 3.OG.B.041-2, 3.OG.C.037-1, 3.OG.C.037-2
Menge: 16,000 st
Vergabeeinheiten_Gewerke_Vorl.: 300.031.03

**01.01.0069 2-flg.Stahl-Glas-Tür RS/S200-C5,B/H:1,725x2,65m,asym,TB,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 1,725 m,
asymmetrische Teilung gemäß Angabe Architekt:
Breite Gangflügel ca. 1,05m,
lichter Durchgang Gangflügel mind. 90cm
Höhe: ca. 2,65 m (OK FFB - UK Sturz)
zuzügl. Fußbodenaufbau-Höhe ca. 15 cm

Einbauort/Türnr.:
1.OG:
Flur BTC 2: 1.OG.C.F04-2
Menge: 1,000 st
Vergabeeinheiten_Gewerke_Vorl.: 300.031.03

**01.01.0070 2-flg.Stahl-Glas-Tür RS/S200-C5,B/H:1,725x2,65m,asym,TB,NA,mit SB beids., verbr.BRo+2s**
2-flügliges, verglastes Stahlrahmen-Türelement,
Rauchschutzanforderung RS oder S200-C5,
Ausführung gemäß Ausführungsbeschreibung
Stahlrahmen-Brandschutz-Elemente,
Verglasung aus Verbundsicherheitsglas (VSG).

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Trockenbauwand

Elementabmessungen:
Gesamtbreite: ca. 1,725 m,
asymmetrische Teilung gemäß Angabe Architekt:
Breite Gangflügel ca. 1,05m,
lichter Durchgang Gangflügel mind. 90cm
Höhe: ca. 2,65 m (OK FFB - UK Sturz)
zuzügl. Fußbodenaufbau-Höhe ca. 15 cm

Einbauort/Türnr.:
EG:
Flur BTC 2: EG.C.F02-3
2.OG:
Flur BTA 3: 2.OG.A.F01-2
Flur BTA 3: 2.OG.A.F01-2
3.OG:
Flur BTA 1: 3.OG.A.F01-2
Flur BTB 4: 3.OG.B.F04-2
Menge: 5,000 st
Vergabeeinheiten_Gewerke_Vorl.: 300.031.03

**01.01.0071 2-flg.Stahl-Glas-Tür RS/S200-C5,B/H:1,725x2,65m,asym,MW+P/TB,NA,mit SB beids., verbr.BRo+2s**
2-flügliges, verglastes Stahlrahmen-Türelement,
Rauchschutzanforderung RS oder S200-C5,
Ausführung gemäß Ausführungsbeschreibung
Stahlrahmen-Brandschutz-Elemente,
Verglasung aus Verbundsicherheitsglas (VSG).

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Trockenbauwand, einseitig Anschluss an Mauerwerk, verputzt

Elementabmessungen:
Gesamtbreite: ca. 1,725 m,
asymmetrische Teilung gemäß Angabe Architekt:
Breite Gangflügel ca. 1,05m,
lichter Durchgang Gangflügel mind. 90cm
Höhe: ca. 2,65 m (OK FFB - UK Sturz)
zuzügl. Fußbodenaufbau-Höhe ca. 15 cm

Einbauort/Türnr.:
3.OG:
Flur BTC 3: 3.OG.C.F03-2
Menge: 1,000 st
Vergabeeinheiten_Gewerke_Vorl.: 300.031.03

**01.01.0072 2-flg.Stahl-Glas-Tür RS/S200-C5,B/H:1,725x2,65m,asym,MW+P,NA,mit SB beids., verbr.BRo+2s**
2-flügliges, verglastes Stahlrahmen-Türelement,
Rauchschutzanforderung RS oder S200-C5,
Ausführung gemäß Ausführungsbeschreibung
Stahlrahmen-Brandschutz-Elemente,
Verglasung aus Verbundsicherheitsglas (VSG).

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Mauerwerkswand, oben Anschluss an Stahlbetonsturz
Wandoberflächen verputzt.

Elementabmessungen:
Gesamtbreite: ca. 1,725 m,
asymmetrische Teilung gemäß Angabe Architekt:
Breite Gangflügel ca. 1,05m,
lichter Durchgang Gangflügel mind. 90cm
Höhe: ca. 2,65 m (OK FFB - UK Sturz)
zuzügl. Fußbodenaufbau-Höhe ca. 15 cm

Einbauort/Türnr.:
2.OG:
Flur BTC 4: 2.OG.C.F04-2
Menge: 1,000 st
Vergabeeinheiten_Gewerke_Vorl.: 300.031.03

**01.01.0073 2-flg.Stahl-Glas-Tür RS/S200-C5,B/H:1,91x2,65m,sym,TB,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 1,91 m,
symmetrische Teilung
Höhe: ca. 2,65 m (OK FFB - UK Sturz)
zuzügl. Fußbodenaufbau-Höhe ca. 15 cm

Einbauort/Türnr.:
EG:
Flur BTA 6: EG.A.F07-1
Menge: 1,000 st
Vergabeeinheiten_Gewerke_Vorl.: 300.031.03

**01.01.0074 2-flg.Stahl-Glas-Tür RS/S200-C5,B/H:1,91x2,65m,sym,STB+P,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Stahlbetonwand, Wandoberflächen verputzt.

Elementabmessungen:
Gesamtbreite: ca. 1,91 m,
symmetrische Teilung
Höhe: ca. 2,65 m (OK FFB - UK Sturz)
zuzügl. Fußbodenaufbau-Höhe ca. 15 cm

Einbauort/Türnr.:
EG:
Flur BTA 6: EG.A.F06-1
Menge: 1,000 st
Vergabeeinheiten_Gewerke_Vorl.: 300.031.03

**01.01.0075 2-flg.Stahl-Glas-Tür RS/S200-C5,B/H:2,10x2,65m,sym,TB,NA,mit SB beids., verbr.BRo**
2-flügliges, verglastes Stahlrahmen-Türelement,
Rauchschutzanforderung RS oder S200-C5,
Ausführung gemäß Ausführungsbeschreibung
Stahlrahmen-Brandschutz-Elemente,
Verglasung aus Verbundsicherheitsglas (VSG).

Element oben mit verbreitertem Blendrahmen mit
Profilbreite gesamt ca. 170 mm,
beide Türflügel mit je 2x 3 Stoßbügeln (Anordnung beidseitig)
gemäß Ausführungsbeschreibung Stoßbügel.

Element als Notausgangstür mit Vollpanikfunktion,
Fluchtwegrichtung auswärts (in Türaufschlagrichtung).

Ausstattung mit Obentürschließer, teilweise mit Feststellanlage
bzw. z.T. mit Motorantrieb jeweils gemäß gesonderter Position.

Einbau in Trockenbauwand

Elementabmessungen:
Gesamtbreite: ca. 2,10 m,
symmetrische Teilung
Höhe: ca. 2,65 m (OK FFB - UK Sturz)
zuzügl. Fußbodenaufbau-Höhe ca. 15 cm

Einbauort/Türnr.:
EG:
Flur BTA 5: EG.A.F05-1
Menge: 1,000 st
Vergabeeinheiten_Gewerke_Vorl.: 300.031.03

**01.01.0076 2-flg.Stahl-Glas-Tür RS/S200-C5,B/H:2,28x2,55m,sym,TB,NA-2,mit SB beids., verbr.BRo+2s**
2-flügliges, verglastes Stahlrahmen-Türelement,
Rauchschutzanforderung RS oder S200-C5,
Ausführung gemäß Ausführungsbeschreibung
Stahlrahmen-Brandschutz-Elemente,
Verglasung aus Verbundsicherheitsglas (VSG).

Element beidseitig mit verbreitertem Blendrahmen,
Profilbreite je gesamt ca. 170 mm und oben mit verbreitertem
Blendrahmen mit Profilbreite gesamt ca. 140 mm,
beide Türflügel mit je 2x 3 Stoßbügeln (Anordnung beidseitig)
gemäß Ausführungsbeschreibung Stoßbügel.

Element als Notausgangstür mit Vollpanikfunktion, Wechselfunktion E für Fluchtwegrichtung in beide Richtungen.

Ausstattung mit Obentürschließer, teilweise mit Feststellanlage
bzw. z.T. mit Motorantrieb jeweils gemäß gesonderter Position.

Einbau in Trockenbauwand

Elementabmessungen:
Gesamtbreite: ca. 2,28 m,
symmetrische Teilung
Höhe: ca. 2,55 m (OK FFB - UK Sturz)
zuzügl. Fußbodenaufbau-Höhe ca. 15 cm

Einbauort/Türnr.:
UG:
Flur BTC 3: UG.C.F03-1
Menge: 1,000 st
Vergabeeinheiten_Gewerke_Vorl.: 300.031.03

**01.01.0077 2-flg.Stahl-Glas-Tür RS/S200-C5,B/H:2,28x2,65m,sym,TB,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,28 m,
symmetrische Teilung
Höhe: ca. 2,65 m (OK FFB - UK Sturz)
zuzügl. Fußbodenaufbau-Höhe ca. 15 cm

Einbauort/Türnr.:
EG:
Flur BTB 5: EG.B.F03-1
Menge: 1,000 st
Vergabeeinheiten_Gewerke_Vorl.: 300.031.03

**01.01.0078 2-flg.Stahl-Glas-Tür RS/S200-C5,B/H:2,28x2,65m,sym,TB,NA,mit SB beids., verbr.BRo+2s**
2-flügliges, verglastes Stahlrahmen-Türelement,
Rauchschutzanforderung RS oder S200-C5,
Ausführung gemäß Ausführungsbeschreibung
Stahlrahmen-Brandschutz-Elemente,
Verglasung aus Verbundsicherheitsglas (VSG).

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Trockenbauwand

Elementabmessungen:
Gesamtbreite: ca. 2,28 m,
symmetrische Teilung
Höhe: ca. 2,65 m (OK FFB - UK Sturz)
zuzügl. Fußbodenaufbau-Höhe ca. 15 cm

Einbauort/Türnr.:
EG:
Flur BTC 2: EG.C.F02-1
Menge: 1,000 st
Vergabeeinheiten_Gewerke_Vorl.: 300.031.03

**01.01.0079 2-flg.Stahl-Glas-Tür RS/S200-C5,B/H:2,40x2,65m,sym,TB,NA,mit SB beids., verbr.BRo**
2-flügliges, verglastes Stahlrahmen-Türelement,
Rauchschutzanforderung RS oder S200-C5,
Ausführung gemäß Ausführungsbeschreibung
Stahlrahmen-Brandschutz-Elemente,
Verglasung aus Verbundsicherheitsglas (VSG).

Element oben mit verbreitertem Blendrahmen mit
Profilbreite gesamt ca. 270mm,
beide Türflügel mit je 2x 3 Stoßbügeln (Anordnung beidseitig)
gemäß Ausführungsbeschreibung Stoßbügel.

Element als Notausgangstür mit Vollpanikfunktion,
Fluchtwegrichtung auswärts (in Türaufschlagrichtung).

Ausstattung mit Obentürschließer, teilweise mit Feststellanlage
bzw. z.T. mit Motorantrieb jeweils gemäß gesonderter Position.

Einbau in Trockenbauwand

Elementabmessungen:
Gesamtbreite: ca. 2,40 m,
symmetrische Teilung
Höhe: ca. 2,65 m (OK FFB - UK Sturz)
zuzügl. Fußbodenaufbau-Höhe ca. 15 cm

Einbauort/Türnr.:
3.OG:
Flur BTA 2: 3.OG.A.F02-1
Menge: 1,000 st
Vergabeeinheiten_Gewerke_Vorl.: 300.031.03

**01.01.0080 2-flg.Stahl-Glas-Tür RS/S200-C5,B/H:2,40x2,65m,sym,TB,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,40 m,
symmetrische Teilung
Höhe: ca. 2,65 m (OK FFB - UK Sturz)
zuzügl. Fußbodenaufbau-Höhe ca. 15 cm

Einbauort/Türnr.:
1.OG:
Flur BTC 3: 1.OG.C.F03-1, 1.OG.C.F03-2
Menge: 2,000 st
Vergabeeinheiten_Gewerke_Vorl.: 300.031.03

**01.01.0081 2-flg.Stahl-Glas-Tür RS/S200-C5,B/H:2,40x2,65m,sym,TB,NA,mit SB beids., verbr.BRo+2s**
2-flügliges, verglastes Stahlrahmen-Türelement,
Rauchschutzanforderung RS oder S200-C5,
Ausführung gemäß Ausführungsbeschreibung
Stahlrahmen-Brandschutz-Elemente,
Verglasung aus Verbundsicherheitsglas (VSG).

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Trockenbauwand

Elementabmessungen:
Gesamtbreite: ca. 2,40 m,
symmetrische Teilung
Höhe: ca. 2,65 m (OK FFB - UK Sturz)
zuzügl. Fußbodenaufbau-Höhe ca. 15 cm

Einbauort/Türnr.:
1.OG:
Flur BTC 4: 1.OG.C.F02-1
Flur BTC 1: 1.OG.C.F04-1
2.OG:
Flur BTB 1: 2.OG.B.F01-1
3.OG:
Flur BTB 2: 3.OG.B.F02-1
Menge: 4,000 st
Vergabeeinheiten_Gewerke_Vorl.: 300.031.03

**01.01.0082 2-flg.Stahl-Glas-Tür RS/S200-C5,B/H:2,40x2,65m,sym,MW+P/TB,NA,mit SB beids., verbr.BRo+2s**
2-flügliges, verglastes Stahlrahmen-Türelement,
Rauchschutzanforderung RS oder S200-C5,
Ausführung gemäß Ausführungsbeschreibung
Stahlrahmen-Brandschutz-Elemente,
Verglasung aus Verbundsicherheitsglas (VSG).

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Trockenbauwand, einseitig Anschluss an Mauerwerk, verputzt

Elementabmessungen:
Gesamtbreite: ca. 2,40 m,
symmetrische Teilung
Höhe: ca. 2,65 m (OK FFB - UK Sturz)
zuzügl. Fußbodenaufbau-Höhe ca. 15 cm

Einbauort/Türnr.:
3.OG:
Flur BTC 3: 3.OG.C.F03-1
Menge: 1,000 st
Vergabeeinheiten_Gewerke_Vorl.: 300.031.03

**01.01.0083 2-flg.Stahl-Glas-Tür RS/S200-C5,B/H:2,40x2,65m,sym,STB+P/TB,NA,mit SB beids., verbr.BRo+2s**
2-flügliges, verglastes Stahlrahmen-Türelement,
Rauchschutzanforderung RS oder S200-C5,
Ausführung gemäß Ausführungsbeschreibung
Stahlrahmen-Brandschutz-Elemente,
Verglasung aus Verbundsicherheitsglas (VSG).

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Trockenbauwand, einseitig Anschluss an Stahlbetonwand, verputzt

Elementabmessungen:
Gesamtbreite: ca. 2,40 m,
symmetrische Teilung
Höhe: ca. 2,65 m (OK FFB - UK Sturz)
zuzügl. Fußbodenaufbau-Höhe ca. 15 cm

Einbauort/Türnr.:
3.OG:
Flur BTA 3: 3.OG.A.F03-1
Menge: 1,000 st
Vergabeeinheiten_Gewerke_Vorl.: 300.031.03

**01.01.0084 2-flg.Stahl-Glas-Tür RS/S200-C5,B/H:2,40x2,65m,sym,STB+P,NA,mit SB beids., verbr.BRo+2s**
2-flügliges, verglastes Stahlrahmen-Türelement,
Rauchschutzanforderung RS oder S200-C5,
Ausführung gemäß Ausführungsbeschreibung
Stahlrahmen-Brandschutz-Elemente,
Verglasung aus Verbundsicherheitsglas (VSG).

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Stahlbetonwand, Wandoberflächen verputzt.

Elementabmessungen:
Gesamtbreite: ca. 2,40 m,
symmetrische Teilung
Höhe: ca. 2,65 m (OK FFB - UK Sturz)
zuzügl. Fußbodenaufbau-Höhe ca. 15 cm

Einbauort/Türnr.:
2.OG:
Flur BTA 2: 2.OG.A.F02-1
Flur BTA 3: 2.OG.A.F03-2
Flur BTB 2: 2.OG.B.F02-1
Flur BTC 2: 2.OG.C.F02-1, 2.OG.C.F02-2
Flur BTC 3: 2.OG.C.F03-1
3.OG:
Flur BTB 3: 3.OG.B.F03-1
Flur BTC 3: 3.OG.C.F02-1
Flur BTC 2: 3.OG.C.F02-2
Menge: 9,000 st
Vergabeeinheiten_Gewerke_Vorl.: 300.031.03

**01.01.0085 2-flg.Stahl-Glas-Tür RS/S200-C5,B/H:2,46x2,65m,sym,TB,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,46 m,
symmetrische Teilung
Höhe: ca. 2,65 m (OK FFB - UK Sturz)
zuzügl. Fußbodenaufbau-Höhe ca. 15 cm

Einbauort/Türnr.:
1.OG:
Flur BTC 4: 1.OG.C.F02-1
Flur BTC 3: 1.OG.C.F03-1, 1.OG.C.F03-2
Flur BTC 1: 1.OG.C.F04-1
Menge: 4,000 st
Vergabeeinheiten_Gewerke_Vorl.: 300.031.03

**01.01.0086 2-flg.Stahl-Glas-Tür RS/S200-C5,B/H:2,46x2,65m,sym,TB,NA,mit SB beids., verbr.BRo+2s**
2-flügliges, verglastes Stahlrahmen-Türelement,
Rauchschutzanforderung RS oder S200-C5,
Ausführung gemäß Ausführungsbeschreibung
Stahlrahmen-Brandschutz-Elemente,
Verglasung aus Verbundsicherheitsglas (VSG).

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Trockenbauwand

Elementabmessungen:
Gesamtbreite: ca. 2,46 m,
symmetrische Teilung
Höhe: ca. 2,65 m (OK FFB - UK Sturz)
zuzügl. Fußbodenaufbau-Höhe ca. 15 cm

Einbauort/Türnr.:
2.OG:
Flur BTB 1: 2.OG.B.F01-1
3.OG:
Flur BTB 2: 3.OG.B.F02-1
Menge: 2,000 st
Vergabeeinheiten_Gewerke_Vorl.: 300.031.03

**01.01.0087 2-flg.Stahl-Glas-Tür RS/S200-C5,B/H:2,50x2,55m,sym,TB,NA-2,mit SB beids., verbr.BRo+2s**
2-flügliges, verglastes Stahlrahmen-Türelement,
Rauchschutzanforderung RS oder S200-C5,
Ausführung gemäß Ausführungsbeschreibung
Stahlrahmen-Brandschutz-Elemente,
Verglasung aus Verbundsicherheitsglas (VSG).

Element beidseitig mit verbreitertem Blendrahmen,
Profilbreite je gesamt ca. 170 mm und oben mit verbreitertem
Blendrahmen mit Profilbreite gesamt ca. 140 mm,
beide Türflügel mit je 2x 3 Stoßbügeln (Anordnung beidseitig)
gemäß Ausführungsbeschreibung Stoßbügel.

Element als Notausgangstür mit Vollpanikfunktion, Wechselfunktion E für Fluchtwegrichtung in beide Richtungen.

Ausstattung mit Obentürschließer, teilweise mit Feststellanlage
bzw. z.T. mit Motorantrieb jeweils gemäß gesonderter Position.

Einbau in Trockenbauwand

Elementabmessungen:
Gesamtbreite: ca. 2,50 m,
symmetrische Teilung
Höhe: ca. 2,55 m (OK FFB - UK Sturz)
zuzügl. Fußbodenaufbau-Höhe ca. 15 cm

Einbauort/Türnr.:
UG:
Flur BTC 2: UG.C.F02-1
Menge: 1,000 st
Vergabeeinheiten_Gewerke_Vorl.: 300.031.03

**01.01.0088 2-flg.Stahl-Glas-Tür RS/S200-C5,B/H:2,50x2,65m,sym,TB,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,50 m,
symmetrische Teilung
Höhe: ca. 2,65 m (OK FFB - UK Sturz)
zuzügl. Fußbodenaufbau-Höhe ca. 15 cm

Einbauort/Türnr.:
EG:
Flur BTA 4: EG.A.F03-1
1.OG:
Flur BTA 4: 1.OG.A.F03-1
Menge: 2,000 st
Vergabeeinheiten_Gewerke_Vorl.: 300.031.03

**01.01.0089 2-flg.Stahl-Glas-Tür RS/S200-C5,B/H:2,50x2,65m,sym,STB+P/TB,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand, einseitig Anschluss an Stahlbetonwand, verputzt

Elementabmessungen:
Gesamtbreite: ca. 2,50 m,
symmetrische Teilung
Höhe: ca. 2,65 m (OK FFB - UK Sturz)
zuzügl. Fußbodenaufbau-Höhe ca. 15 cm

Einbauort/Türnr.:
1.OG:
Flur BTA 2: 1.OG.A.F02-1
Menge: 1,000 st
Vergabeeinheiten_Gewerke_Vorl.: 300.031.03

**01.01.0090 2-flg.Stahl-Glas-Tür RS/S200-C5,B/H:2,53x2,65m,sym,TB,NA-2,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion, Wechselfunktion E für Fluchtwegrichtung in beide Richtungen.

Ausstattung mit Obentürschließer, teilweise mit Feststellanlage
bzw. z.T. mit Motorantrieb jeweils gemäß gesonderter Position.

Einbau in Trockenbauwand

Elementabmessungen:
Gesamtbreite: ca. 2,53 m,
symmetrische Teilung
Höhe: ca. 2,65 m (OK FFB - UK Sturz)
zuzügl. Fußbodenaufbau-Höhe ca. 15 cm

Einbauort/Türnr.:
EG:
Flur BTB 8: EG.B.F07-1
Menge: 1,000 st
Vergabeeinheiten_Gewerke_Vorl.: 300.031.03

**01.01.0091 2-flg.Stahl-Glas-Tür RS/S200-C5,B/H:2,70x2,65m,sym,TB,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,70 m,
symmetrische Teilung
Türflügelbreite Gang- und Bedarfsflügel je max. 1,25m
Höhe: ca. 2,65 m (OK FFB - UK Sturz)
zuzügl. Fußbodenaufbau-Höhe ca. 15 cm

Einbauort/Türnr.:
1.OG:
Flur BTB 3: 1.OG.B.F03-1
Menge: 1,000 st
Vergabeeinheiten_Gewerke_Vorl.: 300.031.03

**01.01.0092 2-flg.Stahl-Glas-Tür RS/S200-C5,B/H:2,70x2,65m,sym,STB+P,NA,mit SB beids., verbr.BRo+2s**
2-flügliges, verglastes Stahlrahmen-Türelement,
Rauchschutzanforderung RS oder S200-C5,
Ausführung gemäß Ausführungsbeschreibung
Stahlrahmen-Brandschutz-Elemente,
Verglasung aus Verbundsicherheitsglas (VSG).

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Stahlbetonwand, Wandoberflächen verputzt.

Elementabmessungen:
Gesamtbreite: ca. 2,70 m,
symmetrische Teilung
Türflügelbreite Gang- und Bedarfsflügel je max. 1,25m
Höhe: ca. 2,65 m (OK FFB - UK Sturz)
zuzügl. Fußbodenaufbau-Höhe ca. 15 cm

Einbauort/Türnr.:
1.OG:
Flur BTB 2: 1.OG.B.F02-1
Menge: 1,000 st
Vergabeeinheiten_Gewerke_Vorl.: 300.031.03

*Hinweis: TÜRELEMENTE OHNE BRANDSCHUTZANFORDERUNG:*

**01.01.0093 1-flg. Stahl-Glas-Tür, Rw=27dB, B/H:1,01x2,26m,TB,ohne SB.,verbr.BRo**
1-flügliges, verglastes Stahlrahmen-Türelement,
Ausführung gemäß Ausführungsbeschreibung
Stahlrahmen-Brandschutz-Elemente,
jedoch ohne Brandschutzanforderung.
Ausführung mit Profilen ohne thermische Trennung,
Profilansichtsbreiten passend zu oben beschriebenen
Brandschutzelementen,
Verglasung aus Verbundsicherheitsglas (VSG),

Ausführung als Schallschutz-Element gemäß
Ausführungsbeschreibung mit mind. Rw=27dB bzw. RwP=32dB

Element oben mit verbreitertem Blendrahmen
mit Profilbreite gesamt ca. 120 mm

Ausführung mit Schloss ohne Antipanikfunktion.

Einbau in Trockenbauwand

Elementabmessungen:
Gesamtbreite: ca. 1,01 m
Höhe: ca. 2,26 m (OK FFB - UK Sturz)
zuzügl. Fußbodenaufbau-Höhe ca. 15 cm

Einbauort/Türnr.:
EG:
Sekretariat (2AP): EG.C.032-1
Menge: 1,000 st
Vergabeeinheiten_Gewerke_Vorl.: 300.031.03

**01.01.0094 1-flg. Stahl-Glas-Tür, Rw=32dB, B/H:1,01x2,26m,TB,ohne SB.,verbr.BRo**
1-flügliges, verglastes Stahlrahmen-Türelement,
Ausführung gemäß Ausführungsbeschreibung
Stahlrahmen-Brandschutz-Elemente,
jedoch ohne Brandschutzanforderung.
Ausführung mit Profilen ohne thermische Trennung,
Profilansichtsbreiten passend zu oben beschriebenen
Brandschutzelementen,
Verglasung aus Verbundsicherheitsglas (VSG),

Ausführung als Schallschutz-Element gemäß
Ausführungsbeschreibung mit mind. Rw=37dB bzw. RwP=42dB

Element oben mit verbreitertem Blendrahmen
mit Profilbreite gesamt ca. 120 mm

Ausführung mit Schloss ohne Antipanikfunktion.

Einbau in Trockenbauwand

Elementabmessungen:
Gesamtbreite: ca. 1,01 m
Höhe: ca. 2,26 m (OK FFB - UK Sturz)
zuzügl. Fußbodenaufbau-Höhe ca. 15 cm

Einbauort/Türnr.:
EG:
Dienstraum QM (2AP): EG.C.003-1
Sachbearbeiter (2AP): EG.C.004-1
Leitung (1AP): EG.C.009-1, EG.C.010-1
Business Development: EG.C.011-1
Klinikreferent (1AP): EG.C.012-1
Dienstraum BA (1AP): EG.C.013-1
Pflegedirektion: EG.C.014-1
Besprechungsraum: EG.C.029-1, EG.C.030-1
Besprechungs- Konferenzraum: EG.C.034-1
Multifunktionsraum: EG.C.035-1
Menge: 12,000 st
Vergabeeinheiten_Gewerke_Vorl.: 300.031.03

**01.01.0095 1-flg. Stahl-Glas-Tür+1ST, B/H:2,400x2,65m,asym,TB,NA,mit SB beids., verbr.BRo+1s**
1-flügliges, verglastes Stahlrahmen-Türelement
mit 1 feststehenden, festverglasten Seitenteil,
Ausführung gemäß Ausführungsbeschreibung
Stahlrahmen-Brandschutz-Elemente,
jedoch ohne Brandschutzanforderung.
Ausführung mit Profilen ohne thermische Trennung,
Profilansichtsbreiten passend zu oben beschriebenen
Brandschutzelementen,
Verglasung aus Verbundsicherheitsglas (VSG),
Ausführung ohne Bodendichtung,

Element einseitig mit verbreitertem Blendrahmen (an Bandseite Gangflügel), Profilbreite gesamt ca. 120 mm und oben mit verbreitertem Blendrahmen mit Profilbreite gesamt ca. 270 mm,
Türflügel beidseitig mit je 3 Stoßbügeln gemäß Ausführungsbeschreibung Stoßbügel.

Element als Notausgangstür mit Vollpanikfunktion,
Fluchtwegrichtung auswärts (in Türaufschlagrichtung).

Ausstattung mit Obentürschließer, teilweise mit Feststellanlage
bzw. z.T. mit Motorantrieb jeweils gemäß gesonderter Position.

Einbau in Trockenbauwand

Elementabmessungen:
Gesamtbreite: ca. 2,40 m,
asymmetrische Teilung gemäß Angabe Architekt:
Breite Gangflügel mind. 1,30m,
lichter Durchgang Gangflügel mind. 1,20cm
und 1 Stück feststehendes Seitenteil mit ca. 96cm Breite
(Einteilung siehe Türtypenplan im Anhang)
Höhe: ca. 2,65 m (OK FFB - UK Sturz)
zuzügl. Fußbodenaufbau-Höhe ca. 15 cm

Einbauort/Türnr.:
3.OG:
Flur BTB 3.1: 3.OG.B.F03.1-1
Menge: 1,000 st
Vergabeeinheiten_Gewerke_Vorl.: 300.031.03

**01.01.0096 2-flg.Stahl-Glas-Tür,B/H:2,01x2,65m,sym,TB,NA,mit SB beids., verbr.BRo+2s**
2-flügliges, verglastes Stahlrahmen-Türelement,
Rauchschutzanforderung RS oder S200-C5,
Ausführung gemäß Ausführungsbeschreibung
Stahlrahmen-Brandschutz-Elemente,
ohne Brandschutzanforderung
Ausführung mit Profilen ohne thermische Trennung,
Profilansichtsbreiten passend zu oben beschriebenen
Brandschutzelementen,
Verglasung aus Verbundsicherheitsglas (VSG),

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,01 m,
symmetrische Teilung
Höhe: ca. 2,65 m (OK FFB - UK Sturz)
zuzügl. Fußbodenaufbau-Höhe ca. 15 cm

Einbauort/Türnr.:
EG:
Flur BTB 9: EG.B.F09-1
Menge: 1,000 st
Vergabeeinheiten_Gewerke_Vorl.: 300.031.03

**01.01.0097 2-flg.Stahl-Glas-Tür,B/H:2,28x2,65m,sym,TB,NA,mit SB beids., verbr.BRo+2s**
2-flügliges, verglastes Stahlrahmen-Türelement,
Rauchschutzanforderung RS oder S200-C5,
Ausführung gemäß Ausführungsbeschreibung
Stahlrahmen-Brandschutz-Elemente,
ohne Brandschutzanforderung
Ausführung mit Profilen ohne thermische Trennung,
Profilansichtsbreiten passend zu oben beschriebenen
Brandschutzelementen,
Verglasung aus Verbundsicherheitsglas (VSG),

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,28 m,
symmetrische Teilung
Höhe: ca. 2,65 m (OK FFB - UK Sturz)
zuzügl. Fußbodenaufbau-Höhe ca. 15 cm

Einbauort/Türnr.:
EG:
Flur BTB 1: EG.B.F01-2
Menge: 1,000 st
Vergabeeinheiten_Gewerke_Vorl.: 300.031.03

**01.01.0098 2-flg.Stahl-Glas-Tür,B/H:2,40x2,65m,sym,TB,NA,mit SB beids., verbr.BRo+1s**
2-flügliges, verglastes Stahlrahmen-Türelement,
Rauchschutzanforderung RS oder S200-C5,
Ausführung gemäß Ausführungsbeschreibung
Stahlrahmen-Brandschutz-Elemente,
ohne Brandschutzanforderung
Ausführung mit Profilen ohne thermische Trennung,
Profilansichtsbreiten passend zu oben beschriebenen
Brandschutzelementen,
Verglasung aus Verbundsicherheitsglas (VSG),

Element einseitig mit verbreitertem Blendrahmen (auf Bandseite Gangflügel), Profilbreite je gesamt ca. 120 mm und oben mit
verbreitertem Blendrahmen mit Profilbreite gesamt ca. 270 mm,
beide Türflügel mit je 2x 3 Stoßbügeln (Anordnung beidseitig)
gemäß Ausführungsbeschreibung Stoßbügel.

Element als Notausgangstür mit Vollpanikfunktion,
Fluchtwegrichtung auswärts (in Türaufschlagrichtung).

Ausstattung mit Obentürschließer, teilweise mit Feststellanlage
bzw. z.T. mit Motorantrieb jeweils gemäß gesonderter Position.

Einbau in Trockenbauwand

Elementabmessungen:
Gesamtbreite: ca. 2,40 m,
symmetrische Teilung
Höhe: ca. 2,65 m (OK FFB - UK Sturz)
zuzügl. Fußbodenaufbau-Höhe ca. 15 cm

Einbauort/Türnr.:
3.OG:
Flur BTB 1: 3.OG.B.F01-1
Menge: 1,000 st
Vergabeeinheiten_Gewerke_Vorl.: 300.031.03

**01.01.0099 2-flg.Stahl-Glas-Tür,B/H:2,40x2,65m,sym,MW+P/TB,NA,mit SB beids., verbr.BRo+2s**
2-flügliges, verglastes Stahlrahmen-Türelement,
Rauchschutzanforderung RS oder S200-C5,
Ausführung gemäß Ausführungsbeschreibung
Stahlrahmen-Brandschutz-Elemente,
ohne Brandschutzanforderung
Ausführung mit Profilen ohne thermische Trennung,
Profilansichtsbreiten passend zu oben beschriebenen
Brandschutzelementen,
Verglasung aus Verbundsicherheitsglas (VSG),

Element beidseitig mit verbreitertem Blendrahmen,
Profilbreite je gesamt ca. 120 mm und oben mit verbreitertem
Blendrahmen mit Profilbreite gesamt ca. 270 mm,
beide Türflügel mit je 2x 3 Stoßbügeln (Anordnung beidseitig)
gemäß Ausführungsbeschreibung Stoßbügel.

Element als Notausgangstür mit Vollpanikfunktion,
Fluchtwegrichtung auswärts (in Türaufschlagrichtung).

Ausstattung mit Obentürschließer, teilweise mit Feststellanlage
bzw. z.T. mit Motorantrieb jeweils gemäß gesonderter Position.

Einbau in Trockenbauwand, einseitig Anschluss an Mauerwerk, verputzt

Elementabmessungen:
Gesamtbreite: ca. 2,40 m,
symmetrische Teilung
Höhe: ca. 2,65 m (OK FFB - UK Sturz)
zuzügl. Fußbodenaufbau-Höhe ca. 15 cm

Einbauort/Türnr.:
2.OG:
Flur BTC 4: 2.OG.C.F04-1
Menge: 1,000 st
Vergabeeinheiten_Gewerke_Vorl.: 300.031.03

**01.01.0100 2-flg.Stahl-Glas-Tür,B/H:2,45x2,65m,sym,STB+P/TB,NA,mit SB beids., verbr.BRo+2s**
2-flügliges, verglastes Stahlrahmen-Türelement,
Rauchschutzanforderung RS oder S200-C5,
Ausführung gemäß Ausführungsbeschreibung
Stahlrahmen-Brandschutz-Elemente,
ohne Brandschutzanforderung
Ausführung mit Profilen ohne thermische Trennung,
Profilansichtsbreiten passend zu oben beschriebenen
Brandschutzelementen,
Verglasung aus Verbundsicherheitsglas (VSG),

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand, einseitig Anschluss an Stahlbetonwand, verputzt

Elementabmessungen:
Gesamtbreite: ca. 2,45 m,
symmetrische Teilung
Höhe: ca. 2,65 m (OK FFB - UK Sturz)
zuzügl. Fußbodenaufbau-Höhe ca. 15 cm

Einbauort/Türnr.:
1.OG:
Flur BTA 6: 1.OG.A.F06-1
Menge: 1,000 st
Vergabeeinheiten_Gewerke_Vorl.: 300.031.03

**01.01.0101 2-flg.Stahl-Glas-Tür,B/H:2,47x2,65m,sym,TB,NA,mit SB beids., verbr.BRo+2s**
2-flügliges, verglastes Stahlrahmen-Türelement,
Rauchschutzanforderung RS oder S200-C5,
Ausführung gemäß Ausführungsbeschreibung
Stahlrahmen-Brandschutz-Elemente,
ohne Brandschutzanforderung
Ausführung mit Profilen ohne thermische Trennung,
Profilansichtsbreiten passend zu oben beschriebenen
Brandschutzelementen,
Verglasung aus Verbundsicherheitsglas (VSG),

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,47 m,
symmetrische Teilung
Höhe: ca. 2,65 m (OK FFB - UK Sturz)
zuzügl. Fußbodenaufbau-Höhe ca. 15 cm

Einbauort/Türnr.:
EG:
Flur BTA 2: EG.A.F02-1
Menge: 1,000 st
Vergabeeinheiten_Gewerke_Vorl.: 300.031.03

**01.01.0102 2-flg.Stahl-Glas-Tür,B/H:2,50x2,65m,sym,TB,NA,mit SB beids., verbr.BRo+2s**
2-flügliges, verglastes Stahlrahmen-Türelement,
Rauchschutzanforderung RS oder S200-C5,
Ausführung gemäß Ausführungsbeschreibung
Stahlrahmen-Brandschutz-Elemente,
ohne Brandschutzanforderung
Ausführung mit Profilen ohne thermische Trennung,
Profilansichtsbreiten passend zu oben beschriebenen
Brandschutzelementen,
Verglasung aus Verbundsicherheitsglas (VSG),

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,50 m,
symmetrische Teilung
Höhe: ca. 2,65 m (OK FFB - UK Sturz)
zuzügl. Fußbodenaufbau-Höhe ca. 15 cm

Einbauort/Türnr.:
EG:
Flur BTB 12: EG.B.F12-1
1.OG:
Flur BTA 8: 1.OG.A.F08-1
Menge: 2,000 st
Vergabeeinheiten_Gewerke_Vorl.: 300.031.03

**01.01.0103 2-flg.Stahl-Glas-Tür,B/H:2,50x2,65m,sym,TB,NA,mit SB beids., verbr.BRo+2s**
2-flügliges, verglastes Stahlrahmen-Türelement,
Rauchschutzanforderung RS oder S200-C5,
Ausführung gemäß Ausführungsbeschreibung
Stahlrahmen-Brandschutz-Elemente,
ohne Brandschutzanforderung
Ausführung mit Profilen ohne thermische Trennung,
Profilansichtsbreiten passend zu oben beschriebenen
Brandschutzelementen,
Verglasung aus Verbundsicherheitsglas (VSG),

Element beidseitig mit verbreitertem Blendrahmen,
Profilbreite je gesamt ca. 120 mm und oben mit verbreitertem
Blendrahmen mit Profilbreite gesamt ca. 170 mm,
beide Türflügel mit je 2x 3 Stoßbügeln (Anordnung beidseitig)
gemäß Ausführungsbeschreibung Stoßbügel.

Element als Notausgangstür mit Vollpanikfunktion,
Fluchtwegrichtung auswärts (in Türaufschlagrichtung).

Ausstattung mit Obentürschließer, teilweise mit Feststellanlage
bzw. z.T. mit Motorantrieb jeweils gemäß gesonderter Position.

Einbau in Trockenbauwand

Elementabmessungen:
Gesamtbreite: ca. 2,50 m,
asymmetrische Teilung gemäß Angabe Architekt:
Breite Gangflügel ca. 1,40m,
Höhe: ca. 2,65 m (OK FFB - UK Sturz)
zuzügl. Fußbodenaufbau-Höhe ca. 15 cm

Einbauort/Türnr.:
EG:
Flur Kernbereich 1: EG.X.F02-1
Menge: 1,000 st
Vergabeeinheiten_Gewerke_Vorl.: 300.031.03

*Hinweis: ZULAGEN, EINBAUTEILE UND TÜRSCHLIESSER:*

**01.01.0104 Zulage Wechselgarnitur (Drücker/Knauf flach) Panik-E**
Zulage für Ausführung der Türen mit Drückergarnituren
als Wechselgarnitur (Drücker/Knauf) bei Türen mit Panikbeschlag
Knauf rund passend zu Drückerfamilie FSB 1107/1177 aus Edelstahl mit ovalen Rosetten gemäß "AUSFÜHRUNGSBESCHREIBUNG STAHLRAHMEN-BRANDSCHUTZELEMENTE"
Ausführung des Schlosses entsprechend mit Antipanikfunktion als Wechselfunktion E (anstatt Umschaltfunktion B).
Menge: 5,000 st
Vergabeeinheiten_Gewerke_Vorl.: 300.031.03

**01.01.0105 Zulage Wechselgarnitur (Drücker/Knauf flach) ohne Panik**
Zulage für Ausführung der Türen mit Drückergarnituren
als Wechselgarnitur (Drücker/Knauf) bei Türen ohne Panikbeschlag
Knauf rund passend zu Drückerfamilie FSB 1107/1177 aus Edelstahl mit ovalen Rosetten gemäß "AUSFÜHRUNGSBESCHREIBUNG STAHLRAHMEN-BRANDSCHUTZELEMENTE"
Menge: 35,000 st
Vergabeeinheiten_Gewerke_Vorl.: 300.031.03

**01.01.0106 Obentürschließer für 1-flüglige BS-Türen (B bis 1,40 m, barrierefrei bis 1,25 m)**
Obentürschließer für 1-flüglige Brandschutztüren
mit Gleitschiene nach DIN EN 1154,
mit stufenlos einstellbarer Schließkraft,
Schließgeschwindigkeit, Endschlag,
hydraulisch kontrollierte Öffnungsdämpfung sowie
Schließverzögerung von vorne einstellbar,
Größe entsprechend Türgewicht,
inkl. Befestigungszubehör und Montageplatte,
Oberflächen silberfarbig eloxiert.
komplett liefern und einbauen.

Türschließer für Türflügelbreiten bis mind. 1,40 m,
bei Türflügelbreiten bis einschl. 1,25 m in barrierefreier
Ausführung mit stark abfallendem Öffnungsmoment für
Öffnen der Tür mit geringem Kraftaufwand unter Einhaltung
der nach DIN 18040 max. zulässigen Bedienkräfte.
Menge: 7,000 st
Vergabeeinheiten_Gewerke_Vorl.: 300.031.03

**01.01.0107 Obentürschließer für 2-flüglige BS-Türen (B bis 2,80 m, barrierefrei bis 1,25 m Flb)**
Obentürschließer für 2-flüglige Brandschutztüren
mit Gleitschiene nach DIN EN 1154 und integrierter,
mechanischer Schließfolgeregelung nach DIN EN 1158,
über ein von der  Schließerhydraulik unabhängiges
Schubstangen-Klemm- System mit Überlastsicherung,
mit stufenlos einstellbarer Schließkraft,
Schließgeschwindigkeit, Endschlag,
hydraulisch kontrollierte Öffnungsdämpfung sowie
Schließverzögerung von vorne einstellbar,
Größe entsprechend Türgewicht,
inkl. Befestigungszubehör und Montageplatte,
Oberflächen silberfarbig eloxiert,
komplett liefern und einbauen.

Türschließer für Türflügelbreiten bis jeweils mind. 1,40 m,
bei Türflügelbreiten bis einschl. 1,25 m in barrierefreier
Ausführung mit stark abfallendem Öffnungsmoment für
Öffnen der Tür mit geringem Kraftaufwand unter Einhaltung
der nach DIN 18040 max. zulässigen Bedienkräfte.

Türschließer mit durchgehender Bekleidung,
Einbau auf der Bandseite.
Menge: 18,000 st
Vergabeeinheiten_Gewerke_Vorl.: 300.031.03

**01.01.0108 Obentürschließer für FST-1 mit Feststellanlage**
Obentürschließer für 1-flg. Brandschutztüren
mit Gleitschiene, gemäß DIN EN 1154,
mit Feststellanlage und Rauchmeldezentrale,
komplett liefern und einbauen,
einschl. Abnahmeprüfung der Feststellanlage und
dauerhaftes Anbringen des Zulassungsschildes.

Allgemein bauaufsichtlich zugelassen vom DIBt, Berlin,
für die Verwendung an Brandschutztüren mit
Feststellanlagen.

Größe entsprechend Türgröße,
mit stufenlos einstellbarer Schließkraft,
Schließgeschwindigkeit, Endschlag,
hydraulisch kontrollierte Öffnungsdämpfung sowie
Schließverzögerung von vorne einstellbar.

Elektromechanische Feststellung
stufenlos von 80° bis 130° auf exakten Punkt
einstellbar, geprüft nach DIN EN 1155.

Einschließlich 1 Stück Handauslösetaster,
roter Schalter mit der Aufschrift "Feuerschutzabschluss
schließen", in Aufputz- oder Unterputzausführung,
nach Angabe der Bauleitung, einschl. Wandmontage.

Einschl. integrierter Rauchmeldezentrale in
Sturzmontage mit integriertem Netzteil und optischem
Rauchmelder zur Ansteuerung der vorbeschriebenen
Feststellanlage, mit Anschlussmöglichkeiten für weitere
Rauchmelder, potentialfreier Wechselkontakt,
Anschluss 230 V AC, Ausgangsspannung 24 V DC.

Einbau einschl. elektrischer Verkabelung, Anschluss
und Inbetriebnahme aller zum Türschließer und
Feststellanlage gehörenden Komponenten einschl.
Rauchmeldezentrale ab der bauseits verlegten Klemmdose
(elektrische Zuleitung 220 V), Kabelführung verdeckt.

Einbau Türschließer einschl. aller erforderlichen
Montageplatten und Befestigungsmaterialien,
Montage Türschließer auf der Bandseite,
Einbau mit den dazugehörigen Komponenten
mit durchgehender Bekleidung, Oberflächen silberfarbig.

Türschließer für Türflügelbreiten bis mind. 1,40 m,
bei Türflügelbreiten bis einschl. 1,25 m in barrierefreier
Ausführung mit stark abfallendem Öffnungsmoment für
Öffnen der Tür mit geringem Kraftaufwand unter Einhaltung
der nach DIN 18040 max. zulässigen Bedienkräfte.
Menge: 20,000 st
Vergabeeinheiten_Gewerke_Vorl.: 300.031.03

**01.01.0109 Obentürschließer für FST-2 mit Feststellanlage**
Obentürschließer für 2-flg. Brandschutztüren
mit durchgehender Gleitschiene, gemäß DIN EN 1154,
und integrierter, mechanischer Schließfolgeregelung
gemäß DIN EN 1158,
mit Feststellanlage und Rauchmeldezentrale,
komplett liefern und einbauen,
einschl. Abnahmeprüfung der Feststellanlage und
dauerhaftes Anbringen des Zulassungsschildes.

Allgemein bauaufsichtlich zugelassen vom DIBt, Berlin,
für die Verwendung an Brandschutztüren mit
Feststellanlagen.

Größe entsprechend Türgröße,
mit stufenlos einstellbarer Schließkraft,
Schließgeschwindigkeit, Endschlag,
hydraulisch kontrollierte Öffnungsdämpfung sowie
Schließverzögerung von vorne einstellbar.

Elektromechanische Feststellung in beiden Flügeln,
stufenlos von 80° bis 130° auf exakten Punkt
einstellbar, geprüft nach DIN EN 1155.

Einschließlich 1 Stück Handauslösetaster,
roter Schalter mit der Aufschrift "Feuerschutzabschluss
schließen", in Aufputz- oder Unterputzausführung,
nach Angabe der Bauleitung, einschl. Wandmontage.

Einschl. integrierte Rauchmeldezentrale in Sturzmontage
mit integriertem Netzteil und optischem Rauchmelder zur
Ansteuerung der vorbeschriebenen Feststellvorrichtung,
mit Anschlussmöglichkeiten für weitere Rauchmelder,
potentialfreier Wechselkontakt,
Anschluss 230 V AC, Ausgangsspannung 24 V DC.

Einbau einschl. elektrischer Verkabelung, Anschluss
und Inbetriebnahme aller zum Türschließer und
Feststellanlage gehörenden Komponenten einschl.
Rauchmeldezentrale ab der bauseits verlegten Klemmdose
(elektrische Zuleitung 220 V), Kabelführung verdeckt.

Einbau Türschließer einschl. aller erforderlichen
Montageplatten und Befestigungsmaterialien,
Montage Türschließer auf der Bandseite,
Einbau mit den dazugehörigen Komponenten
mit durchgehender Bekleidung, Oberflächen silberfarbig.

Türschließer für Türflügelbreiten bis mind. 1,40 m,
bei Türflügelbreiten bis einschl. 1,25 m in barrierefreier
Ausführung mit stark abfallendem Öffnungsmoment für
Öffnen der Tür mit geringem Kraftaufwand unter Einhaltung
der nach DIN 18040 max. zulässigen Bedienkräfte.
Menge: 58,000 st
Vergabeeinheiten_Gewerke_Vorl.: 300.031.03

**01.01.0110 Obentürschließer 2.flg. FSA 180° mit 2x Haltemagneten**
Obentürschließer für 2-flg. Brandschutztüren
mit durchgehender Gleitschiene, gemäß DIN EN 1154,
und integrierter, mechanischer Schließfolgeregelung
gemäß DIN EN 1158, mit Feststellanlage 180° daueroffen
mittels Haltemagneten und Rauchmeldezentrale,
komplett liefern und einbauen,
einschl. Abnahmeprüfung der Feststellanlage und
dauerhaftes Anbringen des Zulassungsschildes.

Allgemein bauaufsichtlich zugelassen vom DIBt, Berlin,
für die Verwendung an Brandschutztüren mit
Feststellanlagen.

Größe entsprechend Türgröße,
mit stufenlos einstellbarer Schließkraft,
Schließgeschwindigkeit, Endschlag,
hydraulisch kontrollierte Öffnungsdämpfung sowie
Schließverzögerung von vorne einstellbar.

Feststellanlage 180° daueroffen mittels Elektro-
Haltemagneten und dazugehörigen Magnetankern
an beiden Flügeln, Haltemagnete mit Aluminiumgehäuse,
Farbton weiß oder Edelstahl-Design nach Wahl des AG,
mit Standprofilen bzw. Abstandshaltern für Boden- bzw.
Wandmontage, einschl. Befestigung auf
Bodenbelag/Estrich bzw. an Wand.

Einschließlich 1 Stück Handauslösetaster,
roter Schalter mit der Aufschrift "Feuerschutzabschluss
schließen", in Aufputz- oder Unterputzausführung,
nach Angabe der Bauleitung, einschl. Wandmontage.

Einschl. integrierter Rauchmeldezentrale in
Sturzmontage mit integriertem Netzteil und optischem
Rauchmelder zur Ansteuerung der vorbeschriebenen
Feststellanlage, mit Anschlussmöglichkeiten für weitere

Rauchmelder und externe Handauslösung,
potentialfreier Wechselkontakt,
Anschluss 230 V AC, Ausgangsspannung 24 V DC,
gleiche Bauhöhe wie Gleitschiene: ca. 30 mm.

Einbau einschl. elektrischer Verkabelung, Anschluss
und Inbetriebnahme aller zum Türschließer und
Feststellanlage gehörenden Komponenten einschl.
Rauchmeldezentrale ab der bauseits verlegten Klemmdose
(elektrische Zuleitung 220 V), Kabelführung verdeckt.

Einbau Türschließer einschl. aller erforderlichen
Montageplatten und Befestigungsmaterialien,
Montage Türschließer auf der Bandseite,
Einbau mit den dazugehörigen Komponenten
mit durchgehender Bekleidung, Oberflächen silberfarbig.

Türschließer für Türflügelbreiten bis mind. 1,40 m,
bei Türflügelbreiten bis einschl. 1,25 m in barrierefreier
Ausführung mit stark abfallendem Öffnungsmoment für
Öffnen der Tür mit geringem Kraftaufwand unter Einhaltung
der nach DIN 18040 max. zulässigen Bedienkräfte.
Menge: 5,000 st
Vergabeeinheiten_Gewerke_Vorl.: 300.031.03

**01.01.0111 Gleitschienen-Obentürschließer für 1-flg.T-o.Anf.+mech.Fest.**
Gleitschienen-Obentürschließer für 1-flg. Türen
ohne Brandschutzanforderung liefern und einbauen,
einschl. integrierter mechanischer Feststellung,
Größe entsprechend Türgewicht,
inkl. Befestigungszubehör und Montageplatte,
Oberflächen silberfarbig eloxiert,
Einbau auf der Bandseite.

Türschließer für Türflügelbreiten bis mind. 1,40 m,
bei Türflügelbreiten bis einschl. 1,25 m in barrierefreier
Ausführung mit stark abfallendem Öffnungsmoment für
Öffnen der Tür mit geringem Kraftaufwand unter Einhaltung
der nach DIN 18040 max. zulässigen Bedienkräfte.
Menge: 5,000 st
Vergabeeinheiten_Gewerke_Vorl.: 300.031.03

**01.01.0112 Gleitschienen-Obentürschließer für 2-flg.T-o.Anf.+mech.Fest.**
Gleitschienen-Obentürschließer für 2-flg. Türen
ohne Brandschutzanforderung liefern und einbauen,
einschl. integrierter Schließfolgeregelung,
einschl. integrierter mechanischer Feststellung,
Größe entsprechend Türgewicht,
inkl. Befestigungszubehör und Montageplatte,
mit durchgehender Bekleidung,
Oberflächen silberfarbig eloxiert,
Einbau auf der Bandseite.

Türschließer für Türflügelbreiten bis jeweils mind. 1,40 m,
bei Türflügelbreiten bis einschl. 1,25 m in barrierefreier
Ausführung mit stark abfallendem Öffnungsmoment für
Öffnen der Tür mit geringem Kraftaufwand unter Einhaltung
der nach DIN 18040 max. zulässigen Bedienkräfte.
Menge: 10,000 st
Vergabeeinheiten_Gewerke_Vorl.: 300.031.03

**01.01.0113 Zulage für Montage auf BGS 1flg. OTS (nicht bei Freilauf)**
Zulage zu den Obentürschließern für 1-flüglige Türen
für Montage auf der Bandgegenseite, einschl.
entsprechender Ausführung der Obentürschließer-Anlage.

Ausführung nur nach Angabe der Bauleitung
Menge: 10,000 st
Vergabeeinheiten_Gewerke_Vorl.: 300.031.03

**01.01.0114 Zulage für Montage auf BGS 2flg.OTS (nicht bei Freilauf)**
Zulage zu den Obentürschließern für 2-flüglige Türen
für Montage auf der Bandgegenseite, einschl.
entsprechender Ausführung der Obentürschließer-Anlage.

Ausführung nur nach Angabe der Bauleitung
Menge: 20,000 st
Vergabeeinheiten_Gewerke_Vorl.: 300.031.03

**01.01.0115 Obentürschließer für BST-1 mit Freilauf (B bis 1,40 m)**
Freilauf-Obentürschließer für 1-flg. Brandschutztüren
gemäß DIN EN 1154, mit elektro-hydraulischer
Feststellung und Freilauffunktion,
für Türbreiten bis 1,40 m,
Schließgeschwindigkeit stufenlos
einstellbar, geprüft nach DIN EN 1155,
Schließkraft Größe EN 4,
komplett liefern und einbauen.

Einschl. integriertem Netzteil, Rauchmelder und
Rauchmeldezentrale komplett liefern und einbauen,
einschl. Abnahmeprüfung der Feststellanlage und
dauerhaftes Anbringen des Zulassungsschildes.

Allgemein bauaufsichtlich zugelassen vom DIBt, Berlin,
für die Verwendung an Brandschutztüren mit
Feststellanlagen.

Einschließlich 1 Stück Handauslösetaster,
roter Schalter mit der Aufschrift "Feuerschutzabschluss
schließen", in Aufputz- oder Unterputzausführung,
nach Angabe der Bauleitung, einschl. Wandmontage.

Einschl. Rauchmeldezentrale in Sturzmontage mit
integriertem Netzteil und optischem Rauchmelder zur
Ansteuerung der vorbeschriebenen Feststellanlage,
mit Anschlussmöglichkeiten für weitere Rauchmelder,
potentialfreier Wechselkontakt,
Anschluss 230 V AC, Ausgangsspannung 24 V DC.

Einbau einschl. elektrischer Verkabelung, Anschluss
und Inbetriebnahme aller zum Türschließer und
Feststellanlage gehörenden Komponenten einschl.
Rauchmeldezentrale ab der bauseits verlegten Klemmdose
(elektrische Zuleitung 220 V), Kabelführung verdeckt.

Einschl. elektrischer Verkabelung, Anschluss und
Inbetriebnahme aller zu Türschließer und Feststellvorrichtung
gehörenden Komponenten einschl. Rauchmeldezentrale
ab der bauseits verlegten Klemmdose (elektrische
Zuleitung 220 V), Kabelführung verdeckt (Kabelkanal in
Zargenprofil eingelegt).

Lieferung und Einbau einschl. aller erforderlichen
Montageplatten und Befestigungsmaterialien,
Montage Türschließer auf Türblatt auf der Bandseite
mit verdecktliegender Kabelführung,
einschl. Lieferung und Einbau von verdecktliegenden
Kabelübergängen im Türfalz,
Einbau einschl. aller dazugehörigen Komponenten
mit durchgehender Bekleidung, Oberflächen silberfarbig.
Menge: 5,000 st
Vergabeeinheiten_Gewerke_Vorl.: 300.031.03

**01.01.0116 Zusätzliche Rauchmelder in Deckenmontage**
Zusätzliche Rauchmelder in Deckenmontage
liefern und einbauen.
Universeller, richtungsunabhängiger optischer
Rauchmelder, als Rauchschalter und
Überwachungseinrichtung für Feststellanlagen
verwendbar, zur Ansteuerung der vorbeschriebenen
Feststellanlagen geeignet.
Potentialfreier Wechselkontakt und Anschlussklemmen
für externe Handauslösung, allg. bauaufsichtlich
zugelassen.

Einbau einschl. elektrischem Anschluss und
Inbetriebnahme in Verbindung mit der Feststellanlage,
elektr. Zuleitung und Anschlussdose sowie
Anschluss an Brandmeldezentrale bauseits.
Menge: 30,000 st
Vergabeeinheiten_Gewerke_Vorl.: 300.031.03

**01.01.0117 Automatischer Drehtürantrieb für 1-flüglige BS-Tür, drückend mit Gestänge auf BGS**
Automatischer Drehflügeltürantrieb als Zulage
für 1-flüglige Brandschutztüren,
geräuscharmer elektromechanischer Drehtürantrieb mit
elektromagnetischer Feststellvorrichtung nach
DIN 18263 Teil 4, mit DIBt-Zulassung gemäß den
Richtlinien für Feststellanlagen des DIBt,
Ausführung drückend mit Gestänge,
Montage auf der Bandgegenseite,
einschl. Montageplatte,
mit Standardverkleidung,
Oberfläche silberfarbig eloxiert,
schlanke Bauweise, Antriebshöhe: 70 mm.

Geprüft und zertifiziert nach DIN EN 16005 und
gemäß den Richtlinien für kraftbetätigte Fenster, Türen und Tore
sowie den UVV, EMV (CE-Zeichen) und VDE-Vorschriften,
jeweils neueste Fassung.

Anlage komplett liefern und einbauen einschl.
aller Komponenten, Ausführung entsprechend Zulassung,
einschl. Abnahmeprüfung und dauerhaftes Anbringen des
Zulassungsschildes.

Betätigung manuell bzw. automatisch, entsprechende
Impulsgeber jeweils gemäß gesonderter Zulageposition
bzw. vorgerichtet für Anschluss an bauseitige
Zutrittskontrolle.

Einstellbare Funktionen:
Öffnungs- und Schließgeschwindigkeit sowie
Endschlag:  jeweils voneinander unabhängig einstellbar,
Schließkraft EN 3-6 stufenlos einstellbar,
Offenhaltezeit einstellbar (0-60 Sek.).
einschließlich Einstellmöglichkeiten einer kraftunterstützenden
Funktion zur motorischen Unterstützung bei manueller Betätigung, momentgeregelt
Türöffnungswinkel: bis 110°,
mit Resettaster für Wiederherstellung der
Betriebsbereitschaft nach Alarmauslösung,
Anschlussspannung 230 V AC, 50/60 Hz.

Betriebsarten:
Daueroffen, Automatik, Nachtverriegelung und
Ladenschluss  in Verbindung mit externem
Programmschalter,
bei Stromausfall: Türschließerfunktion,
Niedrigenergieantrieb gemäß DIN EN 16005,
Behinderungserkennung und Reversierung,
Diagnosefunktion und Fehlerspeicher,
sämtliche Einstellungen über externen
Display-Programmschalter,
Anschlussmöglichkeiten für zusätzliche Sicherheits-
Sensorleisten, Türöffner, Türverriegelung,
Schaltrelais, Motorschloss o.ä.,
Stromversorgung für externe Geräte 24 V DC, 1200 mA.

Einschl. externem Display-Programmschalter für
Einstellung der Betriebsart sowie für Inbetriebnahme
und Parametrierung des Antriebes, mit Funktionstasten,
2x7-Segement-Display, alpha-nummerischer Fehleranzeige,
in Aufputz- oder Unterputz-Ausführung nach Angabe der
Bauleitung, Montageort in Absprache mit Elektrogewerk.

Einschließlich Sicherheits- Sensorleisten als
Infrarot-Sensorleisten zur Absicherung des
Drehbereichs in Öffnungs- und Schließrichtung,
geprüft nach DIN EN 16005, Sensorleisten in
Aluminiumprofil, silberfarbig eloxiert, mit
infrarotdurchlässiger Kunststoffabdeckung,
2 Sensorleisten mit der Türflügel-Breite entsprechender
Länge, Türflügel-Breite bis einschl. 1,40 m,
Montage auf Band- und auf Bandgegenseite.

Einschl. Rauchmeldezentrale in Sturzmontage mit
integriertem Netzteil und optischem Rauchmelder zur
Ansteuerung der vorbeschriebenen Feststellanlage,
mit Anschlussmöglichkeiten für weitere Rauchmelder,
potentialfreier Wechselkontakt, geeignet für Anschluss
an bauseitige Brandmeldezentrale,
Anschluss 230 V AC, Ausgangsspannung 24 V DC.

Einschließlich 1 Stück Handauslösetaster,
roter Schalter mit der Aufschrift "Feuerschutzabschluss
schließen", in Aufputz- oder Unterputzausführung,
nach Angabe der Bauleitung, einschl. Wandmontage.

Einschließlich Not-Befehlseinrichtung nach DIN VDE
in Türnähe montiert, Not-Aus oder Not-Stop,
in Aufputz- oder Unterputzausführung,
nach Angabe der Bauleitung, einschl. Wandmontage.

Einschl. Ausrüstung des Türelementes mit elektrischem
Türöffner mit Rückmeldekontakt einschließlich
Anschlusskabel mit verdecktliegender Kabelführung in
Zarge. Türöffner-Typ für Kombination mit elektrischem
Antrieb sowie für Brandschutztüren und für Einsatz in
Flucht- und Rettungswegen geeignet, Ausführung
entsprechend Zulassungsbescheid bzw. Prüfzeugnis.

Einschl. Riegelschaltkontakt zur Abschaltung der
Ansteuerelemente bei mechanisch verschlossenem Riegel.

Einbau einschl. elektrischer Verkabelung, Anschluss
und Inbetriebnahme des Drehflügelantriebes und aller
dazugehörigen Komponenten wie Rauchmeldezentrale,
Impulsgeber, Sensorleisten, Türöffner, Programmschalter
etc. ab der bauseits verlegten Klemmdose (elektrische
Zuleitung  220 V), Kabelführung verdeckt,
Kabellänge ab Elementaustritt mind. 5 m.

In den Einheitspreis ist ebenfalls die für den
Drehtürantrieb erforderliche Verstärkung der Bänder
und erforderliche Zusatzbänder (mind. 3 Bänder) sowie
eine Erhöhung des Kämpferprofils für die Aufnahme des
Antriebs, sofern dies aufgrund der Abmessung des
angebotenen Antriebssystems erforderlich ist,
am betreffenden Türelement miteinzukalkulieren.
Menge: 20,000 st
Vergabeeinheiten_Gewerke_Vorl.: 300.031.03

**01.01.0118 Automatischer Drehtürantrieb für 2-flüglige BS-Tür, drückend mit Gestänge auf BGS**
Automatischer Drehflügeltürantrieb für 2-flüglige
Brandschutztüren mit Antrieben für beide Türflügel
und mit integrierter Schließfolgeregelung,
geräuscharme elektromechanische Drehtürantriebe
mit elektromagnetischer Feststellvorrichtung nach
DIN 18263 Teil 4, mit DIBt-Zulassung gemäß den
Richtlinien für Feststellanlagen des DIBt,
Ausführung drückend mit Gestänge,
Montage auf der Bandgegenseite,
einschl. Montageplatte,
mit verlängerter, auf gesamter Türelement-Breite
durchgehender Verkleidung,
Oberflächen silberfarbig eloxiert,
schlanke Bauweise, Antriebshöhe: 70 mm.

Geprüft und zertifiziert nach DIN EN 16005 und gemäß
den Richtlinien für kraftbetätigte Fenster, Türen und Tore
sowie den UVV, EMV (CE-Zeichen) und VDE-Vorschriften,
jeweils neueste Fassung.

Anlage komplett liefern und einbauen einschl.
aller Komponenten, Ausführung entsprechend Zulassung,
einschl. Abnahmeprüfung und dauerhaftes Anbringen des
Zulassungsschildes.

Betätigung manuell bzw. automatisch, entsprechende
Impulsgeber jeweils gemäß gesonderter Zulageposition
bzw. vorgerichtet für Anschluss an bauseitige
Zutrittskontrolle.

Einstellbare Funktionen:
Öffnungs- und Schließgeschwindigkeit sowie
Endschlag:  jeweils voneinander unabhängig einstellbar,
Schließkraft EN 3-6 stufenlos einstellbar,
Offenhaltezeit einstellbar (0-60 Sek.).
einschließlich Einstellmöglichkeiten einer kraftunterstützenden
Funktion zur motorischen Unterstützung bei manueller Betätigung, momentgeregelt
Türöffnungswinkel: bis 110°,
mit Resettaster für Wiederherstellung der
Betriebsbereitschaft nach Alarmauslösung,
Anschlussspannung 230 V AC, 50/60 Hz.

Betriebsarten:
Aus, Daueroffen, Automatik, Nachtverriegelung und
Ladenschluss  in Verbindung mit externem
Programmschalter,
bei Stromausfall: Türschließerfunktion,
Niedrigenergieantrieb gemäß DIN EN 16005,
Behinderungserkennung und Reversierung,
Diagnosefunktion und Fehlerspeicher,
sämtliche Einstellungen über externen
Display-Programmschalter,
Anschlussmöglichkeiten für zusätzliche Sicherheits-
Sensorleisten, Türöffner, Türverriegelung,
Schaltrelais, Motorschloss o.ä.,
Stromversorgung für externe Geräte 24 V DC, 1200 mA.

Einschl. externem Display-Programmschalter für
Einstellung der Betriebsart sowie für Inbetriebnahme
und Parametrierung des Antriebes, mit Funktionstasten,
2x7-Segement-Display, alpha-nummerischer Fehleranzeige,
in Aufputz- oder Unterputz-Ausführung nach Angabe der
Bauleitung, Montageort in Absprache mit Elektrogewerk.

Einschließlich Sicherheits- Sensorleisten als
Infrarot-Sensorleisten zur Absicherung des
Drehbereichs in Öffnungs- und Schließrichtung,
geprüft nach DIN EN 16005, Sensorleisten in
Aluminiumprofil, silberfarbig eloxiert, mit
infrarotdurchlässiger Kunststoffabdeckung,
4 Sensorleisten mit der Türflügel-Breite entsprechender
Länge, Türflügel-Breite bis einschl. 1,40 m,
Montage auf Band- und auf Bandgegenseite.

Einschl. Rauchmeldezentrale in Sturzmontage mit
integriertem Netzteil und optischem Rauchmelder zur
Ansteuerung der vorbeschriebenen Feststellanlage,
mit Anschlussmöglichkeiten für weitere Rauchmelder,
potentialfreier Wechselkontakt, geeignet für Anschluss
an bauseitige Brandmeldezentrale,
Anschluss 230 V AC, Ausgangsspannung 24 V DC.

Einschließlich 1 Stück Handauslösetaster,
roter Schalter mit der Aufschrift "Feuerschutzabschluss
schließen", in Aufputz- oder Unterputzausführung,
nach Angabe der Bauleitung, einschl. Wandmontage.

Einschließlich Not-Befehlseinrichtung nach DIN VDE
in Türnähe montiert, Not-Aus oder Not-Stop,
in Aufputz- oder Unterputzausführung,
nach Angabe der Bauleitung, einschl. Wandmontage.

Einheitspreis einschl. Ausrüstung des 2-flügligen Türelementes
mit elektrischen Türöffnern mit Rückmeldekontakt,
Türöffner-Typ für Kombination mit elektrischem Antrieb
sowie für Brandschutztüren und für Einsatz in Flucht-
und Rettungswegen geeignet,
sowie mit Riegelschaltkontakt bzw. entsprechender Schlossfunktion zur Abschaltung der Ansteuerelemente bei mechanisch
verschlossenem Riegel, Ausführung auch für Türen mit
Vollpanikfunktion (Panikfunktion an Gang- und Standflügel)
geeignet, einschließlich allen Anschlusskabeln,
jeweils mit verdecktliegendem Kabelübergang und mit
verdecktliegender Kabelführung in Zarge,
Ausführung entsprechend  Zulassungsbescheid bzw.
Prüfzeugnis.

Einbau einschl. elektrischer Verkabelung, Anschluss
und Inbetriebnahme des Drehflügelantriebes und aller
dazugehörigen Komponenten wie Rauchmeldezentrale,
Impulsgeber, Sensorleisten, Türöffner, Programmschalter
etc. ab der bauseits verlegten Klemmdose (elektrische
Zuleitung  220 V), Kabelführung verdeckt,
Kabellänge ab Elementaustritt mind. 5 m.

In den Einheitspreis ist ebenfalls die für den
Drehtürantrieb erforderliche Verstärkung der Bänder
und ggf. erforderliche Zusatzbänder sowie
eine Erhöhung des Kämpferprofils für die Aufnahme des
Antriebs, sofern dies aufgrund der Abmessung des
angebotenen Antriebssystems erforderlich ist,
am betreffenden Türelement miteinzukalkulieren.
Menge: 39,000 st
Vergabeeinheiten_Gewerke_Vorl.: 300.031.03

**01.01.0119 Automatischer Drehtürantrieb für 1-flüglige BS-Tür, ziehend Bandseite**
Automatischer Drehflügeltürantrieb als Zulage
für 1-flüglige Brandschutztüren, System geeignet zur
Verwendung an Rauch- und Feuerschutztüren mit
entsprechendem Eignungsnachweis des
Türen-/Profilherstellers und mit Zulassung für Einsatz
in Flucht- und Rettungswegen,
elektronisch gesteuert, elektromechanischer
Drehflügeltür-Antriebssystem mit Antriebshöhe ca. 70 mm,
stark abfallendes Öffnungsmoment bei manueller
Begehung, einschl. Montageplatten,
Montage ziehend mit Gleitschiene auf Bandseite,
Oberflächen silberfarbig.

Geprüft und zertifiziert nach DIN EN 16005 und
gemäß den Richtlinien für kraftbetätigte Fenster, Türen und Tore
sowie den UVV, EMV (CE-Zeichen) und VDE-Vorschriften,
jeweils neueste Fassung.

Anlage komplett liefern und einbauen einschl.
aller Komponenten, einschl. Abnahmeprüfung und
dauerhaftes Anbringen des Zulassungsschildes.

Einstellbare Funktionen:
Öffnungs- und Schließgeschwindigkeit,
Öffnungs- und Schließdämpfung sowie Endschlag
jeweils voneinander unabhängig einstellbar,
Schließkraft EN 4-6 stufenlos einstellbar,
Türöffnungswinkel: bis 110°.

Integrierter Programmschalter,
Schaltprogramme Aus, Automatik und Daueroffen,
bei Stromausfall: Türschließerfunktion,
Anschlussmöglichkeiten für zusätzliche Sicherheits-
Sensorleisten, Türöffner, Türverriegelung, Schaltrelais o.ä.,
mit Resettaster für Wiederherstellung der
Betriebsbereitschaft nach Alarmauslösung,
Anschlussspannung 230 V AC, 50/60 Hz

Betätigung manuell oder automatisch, entsprechende
Impulsgeber jeweils gemäß gesonderter Zulageposition.

Einschließlich Sicherheits- Sensorleisten als
Infrarot-Sensorleisten zur Absicherung des
Drehbereichs in Öffnungs- und Schließrichtung,
geprüft nach DIN EN 16005, Sensorleisten in
Aluminiumprofil, silberfarbig eloxiert, mit
infrarotdurchlässiger Kunststoffabdeckung,
2 Sensorleisten mit der Türflügel-Breite entsprechender
Länge, Türflügel-Breite bis einschl. 1,40 m,
Montage auf Band- und auf Bandgegenseite.

Einschl. elektrischem Türöffner mit Rückmeldekontakt
im Türelement einschließlich Anschlusskabel mit
verdecktliegender Kabelführung in Zarge
Türöffner-Typ für Kombination mit elektrischem Antrieb
sowie für Einsatz in Flucht- und Rettungswegen
geeignet, Ausführung entsprechend Zulassungsbescheid
bzw. Prüfzeugnis.

Einschl. Riegelschaltkontakt mit verdecktliegender
Kabelführung zur Abschaltung der Ansteuerelemente
bei mechanisch verschlossenem Riegel.

Einschl. Rauchmeldezentrale in Sturzmontage mit
integriertem Netzteil und optischem Rauchmelder zur
Ansteuerung der vorbeschriebenen Feststellanlage,
mit Anschlussmöglichkeiten für weitere Rauchmelder,
potentialfreier Wechselkontakt, geeignet für Anschluss
an bauseitige Brandmeldezentrale,
Anschluss 230 V AC, Ausgangsspannung 24 V DC.

Einschließlich 1 Stück Handauslösetaster,
roter Schalter mit der Aufschrift "Feuerschutzabschluss
schließen", in Aufputz- oder Unterputzausführung,
nach Angabe der Bauleitung, einschl. Wandmontage.

Einbau einschl. elektrischer Verkabelung, Anschluss
und Inbetriebnahme des Drehflügelantriebes und aller
dazugehörigen Komponenten wie Rauchmeldezentrale,
Impulsgeber, Sensorleisten, Türöffner, Programmschalter
etc. ab der bauseits verlegten Klemmdose (elektrische
Zuleitung  220 V), Kabelführung verdeckt,
Kabellänge ab Elementaustritt mind. 5 m.

In den Einheitspreis ist ebenfalls die für die
Drehtürantriebe erforderliche Verstärkung der Bänder
und erforderliche Zusatzbänder (mind. 3 Bänder)
sowie eine Erhöhung des Kämpferprofils für die Aufnahme
des Antriebs, sofern dies aufgrund der Abmessung des
angebotenen Antriebssystems erforderlich ist, am
betreffenden Türelement miteinzukalkulieren.

Antrieb-Fabrikat: Dorma ED 250
oder gleichwertig
Angebotener Antrieb, Fabrikat/Typ: '........................................'
Menge: 5,000 st
Vergabeeinheiten_Gewerke_Vorl.: 300.031.03

**01.01.0120 Automatischer Drehtürantrieb für 2-flüglige BS-Tür, ziehend Bandseite**
Automatischer Drehflügeltürantrieb als Zulage
für 2-flüglige Brandschutztüren, System geeignet zur
Verwendung an Rauch- und Feuerschutztüren mit
entsprechendem Eignungsnachweis des
Türen-/Profilherstellers und mit Zulassung für Einsatz
in Flucht- und Rettungswegen,
elektronisch gesteuert, elektromechanischer
Drehflügeltür-Antriebssystem mit Antrieben für beide
Flügel, Antriebshöhe ca. 70 mm,
stark abfallendes Öffnungsmoment bei manueller
Begehung, mit integrierter Schließfolgeregelung,
einschl. Montageplatten und mit verlängerter,
auf gesamter Türbreite durchgehender Verkleidung,
Montage ziehend mit Gleitschiene auf Bandseite,
Oberflächen silberfarbig.

Geprüft und zertifiziert nach DIN EN 16005 und gemäß
den Richtlinien für kraftbetätigte Fenster, Türen und Tore
sowie den UVV, EMV (CE-Zeichen) und VDE-Vorschriften,
jeweils neueste Fassung.

Anlage komplett liefern und einbauen einschl.
aller Komponenten, einschl. Abnahmeprüfung und
dauerhaftes Anbringen des Zulassungsschildes.

Einstellbare Funktionen:
Öffnungs- und Schließgeschwindigkeit,
Öffnungs- und Schließdämpfung sowie Endschlag
jeweils voneinander unabhängig einstellbar,
Schließkraft EN 4-6 stufenlos einstellbar,
Türöffnungswinkel: bis 110°.

Integrierter Programmschalter,
Schaltprogramme Aus, Automatik und Daueroffen,
bei Stromausfall: Türschließerfunktion,
Anschlussmöglichkeiten für zusätzliche Sicherheits-
Sensorleisten, Türöffner, Türverriegelung, Schaltrelais o.ä.,
mit Resettaster für Wiederherstellung der
Betriebsbereitschaft nach Alarmauslösung,
Anschlussspannung 230 V AC, 50/60 Hz

Betätigung manuell oder automatisch, entsprechende
Impulsgeber jeweils gemäß gesonderter Zulageposition.

Einschließlich Sicherheits- Sensorleisten als
Infrarot-Sensorleisten zur Absicherung des
Drehbereichs in Öffnungs- und Schließrichtung,
geprüft nach DIN EN 16005, Sensorleisten in
Aluminiumprofil, silberfarbig eloxiert, mit
infrarotdurchlässiger Kunststoffabdeckung,
4 Sensorleisten mit der Türflügel-Breite entsprechender
Länge, Türflügel-Breite bis einschl. 1,40 m,
Montage auf Band- und auf Bandgegenseite.

Einheitspreis einschl. Ausrüstung des 2-flügligen Türelementes
mit elektrischen Türöffnern mit Rückmeldekontakt,
Türöffner-Typ für Kombination mit elektrischem Antrieb
sowie für Brandschutztüren und für Einsatz in Flucht-
und Rettungswegen geeignet,
sowie mit Riegelschaltkontakt bzw. entsprechender Schlossfunktion zur Abschaltung der Ansteuerelemente bei mechanisch
verschlossenem Riegel, Ausführung auch für Türen mit
Vollpanikfunktion (Panikfunktion an Gang- und Standflügel)
geeignet, einschließlich allen Anschlusskabeln,
jeweils mit verdecktliegendem Kabelübergang und mit
verdecktliegender Kabelführung in Zarge,
Ausführung entsprechend  Zulassungsbescheid bzw.
Prüfzeugnis.

Einschl. Rauchmeldezentrale in Sturzmontage mit
integriertem Netzteil und optischem Rauchmelder zur
Ansteuerung der vorbeschriebenen Feststellanlage,
mit Anschlussmöglichkeiten für weitere Rauchmelder,
potentialfreier Wechselkontakt, geeignet für Anschluss
an bauseitige Brandmeldezentrale,
Anschluss 230 V AC, Ausgangsspannung 24 V DC.

Einschließlich 1 Stück Handauslösetaster,
roter Schalter mit der Aufschrift "Feuerschutzabschluss
schließen", in Aufputz- oder Unterputzausführung,
nach Angabe der Bauleitung, einschl. Wandmontage.

Einbau einschl. elektrischer Verdrahtung und
Inbetriebnahme der Drehflügelantriebe und aller
dazugehörigen Komponenten wie Rauchmeldezentrale,
Impulsgeber, Sensorleisten, Türöffner etc. ab der
bauseits verlegten Klemmdose (elektrische Zuleitung
220 V), Kabelführung verdeckt, Kabellänge ab
Elementaustritt mind. 5 m.

In den Einheitspreis ist ebenfalls die für die
Drehtürantriebe erforderliche Verstärkung der Bänder
und erforderliche Zusatzbänder (mind. 3 Bänder je
Türflügel) sowie eine Erhöhung des Kämpferprofils für
die Aufnahme des Antriebs, sofern dies aufgrund der
Abmessung des angebotenen Antriebssystems erforderlich
ist, am betreffenden Türelement miteinzukalkulieren.

Antrieb-Fabrikat: Dorma ED 250
oder gleichwertig
Angebotener Antrieb, Fabrikat/Typ:........................................
Menge: 10,000 st
Vergabeeinheiten_Gewerke_Vorl.: 300.031.03

**01.01.0121 Manuelle Impulsgeber als Wandtaster**
Manuelle Impulsgeber als Wandtaster
als Zulage zum Drehflügeltürantrieb,
Taster als Großflächentaster gemäß DIN 18040,
Oberflächen Edelstahl, in Unterputz- bzw.
Aufputz-Ausführung nach Angabe der Bauleitung,
einschl. Einbaudose bzw. Aufputzgehäuse liefern
und einbauen, einschl. elektrischem Anschluss
und Inbetriebnahme mit Antrieb durch AN.
Elektrische Zuleitung 230 V vom Taster bis zum
Übergabepunkt in der abgehängten Decke bauseits.
Menge: 80,000 st
Vergabeeinheiten_Gewerke_Vorl.: 300.031.03

**01.01.0122 Radarbewegungsmelder als Impulsgeber**
Radarbewegungsmelder als Impulsgeber
als Zulage zum Drehflügeltürantrieb,
in Unterputz- bzw. Aufputz-Ausführung nach Angabe der
Bauleitung bzw. Montage auf der Antriebsbekleidung,
liefern und montieren einschl. elektrischem Anschluss.

EP je Melder.
Menge: 65,000 st
Vergabeeinheiten_Gewerke_Vorl.: 300.031.03

**01.01.0123 Zulage E-Türöffner**
Zulage zu den Türpositionen für Lieferung und Einbau
eines elektrischen Türöffners mit Rückmeldekontakt
einschließlich Anschlusskabel mit verdecktliegender
Kabelführung in Zarge.
Türöffner-Typ für Brandschutztüren und für Einsatz in
Flucht- und Rettungswegen geeignet, Ausführung
entsprechend Zulassungsbescheid bzw. Prüfzeugnis.

EP einschl. Herstellen der Aussparung
in der Zarge, einschl. Lieferung und Einbau von
Elektro-Anschlusskabel, Leerrohr sowie
Klein- und Befestigungsmaterialien,
Kabel im Leerrohr verdeckt im Zargenprofil
geführt, Länge des Anschlusskabels: 3 m
(gemessen ab Zargen-Austritt).
Menge: 10,000 st
Vergabeeinheiten_Gewerke_Vorl.: 300.031.03

**01.01.0124 Verdeckt liegender Kabelübergang**
Verdeckt liegenden Kabelübergang liefern und einbauen
in oben beschriebene Türelemente, sabotagegeschützte,
robuste Bauweise aus verchromtem Stahl oder Edelstahl.
Menge: 120,000 st
Vergabeeinheiten_Gewerke_Vorl.: 300.031.03

**01.01.0125 Zulage Reedkontakt**
Zulage zu vorbeschriebenen Türelementen für Lieferung,
Einbau und Anschluss eines verdeckt eingebauten
Reedkontaktes (Magnetkontakt) gemäß VDS mit
entsprechendem Kennzeichen.

Einheitspreis einschl. Herstellen der Aussparung im
Rahmen, einschl. Lieferung und Einbau von
Elektro-Anschlusskabel, Leerrohr sowie
Klein- und Befestigungsmaterialien,
Kabel im Leerrohr verdeckt im Rahmenprofil
geführt, Länge des Anschlusskabels: mind. 2 m
(gemessen ab Blendrahmen-Austritt),
Lage in Absprache mit Elektrogewerk,
elektrischer Anschluss bauseits.
Menge: 30,000 st
Vergabeeinheiten_Gewerke_Vorl.: 300.031.03

**01.01.0126 Zulage für mechan. selbstverriegelndes Anti-Panikschloss**
Zulage zu den Brandschutztüren für Ausführung
des Anti-Panikschlosses mit automatischer mechanischer
Verriegelung, Ausführung als selbstverriegelndes
Antipanikschloss mit mechanischer Ablaufsicherung,
Zweipunktverriegelung durch Federvorspannung nach
Türschließung, dreistufige Riegelsicherung.
Panikentriegelung über Drücker,
Wechsel zur Entriegelung von außen.
Menge: 5,000 st
Vergabeeinheiten_Gewerke_Vorl.: 300.031.03

*Hinweis: KLEMMSCHUTZ*

**01.01.0127 Klemmschutz BGS, L 2,40 m**
Lieferung und Einbau von Klemmschutz-Vorrichtungen
an den Nebenschließkanten der in diesem LV beschriebenen Türelemente, ggf. auch an Türelementen des nachfolgenden Titels,
Einbau auf der Bandgegenseite.

Klemmschutz mit selbsttätig auf konstante Spannung ziehendem Schutzrollo, mit unsichtbarer Klipsbefestigung,
auch für Einsatz an Brandschutztüren geeignet,
Fabrikat mit GS-Prüfzeichen.

Einschränkung des Zargen-Durchgangmaßes: max. 30 mm
Auszugslänge: bis einschl. 260 mm

Rollo-Material aus feuerhemmend ausgerüstetem Kunstfaser-
Gewebe, abwaschbar, Farbton Schwarz oder grau nach Wahl des AG, Gehäusematerial aus Aluminium,
Oberflächen silberfarbig eloxiert (C0).

Länge gemäß Türflügel-Höhe: ca. 2,40 m
Menge: 100,000 st
Vergabeeinheiten_Gewerke_Vorl.: 300.031.03

**01.01.0128 Fluchtwegsicherungssystem mit Voralarm**
Fluchtwegsicherungssystem als Türwächter für Türklinken,
mit Voralarm, zur Montage unterhalb des Türdrückers.
Zertifiziert gemäß DIN EN 179 in Verbindung mit Panikschloss, Schließblech und Drücker.
vorgerichtet für bauseitigen Profilhalbzylinder

Stabile Metallausführung (Zink-Druckguss), in RAL 6029 (grün)
lackiert mit rotem Alarm-Aufsatz, inkl. verdeckt liegenden
Gehäusebefestigungen (Sabotageschutz)
Inkl. 9 Volt-Blockbatterie, lang nachleuchtendem Piktogramme für Tür und Gerät und Signalgeber (95dB/1m)

Maße: LxBxT ca. 190x50x76 mm

Funktionen
- Dauerfreigabe-Funktion (über Schlüssel aktivierbar)
- Einzelbegehung der Tür nur mit Schlüssel über die Wechselfunktion des Panikschlosses
- Voralarm (Sobald die Klinke den roten Voralarm-Aufsatz leicht berührt wird der Voralarm ausgelöst. Wird die Klinke losgelassen verstummt der Voralarm.)
- Dauerhafter Hauptalarm ertönt bei vollständigem Durchdrücken der Klinke
- Alarmrücksetzung (Reset) erfolgt mit dem Geräteschlüssel.
Menge: 1,000 st
Vergabeeinheiten_Gewerke_Vorl.: 300.031.03

*Hinweis: TÜRPUFFER*
TÜRPUFFER

Einbau nach Angabe der Bauleitung,
auch an Türen aus den nachfolgenden Titeln,
ggf. auch an bauseitigen Türen.

**01.01.0129 Wand-Türpuffer L 90 mm**
Wand-Türpuffer
mit Distanzstück aus Edelstahl-Rohr,
mit schwarzem Hartgummi-Puffer,
Durchmesser ca. 30 mm,
Gesamtlänge: ca. 90 mm.

Einschl. verdeckter Befestigung,
Befestigungsuntergrund: Gipsplatten-Ständerwände
bzw. Massivwände (Stahlbeton bzw. Mauerwerk),
einschl. für jeweiligen Untergrund geeigneten
Befestigungsmitteln und Bohrungen.

Aufmaß und Mengenermittlung erfolgt erst
nach Türenmontage, Massenverschiebungen
sind einzukalkulieren.
Menge: 315,000 st
Vergabeeinheiten_Gewerke_Vorl.: 300.031.03

#### 01.02 LEISTUNGEN AUF NACHWEIS

*Hinweis: ERGÄNZENDE ZUSÄTZLICHE VERTRAGSBEDINGUNGEN STUNDENLOHNARBEITEN*
ERGÄNZENDE ZUSÄTZLICHE VERTRAGSBEDINGUNGEN
FÜR STUNDENLOHNARBEITEN

Stundenlohnarbeiten werden gem. VOB/B §2 Abs. 10 und § 15
ausgeführt bzw. abgerechnet. Der AN hat über Stundenlohnarbeiten
werktäglich Stundenlohnzettel in 2-facher Ausfertigung einzureichen.
Diese müssen außer den Angaben nach VOB/B §15 Abs. 3
folgende Angaben enthalten:
- das Datum
- die Bezeichnung der Baustelle
- die Namen der Arbeitskräfte und deren Berufs-, Lohn- oder
  Gehaltsgruppe
- die genaue Bezeichnung des Ausführungsortes innerhalb der
  Baustelle
- die Art der Leistung
- die geleisteten Arbeitsstunden je Arbeitskraft
- die Gerätekenngrößen

Mit der Ausführung der im Leistungsverzeichnis vorgesehenen
Stundenlohnarbeiten ist erst nach schriftlicher Anordnung des AG
zu beginnen. Der Umfang der im Einzelfall zu  erbringenden
Leistungen wird bei der Anordnung festgelegt.

Für vom AG angeordnete Stundenlohnarbeiten werden die
vereinbarten Stundenverrechnungssätze zuzüglich Umsatzsteuer
nach den tatsächlich geleisteten Arbeitszeiten bezahlt.
Der Verrechnungssatz für die jeweilige Arbeitskraft umfasst sämtliche
Aufwendungen wie Lohn- und Gehaltskosten, Lohn- und Gehaltsnebenkosten, Zuschläge, lohngebundene und lohnabhängige Kosten,
sonstige Sozialkosten, Gemeinkosten, Wagnis und Gewinn.
Wegezeiten, Fahrtkosten sowie Kosten für Aufsicht (Leitungspersonal)
sowie Kleingeräteeinsatz sind ebenfalls in die Einheitspreise der
nachfolgenden Stundenverrechnungssätze einzurechnen und
werden nicht gesondert vergütet.
Die angesetzten Lohnkosten sind auf Basis der Urkalkulation
zu ermitteln.

Wird während der Ausführungszeit erkannt, dass mehr Stundenlohnarbeiten erforderlich werden als beauftragt, werden diese nur vergütet,
wenn vor Ausführung von weiteren Stundenlohnarbeiten eine
entsprechende Auftragserweiterung durch den Auftraggeber erteilt
wurde.

**01.02.0001 Stundensatz Facharbeiter/-in**
Facharbeiter/-in,
Stundenverrechnungssatz wie oben beschrieben.
Menge: 20,000 h
Vergabeeinheiten_Gewerke_Vorl.: 300.031.03

#### 01.03 DOKUMENTATION

**01.03.0001 Zusatzaufwand für geordnete Übergabe der Bestandsunterlagen (Formatierung ohne Tabelle)**
Zusatzaufwand für geordnete Übergabe der Bestandsunterlagen

Die Bestandsunterlagen sind 2-fach in je einem DIN-A4-Ordner
und 1-fach auf digitalem Datenträger (CD, DVD oder USB-Stick)
mit gleicher, nachstehender Ordnerstruktur rechtzeitig
vor Abnahme an die zuständige Objektüberwachung
zur Prüfung zu übergeben.

Die Bestandsunterlagen sind vom AN zusätzlich in das vom AG
zur Verfügung gestellte Projektkommunikationssystem (PKM)
einzustellen, gemäß Struktur und Dateinamen-Schema
nach Vorgabe des AG.

Als Dateiformat ist grundsätzlich „pdf“ zu verwenden.
Planunterlagen sind im Format “dwg“ oder „dxf“ und „pdf“
zu speichern.

Die Unterlagen sind gemäß nachstehender Liste in die
jeweiligen Register einzusortieren.
Sollte ein DIN-A4-Ordner nicht ausreichen, so sind die
Ordner in entsprechender Reihenfolge und mit der
Gesamtanzahl an Ordnern zu nummerieren.
Auf den Rückenschildern sind ferner das Bauvorhaben,
die Gewerkenummer, das Gewerk und die ausführende
Firma zu verzeichnen.
Je nach Gewerk kann es zu einzelnen Abschnitten keine
Angaben geben. Dies ist kenntlich zu machen (z.B. durch
Hinweis: „entfällt“) und die entsprechenden Register sind
leer zu lassen.

Die Dokumente sind jeweils mit Angabe der betreffenden
LV-Positionsnummer direkt auf den zugehörigen
Dokumenten (Datenblätter etc.) zu versehen.

Eine Abnahme ohne vollständige Bestandsunterlagen wird
vom Auftraggeber verweigert.

Register-Nr. - Ordnerinhalt:

0 - Inhaltsverzeichnis

1 - Bauvorhaben, LV-Nummer und Gewerk, Firmenangaben
  und Ansprechpartner

2 - Fachunternehmererklärung / Konformitätserklärungen /
  Übereinstimmungserklärungen/ Leistungserklärungen

3 - Kopie Abnahmeprotokoll(e) – wird vom AG eingefügt
  Bestätigung der Mängelbeseitigung – wird ggf. vom AN
  nachgereicht

4 - Einweisungsprotokolle

5  - Reinigungs-/Wartungs- und Pflegehinweise

6  - Herstellernachweise / Systembeschreibungen /
  Produktdatenblätter / Sicherheitsdatenblätter

7  - Prüfzeugnisse / Zulassungsbescheide
  (z.B. für Brandschutz, Schallschutz, Dämmwerte,
  Druckprüfungen, Spülprotokolle, etc.),
  Prüfbescheinigung Standfestigkeit

8  - TÜV-Zertifikate / TÜV-Abnahmen / Sachverständigenabnahmen /
  Gutachterliche Stellungnahmen

9  - Vollständige Liste der verwendeten Werkstoffe bzw.
  Materialien inkl. der genauen Herstellerbezeichnung

10 - Bedienungsanleitungen

11 - Planverzeichnis und Bestandspläne, wie Werkpläne
  mit Eintragung tatsächlicher (ggf. abweichender) Ausführung,
  Werkstattzeichnungen, Verlegepläne, Aufbauzeichnungen,
  Schemata, Verteilerpläne, etc.

12 - Zusätzlich bei Technischen Anlagen:
  Für den Betrieb der Technischen Anlagen erforderliche
  Unterlagen (wie z.B. Prüfbücher etc.)
Menge: 1,000 psch
Vergabeeinheiten_Gewerke_Vorl.: 300.031.03
